# Neubau Integrierte Regionalleitstelle Ostwürttemberg Aalen
Angebotsaufforderung (GAEB DA XML 3.3, DA83)
Projekt: A3899
Währung: EUR
Vergabeart: Offenes Verfahren
Auftraggeber: Deutsches Rotes Kreuz, DRK-Kreisverband Aalen e. V., Eugen-Hafner-Straße 1, 73431 Aalen; DV-Nummer: A3899-31; Vergabenummer: A3899-31
Erstellt mit: BECHMANN AVA 2025.80/ GXML Toolbox V3.3 R20210630, BECHMANN AVA 2025.80, 10.04.2026

## Allgemeine Baubeschreibung
1.0  ALLGEMEINE BAUBESCHREIBUNG

Am Standort Aalen soll auf dem Flurstück 2648 ein Neubau für die Integrierte Regionalleitstelle (IRLS) Ostwürttemberg realisiert werden. Der Standort ist in direkter Nachbarschaft zum derzeitigen Standort des Rettungszentrums Aalen (Bischof-Fischer-Straße 121) gewählt.

Das Gebäudevolumen gliedert sich entsprechend der nördlich angrenzenden Bebauung in ein Sockelgeschoss (UG) für Tiefgarage und Technik, sowie zwei zusätzliche Vollgeschosse im nördlichen Bauteil B und drei zusätzliche Vollgeschosse im südlichen Bauteil A. Die Bauteile erhalten begrünte Flachdächer. Die Zufahrt zum Parkgeschoss im UG erfolgt über die Bischof-Fischer-Straße.

Auf der Nord-West Seite des Grundstücks entlang des Schützenwegs werden drei Stellplätze für Besucher vorgesehen. Von dort gelangt man fußläufig über einen kleinen Vorplatz in den überdachten Haupt-Eingangsbereich im Erdgeschoss. Im Verteilerfoyer schließt das Haupttreppenhaus mit Aufzug an und ermöglicht die vertikale Erschließung.

In der IRLS Ostwürttemberg ist der Leitstellenbetriebsraum für die Disponenten des DRK untergebracht. Von dort werden die eingehenden Notrufe der 112 aus den Landkreisen Ostalb und Heidenheim disponiert. Die Arbeiten finden im 24 h Betrieb an 365 Tagen im Jahr statt. Neben dem Leitstellenbetriebsraum sind im 1. OG die Räume der Partnerleitstelle untergebracht. Diese dienen der Ausfallredundanz der IRLS Rems-Murr-Kreis und als Schulungs- und Erweiterungsflächen. Die Disponenten-Plätze betragen 8 Einsatzleitplätze (ELP) inkl. Ausbaureserve, zusätzlich 8 Ausnahmeabfrageplätze und 3 ELP in der Partnerleitstelle. Ebenfalls auf der Leitstellenbetriebsebene im 1. OG befinden sich die Verwaltungsbereiche der Leitstellenleitung, Administration und IT, sowie die abgesetzte Notrufannahme.
Die Verbindung der beiden Bereiche stellt die Kommunikationszone dar. An sie schließen die dienenden Funktionen an: Aufenthalt mit Küche, Sanitärbereiche, Lager und Druckerräume. Der gesamte Bereich des 1. OG ist als Sicherheitsbereich mit Zutrittsschleuse ausgebildet.

Im Erdgeschoss liegen im Bauteil A die für den Leitstellenbetrieb technisch erforderlichen Funktionsräume: Serverräume in redundanter Ausführung, drei USV-Räume und Klima- und- Lüftungszentrale.
Im Bauteil B sind die dienenden Funktionen für das Personal untergebracht: Sanitärbereiche mit Umkleiden und Duschen, Ruheräume und Lagerbereiche.

Im 2. OG sind die Räume für den Stabsfall konzipiert. Von einem zentralen Verteiler sind die Bereiche Stabsraum, Kommunikationszentrale, Büro der Feuerwehr und dienende Nebenräume wie Lager-, Sanitär- und Teeküchenbereiche angeschlossen. Im Normalbetrieb kann dieser Bereich als Besprechungs- und Schulungsraum für den Betrieb der Leitstelle oder die störungsfreie Begehung durch Besucher oder andere Veranstaltungen genutzt werden. Dem Stabsraum vorgelagert ist eine Dachterrasse mit intensiv begrünten Bereichen. Eine Nutzung als Versammlungsstätte ist für den Stabsraum durch eine Personenbeschränkung auf ca. 25 Personen ausgeschlossen.

Auf dem Dach des Bauteils A befindet sich die Aufstellfläche für das Lüftungsgerät 02 (Leitstelle), die Tischkühler für den Eisspeicher, extensive Dachbegrünung mit Photovoltaikanlagen. Die Zugänglichkeit ist über eine Außentreppe und Absturzsicherungen entlang der Attika gewährleistet.

Im Untergeschoss sind Stellplätze für 9 Fahrzeuge in einer natürlich belüfteten Garage vorgesehen. Des Weiteren ist die Netzersatzanlage als Dieselaggregat mit entsprechendem Tank, sowie die Heizzentrale und Übergaberäume im UG angeordnet. Auf der Westseite des Grundstücks wird das Tankgebäude für den Eisspeicher vorgesehen.

1.1  ANGABEN ZUR BAUSTELLE

1.1.1 Lage der Baustelle/Umgebungsbedingungen
Der Neubau wird auf einem Baugrundstück in Aalen, Stadtbezirk Bohl-Hofstätt, in unmittelbarer Nachbarschaft zum bestehenden DRK-Gebäude errichtet. Das Grundstück grenzt im Norden an ein bebautes Nachbargrundstück und wird im Osten, Süden und Westen jeweils von öffentlichen Straßen umschlossen.
Das Baugrundstück ist sehr beengt. Der Neubau nimmt einen Großteil der zur Verfügung stehenden Grundstücksfläche ein. Darüber hinaus befinden sich 3 zu erhaltende Eichen auf dem Grundstück, welche in Abstimmung mit dem Grünflächenamt großräumig durch einen Bauzaun geschützt werden. Diesen Umständen Rechnung tragend wird das Gewerk Bauzaun vor Beginn der Rohbauarbeiten in Abstimmung mit den zuständigen Behörden Teile der öffentlichen Straßen unter Erhalt des laufenden Straßenverkehrs absperren und der Baustelle zuschlagen (siehe Baustelleneinrichtungsplan).
Dennoch stehen nur sehr geringe Lagerflächen zur Verfügung. Dies ist bei der Kalkulation zu berücksichtigen.

Zufahrtsmöglichkeiten
Die Zufahrt und Anlieferung zur Baustelle erfolgt hauptsächlich von Osten über die Bischof-Fischer-Straße und von Westen über den Schützenweg. Die Parkstraße wird sowohl von den Einsatzfahrzeugen der gegenüberliegenden Zentrale als auch von der Öffentlichkeit sehr rege genutzt, weshalb auf eine direkte Baustellenzu- und -abfahrt an dieser Stelle verzichtet wird. Darüber hinaus geht die Straße in Richtung Westen in eine zeitlich begrenzte Einbahnstraße über, was die Baustellenandienung in Fahrtrichtung Westen erschwert.

Öffentliche Verkehrsflächen außerhalb der Baustelle, Straßen, Wege und sonstige Außenanlagen sind unbeschädigt und sauber zu halten und bei unvermeidlichen Verschmutzungen vom Auftragnehmer unverzüglich jedoch mindestens werktäglich zu reinigen. Darüber hinaus sind öffentliche Verkehrsflächen außerhalb der Baustelle bei der Bauausführung zu schützen (§ 12 Abs. 2 LBO); für Schäden muss nach zivilrechtlichen Grundsätzen Ersatz geleistet werden.

1.1.2 Betriebliche Bedingungen
Die Nachbarbebauungen und die angrenzenden Straßen bleiben während der Baumaßnahmen in Nutzung. Insbesondere das bestehende Rettungszentrum und der dort laufende Betrieb hat grundsätzlich Vorrang.

1.1.3 Art und Lage der baulichen Anlagen
Im Süden befindet sich auf der gegenüberliegenden Straßenseite das bestehende DRK-Hauptgebäude mit Garagen für die Einsatzfahrzeuge des Kreisverbands sowie der Feuerwehr. Die Rettungsfahrzeuge fahren auf die im Süden des Baugrundstücks befindliche Parkstraße ein, weshalb diese Straße jederzeit frei und sauber gehalten werden muss.
Das übrige Umfeld ist von Wohnbebauung geprägt. In unmittelbarer Nachbarschaft befinden sich außerdem Schulen und Kindergärten.

Der Neubau besteht aus einem Sockelgeschoss sowie je nach Gebäudeteil 2 bzw. 3 Vollgeschossen.

Nutzfläche  1.213 m  ²
BRI  12.693 m  ³

Abmessungen:

BAUTEIL A
Höhe (bezogen auf 440,50 üNN)  ca. 14,19 m
Länge  25,27 m
Breite  22,39 m

BAUTEIL B
Höhe (bezogen auf 440,50 üNN)  ca. 8,96 m
Länge  22,58 m
Breite  15,33 m

1.1.4 Verkehrsverhältnisse auf der Baustelle
Innerhalb des Geländes gilt die StVO. Materialtransporte dürfen nur über die vorgesehenen Transportwege durchgeführt werden.

1.1.5 Für den Verkehr freizuhaltende Flächen
Feuerwehrzufahrten, Zufahrten für die Einsatzfahrzeuge des DRK sowie sämtliche öffentliche Verkehrswege sind freizuhalten.

1.1.6 Art, Lage, Maße und Nutzbarkeit von Transporteinrichtungen und Transportwegen
Das Gewerk Gerüstbau stellt nach Fertigstellung des Rohbaus allen am Bau Beteiligten ein Fassadengerüst sowie einen Gerüstaufzug mit einer maximalen Nutzlast von 1,5 t zur Verfügung.

1.1.7 Lage, Art, Anschlusswert und Bedingungen für das Überlassen von Anschlüssen für Wasser, Energie und Abwasser
Den am Bau beteiligten Firmen werden Entnahmestellen für Bauwasser auf dem Baugrundstück sowie Baustromverteiler im Außenbereich sowie in den einzelnen Geschossen zur Verfügung gestellt. Weitere Regelungen hierzu siehe BVB.

1.1.8 Lage und Ausmaß überlassener Flächen und Räume
Aufgrund der begrenzten Platzverhältnisse können Lagerfläche nur in sehr begrenztem Umfang und nur nach Abstimmung mit der örtlichen Objektüberwachung zur Verfügung gestellt werden. Lagerräume innerhalb des Gebäudes können nicht zur Verfügung gestellt werden.

Sanitär und ggf. Sanitätscontainer werden den am Bau beteiligten Firmen ab Gewerk Rohbau zur Verfügung gestellt.
Flächen zum Einrichten von Mannschafts- und/oder Bürocontainern können auf dem Baugrundstück nicht zur Verfügung gestellt werden. Der Bauherr kann hierfür in begrenztem Umfang Flächen auf dem benachbarten Grundstück auf der gegenüberliegenden Straßenseite der Parkstraße zur Verfügung stellen.

Parkplätze für Firmenfahrzeuge des Auftragnehmers sind im Bereich des Baugrundstücks nicht, in deren unmittelbaren Umgebung nur sehr begrenzt vorhanden. Ein Anspruch besteht nicht.

1.1.9 Bodenverhältnisse, Baugrund und seine Tragfähigkeit
Über die Baugrund- und Grundwasserverhältnisse sowie die bautechnischen Folgerungen liegen geotechnische Gutachten vor, welche den Ausschreibungsunterlagen beigefügt sind.

1.1.10 Hydrologische Werte von Grundwasser
Als Grundwasserstand gilt der Grundwasserstand gemäß geotechnischem Gutachten. Der bauzeitliche Grundwasserstand ist darin definiert und liegt bei ca. +434,90 m bis +435,90 m üNN.

1.1.11 Besondere umweltrechtliche Vorschriften
Das Grundwasser ist sowohl während des Bauens als auch nach Fertigstellung des Vorhabens vor jeder Verunreinigung zu schützen (Sorgfalt beim Betrieb von Baumaschinen und im Umgang mit wassergefährdenden Stoffen, Anwendung grundwasserunschädlicher Isolier-, Anstrich- und Dichtungsmaterialien usw.). Beim Abpumpen von Grund- und Oberflächenwasser in die Regenwasserkanalisation oder unmittelbar in Oberflächengewässer ist darauf zu achten, dass keine Gewässerverunreinigung durch Zementmilch, wassergefährdende Stoffe oder auch Erdschlamm eintritt. Das Einleiten von Grund- und Oberflächenwasser in einen Schmutzwasser- oder Mischwasserkanal ist unzulässig.
Einleitung in Mischwasserkanal bei kontrollierter Wasserhaltung (siehe Pos. Wasserhaltung) ist zulässig. Bei Unfällen mit wassergefährdenden Stoffen sind sofort die Stadt Aalen und der betroffene Wasserversorgungsbetrieb zu unterrichten. Für evtl. Unfälle mit z. B. Betriebs- oder Kraftstoffen sind geeignete Bindemittel sowie entsprechende mobile Auffangbehältnisse in ausreichender Menge auf der Baustelle vorzuhalten. Oberflächenwasser ist von offenen Baugruben sowie Fundament- und Leitungsgräben so weit wie möglich fernzuhalten. Kraft-, Betriebs- und sonstige wassergefährdende Stoffe, die für die Bauausführung benötigt werden, sind in ausreichend bemessenen, dichten und beständigen Auffangwannen zu lagern. Das Betanken von Maschinen und Geräten darf nur auf ausreichend befestigten Flächen erfolgen. Kontaminierungen von Gewässern oder Boden, auch wenn nicht selbst verursacht, ist der BL umgehend anzuzeigen.

1.1.12 Vorgaben Beseitigung Abfall
Das Gewerk Rohbau entsorgt seine Abfälle selbst und auf eigene Kosten.
Ab den weiteren Ausbauarbeiten wird vom AN Entsorgung & Baureinigung auf dem Baufeld ein zentraler Recyclinghof eingerichtet, in den die einzelnen Gewerke ihre Abfälle sortenrein nach den Vorgaben des Kreislaufwirtschafts- und Abfallgesetz (KrW-/AbfG) sortiert zu festgelegten Uhrzeiten (vsl. an 3 Arbeitstagen pro Woche zwischen 7.30 und 16.30 Uhr) verbringen und unter Anleitung des Entsorgungslogistikers in die bereitgestellten Container werfen können. Die Kosten für den Transport der Abfälle zum Recyclinghof sind von den einzelnen AN einzukalkulieren.
Die Kosten für den Recyclinghof und die Entsorgungskosten werden vom Bauherrn über eine Umlage erwirtschaftet, welche allen Auftragnehmern (außer Rohbau) in Abzug gebracht wird (siehe WBVB).

1.1.13 Schutzgebiete oder Schutzzeiten im Bereich der Baustelle
nicht zutreffend

1.1.14 Art und Umfang des Schutzes von Bäumen, Pflanzbeständen, Vegetationsflächen, Verkehrsflächen, Bauteilen, Bauwerken, Grenzsteinen und dergleichen im Bereich der Baustelle
Fertig gestellte Bauteile sowie bestehende Bäume sind vor Verunreinigung und Beschädigung zu schützen. Die zu erhaltenden Bäume auf der Baustelle werden mit Bauzaun großräumig eingefasst. Diese Flächen sind weder zu betreten noch als Lagerfläche zu nutzen.

1.1.15 Art und Umfang der Regelung und Sicherung des öffentlichen Verkehrs
Das Gewerk Bauzaun stellt die gem. Baustelleneinrichtungsplan dargestellten Baustellenumschließungen her und hält diese für alle am Bau Beteiligten vor.
Sollten aufgrund besonderer Anforderungen temporär Änderungen an der eingerichteten Situation erforderlich sein, so liegt dies im Verantwortungsbereich des Verursachers einschließlich aller erforderlichen behördlichen Klärungen und ggf. anfallenden Gebühren.

1.1.16 Im Bereich der Baustelle vorhandene Anlagen, insbesondere Abwasser- und Versorgungsleitungen
Leitungsauskünfte sind vom Auftragnehmer eigenverantwortlich einzuholen.
Im südwestlichen Bereich des Baufeldes ist geplant, die Hausanschlussleitungen einzurichten.

1.1.17 Bekannte oder vermutete Hindernisse im Bereich der Baustelle
nicht zutreffend

1.1.18 Vermutete Kampfmittel im Bereich der Baustelle
Das Vorhandensein von Kampfmitteln wurde durch eine Luftbildauswertung überprüft und für unwahrscheinlich befunden. Das entsprechende Gutachten kann auf Verlangen eingesehen werden.

1.1.19 Gemäß der Baustellenverordnung getroffene Maßnahmen der Sicherheits- und Gesundheitsschutzkoordination

Die Baumaßnahme unterliegt der Vorankündigung gemäß § 2 Baustellenverordnung. Bei der Baumaßnahme sind besonders gefährliche Arbeiten nach Anhang II der BaustellV (Absturzgefahr aus einer Höhe von mehr als 7 m) auszuführen. Der Auftraggeber (AG) wird einen Koordinator für Sicherheit und Gesundheitsschutz (SiGeKo) gem. BaustellV bestellen. Dessen ungeachtet gelten LBO §§ gem. § 5 der BaustellV weiterhin. Der SiGeKo erstellt einen Sicherheits- und Gesundheitsschutzplan (SiGePlan), der im Verlauf der Baumaßnahme fortgeschrieben werden muss. Hierzu hat der Auftragnehmer (AN) aus seinem Tätigkeitsbereich alle für die Baustelle bzw. Bauablaufplanung relevanten Sicherheits- und Gesundheitsschutzunterlagen bzw. Informationen unmittelbar nach Auftragserteilung zur Kenntnis zu geben und sich in allen Sicherheits- und Gesundheitsschutz-Angelegenheiten vor und während der Bauphase mit dem Koordinator abzustimmen. Der AN hat den SiGeKo rechtzeitig über den Ausführungsbeginn seines Gewerkes zu informieren. Die AN haben hinsichtlich der Sicherheit und des Gesundheitsschutzes der Beschäftigten, insbesondere hinsichtlich der Maßnahmen nach § 2 Abs. 1, entsprechend § 8 Abs. 1 Arbeitsschutzgesetz zusammenzuarbeiten. Der AN hat den SiGePlan bzw. die Hinweise und Anordnungen des Sicherheitskoordinators zu beachten. Der Auftragnehmer hat die Meldepflichten gegenüber dem SiGeKo (unabhängig von den Meldepflichten gegenüber Bauleitung und Behörden) zu erfüllen. Durch den SiGeKo erfolgt eine Einweisung in den SiGePlan. Die Unterweisung der Mitarbeiter bzw. der Mitarbeiter von Subunternehmern gem. ArbSchG § 12 ist Sache des Auftragnehmers. Die Teilnahme der Firmenbauleiter bzw. Vorarbeiter an den Sicherheitsbegehungen gehört zu den Nebenleistungen der Auftragnehmer. Der SiGeKo hat beratende Funktion, er ist jedoch befugt, die Ausführung von Bauarbeiten/Aufbauarbeiten zu unterbrechen, wenn Unternehmen Unfallverhütungsvorschriften, Verordnungen, Richtlinien und Durchführungsanweisungen für den Arbeitsschutz nicht einhalten. Die Bauleitung entscheidet dann über die einzuleitenden Maßnahmen bzw. die weitere Fortführung der Arbeiten. Werden Mängel an Sicherheitseinrichtungen nach schriftlicher Aufforderung der Bauleitung durch die Auftragnehmer nicht ordnungsgemäß oder nicht termingerecht beseitigt, gehen die damit in Zusammenhang stehenden Kosten (weitere Nachschau, weitere Reklamationsschreiben u. a.) zu Lasten des betreffenden Auftragnehmers. Verantwortlich für die Einhaltung der Schutzmaßnahmen nach den geltenden Unfallverhütungsvorschriften ist der Unternehmer. Die Bauherrschaft/Bauleitung sind verpflichtet auf die Einhaltung der Sicherheitsmaßnahmen hinzuweisen und können den Unternehmer zur Einhaltung der Sicherheitsmaßnahmen (z. B. durch Bauzeitenunterbrechung, Meldungen an die BG) anhalten. Der AG behält sich Regressforderungen im Falle von Bauzeitverzögerungen durch vermeidbare Unfälle vor.

Umwehrungen/Seitenschutz:
Die Schutzmaßnahmen/Absturzsicherungen müssen so lange bestehen bleiben und unterhalten werden, bis jede Gefährdung von Personen oder Sachen ausgeschlossen ist. Bei Verletzung seiner Verpflichtungen haftet er für jeden Schaden an Personen oder Sachen gegenüber Auftraggeber oder dritten Personen.

Lärmschutz (Emissionen):
Das Bauvorhaben liegt in einem Gebiet, in welchem vorwiegend Wohngebäude stehen. Es ist zwingend die "Allgemeine Verwaltungsvorschrift zum Schutz gegen Baulärm-Geräuschimmissionen (VwV zum BImschG, BAnz. Nr. 160) sowie die Nr. 32 BImSchV (Maschinen + Gerätelärmschutz) zu beachten und einzuhalten. Die Allgemeine Verwaltungsvorschrift zum Schutz gegen Baulärm-Geräuschimmission (AVV Baulärm) sind zu beachten und einzuhalten.

Immissionsrichtwerte:
- tagsüber 55 dB (A)
- nachts 40 dB (A)

Als Nachtzeit gilt die Zeit von 20.00 bis 7.00 Uhr. In der Zeit von 20.00 bis 7.00 Uhr sind alle gewerblichen Betätigungen verboten, die geeignet sind, die Nachtruhe zu stören. Die Polizeibehörde kann, wenn öffentliches Interesse vorliegt, von diesen Schutzzeiten Ausnahmen zulassen. Die Beantragung von Ausnahmen ist Sache des/der Auftragnehmer. Die Baustelle ist so einzurichten, dass die Möglichkeiten zur Minderung des Baulärms voll ausgeschöpft werden. Der AN hat im Bedarfsfall (Einsprüche/Beschwerden der Anlieger) den Nachweis zur Einhaltung der Immissionsrichtwerte bzw. der Maßnahmen zur Minderung des Baulärms nachzuweisen. Arbeiten, bei denen voraussichtlich der Beurteilungspegel von 85 dB(A) überschritten wird, sind dem SiGe-Koordinator zu melden.

Öffentl. Straßenraum/Baustellenzufahrt:
Auftretende Verschmutzungen im öffentlichen Verkehrsraum sind unverzüglich zu beseitigen. Der AN haftet für Forderungen Dritter durch von ihm zu vertretende Verschmutzungen des öffentlichen Straßenraums. Die Bauzaunabsperrungen sind arbeitstäglich zu prüfen, der arbeitstägliche und BL abzustimmen. Die Verantwortlichkeiten sind zu protokollieren.
Der Sicherheits- und Gesundheitsschutz bezüglich Gerüstarbeiten sind – soweit Gerüste zum Einsatz kommen – mit dem SiGeKo abzuklären.
Weitere Angaben sind dem SiGePlan zu entnehmen.

Arbeiten anderer Unternehmer auf der Baustelle:
Die zeitgleichen Arbeiten anderer Unternehmer auf der Baustelle sind dem SiGePlan zu entnehmen.

Bei Arbeiten auf der Baustelle muss grundsätzlich ein qualifizierter Ersthelfer ständig vor Ort sein.
Außerdem muss bis 10 Beschäftigte ein kleiner Verbandskasten und bei mehr als 10 Beschäftigten ein großer vor Ort auf der Baustelle sein.

1.1.20 Besondere Anordnungen, Vorschriften und Maßnahmen der Eigentümer oder der anderen Weisungsberechtigten von Leitungen, Kabeln, Dränen, Kanälen, Straßen, Wegen, Gewässern, Gleisen, Zäunen und dergleichen im Bereich der Baustelle
nicht zutreffend

1.1.21 Art und Umfang von Schadstoffbelastungen
Siehe geotechnisches Gutachten. Sollte die Unterlage den Ausschreibungsunterlagen nicht beiliegen, kann sie auf Verlangen eingesehen werden.

1.1.22 Art und Zeit der vom Auftraggeber veranlassten Vorarbeiten
nicht zutreffend

1.1.23 Arbeiten anderer Unternehmer auf der Baustelle
Mit der gleichzeitigen Ausführung von Arbeiten anderer Gewerke im Rahmen der üblichen Bauabwicklung ist zu jeder Zeit zu rechnen.

1.2  ANGABEN ZUR AUSFÜHRUNG

Gegenstand der Leistungsbeschreibung:
Gegenstand dieser Leistungsbeschreibung ist die VE 013 Raumlufttechnische Anlagen.

1.2.1 Vorgesehene Arbeitsabschnitte, Arbeitsunterbrechungen und -beschränkungen nach Art, Ort und Zeit sowie Abhängigkeit von anderen Leistungen
Siehe beigefügter Bauzeitenplan. Aufgrund der Komplexität der Baumaßnahme ist mit Arbeiten in Teilabschnitten zu rechnen. Von einem durchgehenden Arbeitseinsatz kann nicht ausgegangen werden.

Die Arbeiten sind dem Baufortschritt und den Notwendigkeiten der Vorgewerke angepasst auszuführen. Die Arbeitseinsätze erfolgen bauteil- und abschnittsweise nach Angabe der Bauleitung.

Die Arbeiten können gleichzeitig in den Bauteilen und mehreren Geschossen stattfinden.

1.2.2 Besondere Erschwernisse während der Ausführung
keine Angaben

1.2.3 Vorgaben die sich aus dem SiGe-Plan gem. Baustellenverordnung ergeben
siehe Pkt. 1.1.19

1.2.4 Art und Umfang der Leistungen zur Unfallverhütung und zum Gesundheitsschutz für Mitarbeiter anderer Unternehmen
Durch die Gewerke Rohbau und Gerüstbau werden Absturzsicherungen, durchtrittsichere Abdeckungen etc. eingerichtet und vorgehalten. Änderungen an diesen Einrichtungen dürfen nur in Abstimmung mit den Erstellern und unter Wahrung der UVV erfolgen.

1.2.5 Besondere Anforderungen für Arbeiten in kontaminierten Bereichen
nicht zutreffend

1.2.6 Besondere Anforderungen an die Baustelleneinrichtung und Entsorgungseinrichtungen
Die Baustelleneinrichtung ist Nebenleistung gem. VOB und ist, sofern nachfolgend nicht anders beschrieben, in die Leistungen mit einzukalkulieren.
Aufgrund der beengten Platzverhältnisse auf der Baustelle sind erforderliche Lagerflächen mit der Objektüberwachung des Bauherrn abzustimmen. Der hierfür erforderliche Platzbedarf ist auf das Notwendige zu reduzieren.

1.2.7 Besondere Anforderungen an das Auf- und Abbauen sowie Vorhalten von Gerüsten
keine Angaben

1.2.8 Mitbenutzung fremder Gerüste, Hebezeuge, Aufzüge, Aufenthalts- und Lagerräume, Einrichtungen und dergleichen durch den Auftragnehmer
Das Gewerk Gerüstbau erstellt ein Fassaden- und Dachfanggerüst, welches zur Nutzung durch andere Gewerke zur Verfügung gestellt wird. Darüber hinaus wird ein Bauaufzug eingerichtet, der den Transport der Materialien in die Obergeschosse ermöglicht.
Das Gewerk Rohbau erstellt im Zuge der Baustelleneinrichtung Sanitär- und Sanitätscontainer für alle am Baubeteiligten und hält diese bis zum Ende der Baumaßnahme vor.
Das Gewerk Bauzaun erstellt die allgemeine Baustellenumschließung und betreibt diese.
Darüber hinaus werden keine Leistungen zur allgemeinen Nutzung zur Verfügung gestellt.

1.2.9 Wie lange, für welche Arbeiten und gegebenenfalls für welche Beanspruchung der AN Gerüste, Hebezeuge, Aufzüge, Aufenthalts- und Lagerräume, Einrichtungen und dergleichen für andere Unternehmer vorzuhalten hat
siehe 1.2.8 sowie ggf. nachfolgende Positionsbeschriebe

1.2.10 Verwendung oder Mitverwendung von wiederaufbereiteten (Recycling-)Stoffen
keine Angabe

1.2.11 Anforderungen an wiederaufbereitete (Recycling-) Stoffe und an nicht genormte Stoffe und Bauteile
keine Angabe

1.2.12 Besondere Anforderungen an Art, Güte und Umweltverträglichkeit der Stoffe und Bauteile, auch z. B. an die schnelle biologische Abbaubarkeit von Hilfsstoffen
keine Angabe

1.2.13 Art und Umfang der vom Auftraggeber verlangten Eignungs- und Gütenachweise
keine Angabe

1.2.14 Unter welchen Bedingungen auf der Baustelle gewonnene Stoffe verwendet werden dürfen oder müssen oder einer anderen Verwendung zuzuführen sind
keine Angabe

1.2.15 Art, Zusammensetzung und Menge der aus dem Bereich des AG zu entsorgenden Böden, Stoffe und Bauteile
keine Angabe

1.2.16 Art, Anzahl, Menge oder Masse der Stoffe und Bauteile, die vom Auftraggeber beigestellt werden
keine Angabe

1.2.17 In welchem Umfang der AG Abladen, Lagern und Transport von Stoffen und Bauteilen übernimmt oder dem AN Geräte zur Verfügung stellt
keine Angabe

1.2.18 Leistungen für andere Unternehmer
keine Angabe

1.2.19 Mitwirken beim Einstellen von Anlageteilen und bei der Inbetriebnahme von Anlagen im Zusammenwirken mit anderen Beteiligten
Bei der Beteiligung mehrerer Gewerken zur Inbetriebnahme von Bauteilen sind Termine mit der örtlichen Bauleitung abzustimmen.

1.2.20 Benutzung von Teilen der Leistung vor der Abnahme
keine Angabe

1.2.21 Übertragung der Wartung während der Dauer der Verjährungsfrist für die Mängelansprüche für maschinelle und elektrotechnische sowie elektronische Anlagen oder Teile davon
Im Bedarfsfall werden im nachfolgenden Leistungsverzeichnis entsprechende Leistungen abgefragt.

1.2.22 Abrechnung nach bestimmten Zeichnungen oder Tabellen
keine Angaben

## Anlagenbeschreibung Sanitär, Heizung, Lüftung, Kälte
Anlagenbeschreibung Sanitär, Heizung, Lüftung, Kälte

Die nachfolgend beschriebenen HKLS-Anlagen sind auf folgende LVs aufgeteilt:
- LV Wärme-/Kälteerzeugung
- LV Sanitär, Heizung (Gebäude), Kälte (Gebäude), Staubsauganlage
- LV Lüftung
- LV MSR/GLT

KG 411 – Abwasseranlagen
Schmutzwasser
Die Schmutzwasserentwässerung in den Obergeschossen erfolgt im Freispiegelsystem. Die Fallleitungen werden an der Unterkante Decke UG zusammengefasst und aus dem Gebäude geführt. Im Außenbereich werden diese mit dem Regenwasser zusammengeführt und an den städtischen Mischwasserkanal in der Bischof-Fischer-Straße angeschlossen. Die Schmutzwasserentwässerung im UG muss über eine Hebeanlage erfolgen, da diese unter der Rückstauebene liegt.

Regenwasser
Die Dachflächen verfügen generell über eine extensive Dachbegrünung mit mindestens 10 cm Aufbau, was gemäß Forderung des Tiefbauamts der Stadt Aalen eine ausreichende Retention darstellt, um das Regenwasser anschließend in den städtischen Mischwasserkanal einleiten zu können. Die Regenwasserentwässerung für das Regenereignis r5,5 erfolgt im Freispiegelsystem über außenliegende Fallleitungen. Auch die Notentwässerung für das Regenereignis r5,100 erfolgt über separate Rohrleitungen an der Außenfassade und läuft im EG frei auf das Gelände aus. Für die Entwässerung des Regenwassers im UG (Tiefgarage/Lichtschächte) ist eine Doppel-Tauchpumpe vorgesehen, welche in einem separaten Schacht in der Technikzentrale im UG geplant ist.

KG 412 – Wasseranlagen
Der Hauswasseranschluss wird im Hausanschlussraum auf der Westseite im UG hergestellt. Der Anschluss wird mit einem Zähler, einem manuellen Rückspülfilter sowie einem Druckminderer ausgestattet. Die Wasserhärte ist mit ~16 °dH als „hart“ eingestuft. Nach Abstimmung mit dem Bauherrn wird jedoch keine zentrale Enthärtungsanlage eingeplant. Nach Mitteilung der Stadtwerke Aalen beträgt der mittlere Fließdruck im Anschlussbereich ~4,4 bar. Nach erfolgter Druckverlustberechnung (geod. Höhe, Enthärtungsanlage, Leitungsverluste sowie Mindestfließdruck am Verbraucher von 1 bar) ist eine ausreichende Versorgung aller Zapfstellen mit dem Mindestfließdruck nicht gewährleistet. Daher wird eine Druckerhöhungsanlage im Gebäude eingeplant. Die Verteilleitungen vom Hausanschlussraum werden im UG bzw. im EG unter der Geschossdecke zu den beiden Installationsschächten geführt. Von dort erfolgt die vertikale Verteilung innerhalb der Installationsschächte. Am Strangende, jeweils im obersten Geschoss, werden Trinkwasserhygienespülungen eingeplant.

Warmwasser
Aufgrund des geringen Warmwasserbedarfs sowie zur größtmöglichen Sicherstellung der Trinkwasserhygiene (Vermeidung großer Anlagenvolumen) werden zur Warmwasserbereitung dezentrale elektrische Durchlauferhitzer eingeplant. Generell werden Putzräume, Teeküchen, Duschen sowie Behinderten-WCs mit Warmwasser versorgt. Waschtische im Bereich der WCs werden lediglich mit Kaltwasser versorgt.

Zählung
Es gibt seitens des DRK Aalen keine Anforderung an eine Verbrauchserfassung unterschiedlicher Nutzeinheiten/Zählbereiche. Daher wird lediglich die Hauseinspeisung (Zähler SWA) gezählt.

Einrichtungsgegenstände
Im Zuge der Planung wurde ein Bemusterungskatalog erstellt, welcher nach Beauftragung zur Verfügung gestellt wird.

KG 421 – Wärmeerzeugungsanlagen
Zur Wärme- und Kälteerzeugung ist eine reversible Wärmepumpe geplant, welche 100 % redundant ausgeführt wird. Die Wärmepumpe wird von einem unmittelbar vor dem Gebäude liegenden Eisspeicher mit einer konstanten Sole (Vor-/Rücklauf) gespeist. Während des Betriebs des Eisspeichers entzieht ein Wärmetauscher dem flüssigen Wasser die Energie und leitet diese an die Wärmepumpe weiter. Dort findet der Verdichtungsprozess statt, bei dem ein Kältemittel zunächst verdampft und anschließend komprimiert wird. Die dabei entstehende Wärme lässt sich sowohl für die Heizung als auch für die Kühlung verwenden. Das Besondere an einem Eisspeicher ist die Nutzung der sogenannten Kristallisationsenergie. Anders ausgedrückt liefert der Eis-Energiespeicher auch dann Energie, wenn das Wasser zu Eis gefriert. Das ganze Thema Wärme-/Kälteerzeugung mittels Wärmepumpen und Eisspeicher ist in einer separaten Ausschreibung enthalten.

In der Technikzentrale sind neben den Wärmepumpen auch Pufferspeicher und eine Druckhaltung inkl. automatischer Nachspeisung sowie ein Heizungsverteiler geplant. Generell ist die Wärmeerzeugung 100 % redundant aufgebaut, um einen durchgängigen unterbrechungsfreien Betrieb zu gewährleisten. Die Heizlastberechnung wurde in der Planung gemäß DIN EN 12831 unter Berücksichtigung der beigestellten U-Werte erstellt. Zusätzlich werden die Anschlüsse für die RLT-Geräte berücksichtigt. In Summe ergibt sich somit ein Wert von 57 kW. Die Auslegung der Gebäudeheizung erfolgt mit Niedertemperatursystemen mit 40/30 °C.

KG 422 – Wärmeverteilnetze
In der Heizzentrale wird ein Verteiler mit folgenden sechs Abgängen aufgebaut:
- Einspeisung Wärmepumpe 1 + 2
- Statische Heizung Leitstelle
- Statische Heizung Gebäude
- RLT-Gebäude
- Reserve
- Noteinspeisung

Je Verteilerabgang sind Absperreinrichtungen, Rückschlagventile sowie ein Zweimengenregelventil geplant. Sämtliche Heizungspumpen sind als Hocheffizienznassläuferpumpen vorgesehen. Die Wärmeverteilung erfolgt im UG an der Geschossdecke. Von dort erfolgt jeweils die Anbindung an die Steigstränge in den Installationsschächten. Am Austritt aus den Installationsschächten sind zum hydraulischen Abgleich Strangregulierarmaturen vorgesehen.

Zählung
Es gibt seitens des DRK Aalen keine Anforderung an eine Verbrauchserfassung unterschiedlicher Nutzeinheiten/Zählbereiche. Daher wird lediglich die Wärmeerzeugung gezählt.

KG 423 – Raumheizflächen
Sämtliche Heizflächen werden für den Niedertemperaturheizbetrieb 40/30 °C ausgelegt.

Unterflurkonvektoren 2-Leiter (nur heizen)
Für den Leitstellenbereich (inkl. Partnerleitstelle) sowie in den Fluren im 1. OG und 2. OG werden Unterflurkonvektoren (heizen) vorgesehen, welche in die dafür vorgesehenen Holraumböden eingebaut werden.

Unterflurkonvektoren 4-Leiter (heizen und kühlen)
Für den Bürobereich sowie die Besprechungsräume im 1. OG und 2. OG werden Unterflurkonvektoren (heizen/kühlen) vorgesehen, welche in die dafür vorgesehenen Holraumböden eingebaut werden.

Heizkörper
In Nebenräumen (wie z. B. Lagerbereiche, Teeküchen, WCs u. ä.) sowie im Sanitär-/Umkleidebereich im EG werden Niedertemperaturheizkörper eingeplant. Diese werden als Profilkompaktheizkörper mit Anschluss von unten (aus der Wand) geplant und erhalten absperr- und einstellbare Rücklaufverschraubungen sowie Heizkörperthermostate. In Fluren, Treppenhäusern u. ä. können optional Behördenmodelle ausgeführt werden.

KG 431 – Lüftungsanlagen
Für das Gebäude ist eine flächendeckende mechanische Be-/Entlüftung vorgesehen:
- Technikräume UG: 0,25 bis 0,5-facher Luftwechsel
- Besprechungsräume im EG: personenbezogener Luftwechsel: 30 m³/h
- Büros: personenbezogener Luftwechsel: 30 m³/h
- Leitstellenbereich: personenbezogener Luftwechsel: 50 m³/h
- WCs: 60 m³/h je WC, 30 m³/h je Urinal
- Duschbereiche: 10-facher Luftwechsel
- Umkleiden: 1-facher Luftwechsel (mit Überströmung aus Dusche)
- Teeküche: 3-facher Luftwechsel

Generell werden zwei Lüftungsgeräte unterschieden:
- RLT-Gerät Leitstellenbereich: 800 m³/h (zzgl. 200 m³/h Reserve -> Geräteauslegung 1.000 m³/h)
- RLT-Gerät Gebäude: 4.820 m³/h
- davon sind anteilig 4.020 m³/h für das Gebäude (Regelbetrieb)
- zusätzlich 800 m³/h als Redundanz für den Leitstellenbereich

Im Wartungsfall oder bei Defekt der RLT-Anlage der Leitstelle kann über eine Klappen-Schaltung der Leitstellenbereich über das RTL-Gerät „Gebäude“ versorgt werden.

Das RLT-Gerät „Gebäude“ verfügt über ein Heizregister, welches an die zentrale Wärmeversorgung angeschlossen ist. Hierbei werden Systemtemperaturen von 40 °C VL und 30 °C RL berücksichtigt. Ein Kühlregister ist nach Abstimmung mit dem DRK Aalen ebenfalls eingeplant.

Das RLT-Gerät „Leitstelle“ verfügt über eine integrierte Direktverdampfungs-Einheit („Split-Gerät“), worüber das Heiz-/Kühlregister im RLT-Gerät versorgt werden kann. Die dazugehörige Außeneinheit steht direkt neben dem RLT-Gerät auf dem Dach.

Beide Anlagen sind mit integrierter Wärmerückgewinnung (Plattenwärmetauscher/keine Luftübertragung) geplant.

Für den Leitstellenbereich ist eine dezentrale Befeuchtung im Zuluftkanal geplant, welche die Raumluftfeuchte konstant zwischen 40 % und 60 % (Sollwert 50 %) hält. Diese Befeuchtungsstrecke wird sowohl bei Betrieb der „Leitstellenanlage“ als auch der Anlage „Gebäude“ durchströmt.

Der Betrieb der Anlage erfolgt je nach Nutzungsanforderung mit konstanten oder variablen Volumenströmen. Teilweise werden diese mittels Taster, Zeitprogramm oder Luftqualitätsfühler angesteuert.

Die Aufstellung der Lüftungsanlage „Gebäude“ erfolgt in der RLT-Zentrale im EG. Die Luftverteilung erfolgt von hier aus über Kanäle im Bereich der Decke im EG/UG zu beiden vertikalen Erschließungsschächten. In den Geschossen wiederum erfolgt die horizontale Verteilung teilweise in der abgehängten Decke (Abluft) bzw. im Hohlraumboden (Zuluft). In den Kernbereichen (WCs o. ä.) wird sowohl die Abluft als auch die Zuluft über die Decke geführt. Die Außenluftansaugung sowie die Fortluft der Anlage „Gebäude“ wird jeweils über die Fassade im EG geführt. Die Wetterschutzgitter sind mit RC 3 Anforderung („Einbruchschutz“) versehen.

Die Aufstellung der RLT-Anlage „Leitstelle“ erfolgt auf dem Dach unmittelbar oberhalb dem Leitstellenbereich. Zu-/Abluftkanäle werden direkt über Dachdurchführungen in den Leitstellenraum geführt.

Brandschutzklappen werden motorisch mit Aufschaltung auf die GLT vorgesehen.

Je Raum ist sowohl in der Zuluft als auch in der Abluft ein Volumenstromregler (konstant oder variabel) sowie ein Telefonie-Schalldämpfer vorgesehen. Die Lüftungskanäle werden je nach Erfordernis rechteckig oder in runder Bauform hergestellt. Zur Vermeidung von Wärmeverlusten wird das Kanalnetz (Zu-/Ab- und Fortluft) in Schächten, im Hohlraumboden oder in abgehängten Decken mit alukaschierter Mineralwolle gedämmt. Die Außenluftansaugung wird zur Vermeidung von Schwitzwasser mit diffusionsdichtem Dämmmaterial isoliert. Sichtbar installierte Kanäle bleiben ungedämmt.

Die drei Batterieräume (USV) im EG sowie der Müllraum erhalten eine separate Abluft mittels Rohrventilator ins Freie. Die Zuluft-Nachströmung erfolgt über die RLT-Anlage Gebäude.

Die Be-/Entlüftung des NEA- und des Tankraums im UG wird gemäß Abstimmung mit der ELT-Planung im Zusammenhang und nach Anforderung der NEA-Anlage seitens Gewerk ELT geplant und ausgeführt.

KG 434 – Kälteanlagen
Die Kälteerzeugung erfolgt, wie unter KG 421 beschrieben, mittels einer reversiblen Wärmepumpe zum Heizen und Kühlen. Da für die Server- und Batterieräume auch im Winter Kühlung erforderlich ist, wurden die Wärmepumpen und Pufferspeicheranlagen so ausgelegt, dass paralleles Heizen und Kühlen möglich ist. Generell werden der Leitstellenbereich, die Besprechungsräume sowie die Büros gekühlt. Die Lüftungsgeräte erhalten ein Kühlregister. Die exakten Parameter wurden je Raum im Raumprogramm definiert. Gemäß Kühllastermittlung sind 91 kW Kälteleistung erforderlich. Anteilig davon sind ganzjährig ~24,5 kW Kühlleistung für den Server-/Technikbetrieb erforderlich.

Zentrale Komponenten/Kälteerzeugung
Die Kälteerzeugung erfolgt über eine im UG innenaufgestellte reversible Wärmepumpe (vgl. KG 421).

In der Technikzentrale sind neben den Wärmepumpen auch Pufferspeicher und eine Druckhaltung inkl. automatischer Nachspeisung sowie ein Kälteverteiler geplant. Generell ist die Kälteerzeugung 100 % redundant aufgebaut, um einen durchgängigen/unterbrechungsfreien Betrieb zu gewährleisten.

Die Auslegung der Kühlung erfolgt mit für den Kühlbetrieb hohen Systemtemperaturen von 16 bis 18 °C VL und ca. 22 °C RL, um zum einen einen möglichst energieeffizienten Betrieb zu gewährleisten und zum anderen eine Kondensatbildung an der Kühldecke im Leitstellenbereich zu unterbinden.

Vom Kälteverteiler werden mit folgenden Abgängen die Verbraucher im Gebäude versorgt:
- Einspeisung Wärmepumpe 1+2
- Serverraum System A (inklusive USV 1+2)
- Serverraum System B (inklusive USV 3)
- Kühldecke Leitstelle
- Unterflurkonvektoren Büros/Besprechung
- RLT-Gerät Gebäude
- Reserve
- Noteinspeisung

Folgende Verbraucher sind in den verschiedenen Raumgruppen geplant:
- Leitstellenbereich: Kühldecke
- Besprechungsräume: Unterflurkonvektoren
- Büros: Unterflurkonvektoren
- Serverräume: Zwischenrackkühler (in Abstimmung mit der IT-Planung)
- USV-Räume: Umluftkühlgeräte (Wand oder Deckenmontage)

Regelung
Die Ansteuerung der Kühldecke im Leitstellenraum erfolgt automatisch mittels Raumtemperaturfühler und einer definierten Temperaturgrenze. Nach Abstimmung mit dem Bauherrn steht den Nutzern vor Ort im Raum keine individuelle Eingriffsmöglichkeit zur Verfügung. Die Ansteuerung der Unterflurkonvektoren in den Büros und Besprechungsräumen erfolgt über fest installierte Raumbediengeräte, welche individuell vom Nutzer aktiviert werden können. Die Ansteuerung der Kühlgeräte in den Server-/USV-Räumen erfolgt automatisch mittels Raumtemperaturfühler und einer definierten Temperaturgrenze. Um einen energetisch optimierten Betrieb sicherzustellen, wird ein gleichzeitiger Heiz- und Kühlbetrieb gegeneinander verriegelt.

KG 476 – Staubsauganlage
Gemäß Abstimmung mit dem Bauherrn wird für den Leitstellenbereich eine zentrale Staubsauganlage eingeplant. Die Hauptkomponenten der Staubsauganlage befinden sich nach aktuellem Planungsstand in der Kältezentrale. Von dort aus führt die Saugleitung in den Leitstellenraum, wo diese auf mehrere Staubsaugerdosen im Holraumboden aufgeteilt wird.

## Zusätzliche technische Vertragsbedingungen (ZTV) und Leistungsumfang HKLS-Gewerke
Zusätzliche technische Vertragsbedingungen (ZTV) und Leistungsumfang HKLS-Gewerke

Hinweis Montagehöhen
Folgende Geschosshöhen sind vorhanden:
- Untergeschoss: bis ca. 3,45 m Raumhöhe (Rohfußboden bis Rohdecke)
- Erdgeschoss: bis ca. 3,38 m (Rohfußboden bis Rohdecke)
- Obergeschosse: i. d. R. 4,3 m (Rohfußboden bis Rohdecke) -> Ausnahme Leitstellenraum
  (2-geschossig 1./2. OG ca. 8 m -> bauseitiges Gerüst vorhanden)

In Summe können die Massen aus dem folgenden LV anteilig aufgeteilt werden:
- bis 3,5 m ca. 75 %
- 3,5 bis 5,0 m ca. 25 %

In den Positionen im folgenden LV sind Montagehöhen lediglich bis 3,5 m beschrieben. Eine Unterteilung derselben Position in verschiedene Montagehöhen erfolgt nicht. Für den Mehraufwand für erforderliche Gerüste, Absicherungen u. ä. (für die Bereiche 3,5 bis 5 m Installationshöhe) ist im Titel besondere Leistungen ein Rollgerüst enthalten.

Hinweis Befestigungen in Sichtbeton Wänden/Stützen bzw. Sichtholzdecken
Es gibt einige wenige Bereiche, bei welchen eine Befestigung der Rohrleitungen/Kanäle in Sichtholzdecken bzw. Sichtbeton erfolgt. In diesen Bereichen ist besonders darauf zu achten, dass die Befestigungskonstruktion ansehbar ist (z. B. lotrecht u. ä.). Diese Bereiche sind vor der Ausführung mit der örtlichen Bauleitung abzustimmen.

Hinweis Bauablauf und Truppenstärke
Aufgrund des Bauablaufs gemäß Bauzeitenplan (s. Anhang) sind parallele Montage-Zeiträume vorgesehen. Aufgrund dessen sind je Gewerk mindestens 2 Montagetrupps zu kalkulieren.

Hinweis Projektleiter Auftragnehmer
Spätestens 2 Wochen nach Auftragsvergabe ist ein deutschsprachiger Projektleiter zu benennen, der innerhalb des Herstellergewerkes des AN alle Leistungen koordiniert und den AN für dieses Projekt vertritt. Der Projektleiter muss zu Planungsgesprächen beim Fachingenieur und Bauherren sowie zu Abnahmeprüfungen zur Verfügung stehen. Er muss zudem die Koordination aller Leistungen mit dem Fachingenieur, dem Bauherrn und allen sonstigen am Bau beteiligten Firmen übernehmen.

Hinweis zusätzliche Wand- und Deckendurchführungen
Im Rahmen der M+W Planung sind die geplanten Schlitze und Durchbrüche zu überprüfen. Soweit zusätzliche Durchbrüche und/oder Kernbohrungen erforderlich sind, so sind diese im Rahmen der Baubesprechung statisch zu klären und als Planausschnitte an die Fachbauleitung zur Freigabe zu senden.

Hinweis Anlageninbetriebnahmen/Funktionsprüfung/Nutzereinweisung
Für jede technische Anlage ist eine Inbetriebnahme gemäß Herstellervorgaben durchzuführen. Diese kann durch den jeweiligen Hersteller selbst oder durch eine sachkundige Firma erfolgen.

Die Inbetriebnahme beinhaltet immer mindestens folgende Punkte:
- Prüfung aller elektrischen, hydraulischen und mechanischen Funktionen
- Prüfung der Regelungs- und Steuerfunktionen
- Prüfung aller sicherheitsrelevanten Einrichtungen
- Einstellung von optimierten/projektbezogenen Systemparametern
- Testlauf
- Inbetriebnahmeprotokoll inkl. Dokumentation aller gemessenen Werte in einem standardisierten
  Prüfprotokoll
- Übergabe der Protokolle in digitaler Form

Die Anlageninbetriebnahme ist in den Einheitspreisen einzukalkulieren. Die Inbetriebnahme der betriebstechnischen Anlagen erfolgt durch den Auftragnehmer im Beisein der Bauüberwachung des AG und dem dafür zuständigen Betriebspersonal des Nutzers. Die Inbetriebnahme erfolgt erst nach der Mängelfreiheit der Gesamtanlage. Die Einregulierungsarbeiten sind einzeln zu dokumentieren und die Parameter für die Übergabepunkte sind einzeln aufzulisten und von allen beteiligten Firmen zu unterzeichnen. Zum Einregulieren von Einzelanlagen hat der Auftragnehmer alle erforderlichen Fach- und Hilfskräfte sowie Messgeräte und Materialien zu stellen. Für die Einregulierungsarbeiten müssen alle Geräte mit elektrischen Anschlüssen ihre endgültige Verdrahtung haben sowie für die Kabeleinführung mit PG-Verschraubung versehen sein. Provisorische Anschlüsse sind nicht gestattet. Über die Einregulierungsarbeiten sind Protokolle anzufertigen. Über die erzielten Messergebnisse ist ein Protokoll abzufassen, das von den an der Messung beteiligten Personen durch Unterschrift anzuerkennen und der Niederschrift über die Abnahmeverhandlungen als Anlage beizufügen ist.

Vor der Abnahme sind eine Funktionsprüfung und eine Einweisung des Nutzers durchzuführen. Der Zeitpunkt für die Funktionsprüfung sowie für die Abnahme ist mit dem Auftraggeber zu vereinbaren. Die Funktionsprobe kann erst nach Fertigstellung der Montage, des Probebetriebes und der Einregulierungsarbeiten stattfinden. Für die Funktionsprüfung erforderliche Messgeräte sind ohne gesonderte Vergütung zur Verfügung zu stellen. Die Abnahmen erfolgen nach Fertigstellungsmeldung des AN, die nach der vorgegebenen Terminschiene zu erfolgen hat. Zu den Abnahmeterminen wird durch Vertreter des Bauherrn eingeladen. Für jede Überprüfung und Einweisung ist ein Protokoll zu erstellen, in welchem die überprüften Anlagenteile und die gemessenen Werte aufgeführt werden. Allen Protokollen ist eine Teilnehmerliste beizufügen. Einweisungsprotokolle sind von dem eingewiesenen Personal schriftlich zu bestätigen. Erforderliche Wiederholungsprüfungen durch Verschulden des AN (Unvollständigkeit von Auftragsleistungen, Abbruch wegen wesentlicher Mängel, ungeeignetem Personal oder ungeeigneter Messgeräte) gehen zu Lasten des AN.

Anklemmarbeiten/Kabelzuglisten/Schnittstelle MSR/ELT
Alle Komponenten HKLS sind inkl. interner elektrischer Verdrahtung aller Bauteile der beschriebenen Komponenten/Anlage. Für ELT-/MSR-Zuleitungen müssen vom AN HKLS im Zuge der Rohinstallation Kabelzugslisten an das Gewerk ELT/MSR übergeben werden und entsprechende Schnittstellen festgelegt/koordiniert werden.
Der Geräteanschluss (Anklemmarbeiten) erfolgt generell vom AN HKLS.
Die Abstimmungen und Arbeiten sind in die Einheitspreise einzukalkulieren.

Hinweis VOB/B und VOB/C
Es gelten die VOB/B und die VOB/C (ATV DIN 18299 ff.)

## Inhaltsverzeichnis beigefügter Unterlagen
Inhaltsverzeichnis beigefügter Unterlagen

Die beigelegten Unterlagen können informativ als Hilfestellung zur Kalkulation herangezogen werden.
Diese Unterlagen stellen keine Ausführungsunterlagen dar.

- Grundrisspläne Hochbau (UG, EG, 1. OG, 2. OG, Dach -> je 2 Planteile)
- Schnitt Hochbau (AA, BB)
- Koordinationspläne TGA (UG, EG, 1. OG, 2. OG, Dach)
- Strangschema Abwasser
- Strangschema Trinkwasser
- Prinzipschema Heizung
- Strangschema heizung
- Prinzipschema Kälte
- Strangschema Kälte
- Baustelleneinrichtungspläne (Zeitraum 05 und Zeitraum 06)
- Terminplan/Bauzeitenplan

## A3899-31 VE 013 - Raumlufttechnische Anlagen
Datum: 10.04.2026

### LOS 1 LOS 1

#### Titel 1.1 Zentrale Komponenten

*Hinweis: Allgemeine Beschreibung Anforderung RLT-Geräte*
Raumlufttechnisches Gerät in frei konfigurierbarer Bauform zur Konditionierung von Raum- und Prozessluft.

Energielabel-Zertifizierung nach RLT-Richtlinie 01 und Eurovent.

Gehäuse
Hochflexible, selbstragende Paneelkonstruktion thermisch und mechanisch optimiert. Optimale Wartungseigenschaften durch minimale Anzahl von Fugen und vollständig glatte Innenflächen. Die Gehäuseelemente sind untereinander durch eine EPDM Dichtung abgedichtet, wodurch die Gehäuseleckage minimiert wird. Alle verwendeten Dichtungselemente sind geschlossen-porig, silikonfrei, desinfektionsmittel- und alterungsbeständig. Die Verbindung der Elemente erfolgt durch metrische Maschinenschrauben. Das Gehäuse ist ohne Spezialwerkzeug vollständig zerlegbar. Passgenaue und einfache Montage mit Hilfe patentierter 3D-Modulverbindern.

Pulverbeschichtung
Duplexbeschichtung für höchsten Korrosionsschutz. Grundmaterial: Verzinktes Stahlblech entfettet und eisendickschichtphosphatiert. Pulverbeschichtet. Pulverbeschichtung labortechnisch geprüft nach DIN 55633 Beschichtungsstoffe-Korrosionsschutz von Stahlbauten durch Pulver-Beschichtungssys-
teme und DIN EN ISO 12944-6 Paints and varnishes - Corrosion protection of steel structures by protective paint systems - Part 6: Laboratory performance test methods. Nachgewiesene Korrosionsschutzklasse/Korrosivitäts-
kategorie C4 (K), (einsetzbar bei hohen Korrosionsbelastungen der Gruppe C4 nach DIN EN ISO 12944-2).

Paneele
Doppelwandige Sandwich-Paneele aus verzinktem Stahlblech formstabilisiert und inlayversträrkt, zusätzlich wie beschrieben pulverbeschichtet. Die Be-
schichtung erfolgt nach der Blechbearbeitung, sodass auch alle Schnittkanten geschützt sind. Innenschale optional auch aus Edelstahl (1.4301) oder höherwertig. Paneelbleche umlaufend mit Spezialklebstoff verklebt. 50 mm starke Multifunktionsisolierung (nach DIN 4102, Baustoffklasse A1, nicht brennbar). Raumgewicht an die Paneelfunktion angepasst. Geräteböden formstabil und ohne zusätzliche Maßnahmen begehbar.

Revisionspaneele
Revisionspaneel mit austauschbarer EPDM-Hohlprofildichtung für optimalen Dichtsitz. Zur einfachen Demontage können stabile Kunststoffgriffe auf der Außenseite angebracht werden. Die Paneele werden mit Hilfe außenliegender Kompressionsverschlüsse befestigt.

Revisionstüren
Revisionspaneel mit austauschbarer EPDM-Hohlprofildichtung für optimalen Dichtsitz. Die Revisionstür ist mit außenliegenden Scharnierverschlüssen ausgestattet, die ein leichtes Wechseln der Türanschlagsseite erlauben. Varianten: Tür auch von innen zu öffnen. Sicherheitsrelevante Türen nur mit Werkzeug zu öffnen und mit Warnschild versehen. Druckseitige Revisionstüren mit nicht-deaktivierbarer Sicherheitsfangvorrichtung, die beim Öffnen im Betrieb ein Aufschlagen der Tür verhindert. Bei Außenaufstellung, erhalten Türen eine Türfeststellvorrichtung.

Schauglas
Doppelschalige Schauöffnung, lichte Diagonale 265 mm. Einfassung stellt keine zusätzliche Wärmebrücke dar. Schwer entflammbarer, UV-stabiler Kunststoff. Wärmeleitfähigkeit ermittelt gemäß ISO 8302 von 0,20 W/(m*K).

Wetterfeste Ausführung
UV-beständige Duplex-Pulverbeschichtung für höchsten Korrosionsschutz. Wetterfestes, werkseitig montiertes Dach mit Überstand und Tropfkante aufgrund der stabilen Blechkonstruktion begehbar. Revisionstüren mit Feststellvorrichtung versehen. Außenluftansaugkammer mit Wanne aus Edelstahl (mind. 1.4301). Ansaughauben am Außenlufteintritt und Ausblashaube am Fortluftaustritt.

Verpackung
Werkseitige Verpackung der Geräte gemäß VDI 6022 zum Schutz vor Verschmutzung während Transport und Lagerung. Ein- und Auslässe verschlossen um keine Verunreinigung im Gerät zu ermöglichen.

LED-Beleuchtung 24 V DC
Stromsparende, wartungsfreie 7 W LED-Beleuchtung für Niederspannung (24V DC / 7W) mit glatter Oberfläche, variablem Leuchtenoberteil, 45° arretierbar und einem Lichtstrom von 370 Lumen. Leuchte aus Aluminium Schutzklasse IP 67. Optional kann ein Anschlusskabel ab Werk zur weiteren Verdrahtung nach außen geführt werden.

Kondensatwanne
Edelstahl-Hygiene-Kondensatwanne (mind. 1.4301) mit übereinstimmenden Konturen der Ablaufkante und dem Ablauf, dadurch garantiert vollständige Entleerung. Allseitiges Gefälle mit Abfluss DN 32 an der tiefsten Stelle. Ge-
prüftes Ablaufverhalten nach DIN 1946-4. Anschlussmitte des Ablaufs stets min. 210 mm oberhalb des Gerätebodens. Optional: Höhere Abstände durch höheren Grundrahmen, wie beschrieben, möglich.

Grundrahmen
Rahmen aus umlaufendem C-Profil mit hoher Stabilität in variablen Höhen. Umlaufende C-Profil und sämtliche Zwischenprofile sind leitend in die gerätespezifische Potenzialausgleichsmaßnahme einbezogen. Zur Einbindung in die örtliche Potentialausgleichsmaßnahme (z. B. Anschluss an Fundamenterder), dient der Erdungsanschluss am Gerätegrundrahmen. Rahmen pulverbeschichtet, und mit einer Transportvorrichtung ausgestattet. Die für den Transport benötigten Transportrohre liegen der Lieferung bei.

Anti-Vibration-Grundrahmen
Anti-Vibration-Grundrahmen zur einfachen Schwingungsentkopplung. Die Zwischenlage aus hochwirksamen Spezialpolymer ist in den Gerätegrundrahmen integriert und bewirkt eine wirksame Schwingungsentkopplung zum Fundament. Der erreichte Isolationsgrad liegt zwischen 20 und 25 dB (entsprechend 90 bis 94 % bei einer Störfrequenz von 50 Hz). Ein zusätzliches Unterlegen mit Dämmstreifen am Aufstellungsort ist nicht mehr erforderlich.

Gehäusekennwerte nach EN 1886

Klasse
Wärmedurchgang: T2
Wärmebrückenfaktor: TB2
Gehäuse-Leckluftstrom (-400 Pa): L1 (M)
Gehäuse-Leckluftstrom (+700 Pa): L1 (M)
Gehäusestabilität: D1 (M)
Bypass-Leckluftstrom des Filters(400 Pa): F9

Einfügungsdämpfungsmaß des Gehäuses
f [Hz]  125  250  500  1 k  2 k  4 k  8 k
De [dB]  16,0  20,0  25,0  25,0  21,0  31,0  42,0

Jalousieklappe
Jalousieklappe, Rahmen aus C-förmigen Profilen, strömungsgerecht geformte Hohlkörperlamellen, stets gegenläufig. Dichtheitsklassen 2 oder optional 4 nach EN 1751.

Varianten
Stahl verzinkt, mit außenliegendem Hebelgestänge. Edelstahl, mit außenliegendem Hebelgestänge. Die synchrone Drehbewegung wird durch ein außenliegendes Hebelgestänge vom Antriebshebel auf die einzelnen La-
mellen übertragen. Auch sehr große Abmessungen lassen sich mit einem Hebelgestänge sicher öffnen und schließen. Geläufige Lamellen schließen mit unterschiedlichen Winkelgeschwindigkeiten, weil ein Querlenker in das Hebelgestänge integriert ist. Dadurch sind die Schließeigenschaften besser und der Leckluftstrom bei geschlossener Jalousieklappe kleiner. Lagerbuchsen aus Messing, optional aus Edelstahl wählbar. Aluminiumvariante, mit beidseitig innenliegenden, wartungsfreien, Spezialkunststoffzahnrädern. Aluminiumklappen der Dichtheitsklasse 4 besitzen außerhalb des Luftstroms angeordnete, gekapselte Zahnräder, daher ist jederzeit eine schnelle sowie gründliche Reinigung möglich.

Dämmstutzen
Schall- und vibrationsentkoppelter Geräteanschluss aus verzinktem Stahlblech in U-Rahmenform 90x30mm, mit zwischenliegender EPDM-Dämm-
schicht, mit Schraubenkompensatoren luftdicht verschraubt, mit Potentialausgleich. Eine Pulverbeschichtung kann optional erfolgen.

Schutzgitter
Gemäß DIN EN 1886-10.6 wird ein engmaschiges Gitter (< 20 x 20 mm) aus verzinktem Stahldraht in Luftrichtung hinter brennbaren Einbauteilen angeordnet. Die Montage erfolgt am Anschlussstutzen der Ausblaskammer. Da-
durch ist sichergestellt, dass brennende Teile nicht vom Luftstrom in den darauffolgenden Lüftungskanal mitgeführt werden.

Filterwand
Filterwand zur anströmseitigen Wartung, Zellenrahmen aus verzinktem Stahlblech pulverbeschichtet. Jeweils vier Andruckfedern zur Abdichtung zwischen Zellenrahmen und Filterelementen, mit ansatzlos geschäumter Dichtung. Geeignet für Aufnahme verschiedener Filtertypen. Bei Geräten mit erhöhten hygienischen Anforderungen, Filterwand aus Edelstahl.

Filter-Schnellspannvorrichtung Filterelemente für Wartungszwecke seitlich ausziehbar, kompakte Bauweise, anströmseitige Wartungskammer nicht erforderlich. Filterelemente umlaufend auf geschlossenporige Dichtung gepresst. Filterwechsel und Demontage der Edelstahlspannschienen ohne Werkzeug möglich.

Filterelement
Filter mit großer Filterfläche, dadurch lange Betriebszeiten und hohe Staubspeicherkapazität. Filter mit Kunststoffrahmen vollständig veraschbar. Kein Abrieb von Mediumfasern. Geeignet für Temperaturen bis 90°C und kurzzeitig 100% r.F.. Alle Filter nach ISO16890 geprüft, Eurovent zertifiziert sowie hygienekonform nach VDI 6022. Nach DIN 53438, Brandschutzklasse F1.

Mini Pleat Filter
Mini Pleat Filtereinsätze für die Abscheidung von Feinstaub und von Schwebstoffen wie z. B. Aerosolen, toxischen Stäuben, Viren und Bakterien aus der Zu- und Abluft. Einsatz für höchste Anforderungen an die Luftreinheit und Keimfreiheit. Geringe Einbautiefe durch kompakte Bauform für Anlagen mit großen Volumenströmen und langen Filterstandzeiten. Filtermedien aus hochwertigen, nassfesten Glasfaserpapieren mit Abstandhaltern. Optimale Faltenstellung und größtmögliche Filterfläche ermöglichen geringe Anfangs-
Druckdifferenzen. Mini Pleat Filtereinsätze lieferbar in Filterklassen nach IS0 16890.

Lufterhitzer
Rippenrohr-Lufterhitzer aus nahtlosen Kupferrohren mit fest aufgepressten Hochleistungs-Lamellen. Die Kupferrohre sind zur optimalen Wärmeübertragung mechanisch aufgeweitet und fest mit den Lamellen verbunden.
Einsatz von Wasser und Wasser-Glykol-Gemisch als Heizmedium bis 120 °C und PN 16. Wanddurchführungen der Sammler mit Metallrosetten abgedeckt. Sammler und Anschlussstutzen mit Zollgewinde sowie Entlüftungs- und Entleerungsstutzen. Siehe technische Daten. Maximaler Wasserwiderstand 20 kPa. Reinigung des Wärmetauschers bis zum Kern möglich. Optional kann der Lufterhitzer mit Flansch/Gegenflansch geliefert werden. Zum Korrosionsschutz können die Wärmetauscher auch beschichtet ausgeführt werden.

Frostschutzrahmen
Einstufiger, luftseitiger Frostschutz bis Baugröße 2020 auf einem bedienseitig ausziehbaren Frostschutzrahmen verspannt oder direkt auf dem Wärmetauscher befestigt. Alternativ kann der Frostschutzrahmen ohne vormontierten Frostschutz ausgeführt sein. Bei Baugrößen über 2020 immer direkt auf dem Wärmetauscher verspannt oder Frostschutzthermostat lose mitgeliefert.

Luftkühler
Rippenrohr-Luftkühler aus nahtlosen Kupferrohren mit fest aufgepressten Hochleistungs-Lamellen. Einsatz von Kalt-Wasser und Wasser-Glykol-
Gemisch als Kühlmedium bis PN 16. Hygiene-Kondensatwanne wie zuvor beschrieben. Wanddurchführungen der Sammler diffusionsdicht isoliert und zusätzlich mit Metallrosetten abgedeckt. Sammler und Anschlussstutzen mit Zollgewinde sowie Entlüftungs- und Entleerungsstutzen. Maximaler Wasserwiderstand 50 kPa. Reinigung des Wärmetauschers bis zum Kern möglich. Optional kann ein Flansch/Gegenflansch und ein Entlüftungs- und Entleerungsstutzen mitgeliefert werden. Zum Korrosionsschutz können die Wärmetauscher auch beschichtet ausgeführt werden.

Wärmeübertrager im Change-Over-Betrieb
Rippenrohr-Wärmeübertrager aus nahtlosen Kupferrohren mit fest aufgepressten Hochleistungs-Lamellen. Einsatz von Wasser und Wasser-Glykol-
Gemisch als Kühl- bzw. Heizmedium bis PN 16. Hygiene-Kondensatwanne wie zuvor beschrieben. Wanddurchführungen der Sammler diffusionsdicht isoliert und zusätzlich mit Metallrosetten abgedeckt. Sammler und An-
schluss-Stutzen mit Zollgewinde sowie Entlüftungs- und Entleerungsstutzen. Reinigung des Wärmetauschers bis zum Kern möglich. Optional kann ein Flansch/Gegenflansch und ein Entlüftungs- und Entleerungsstutzen mitgeliefert werden. Zum Korrosionsschutz können die Wärmetauscher auch beschichtet ausgeführt werden.

Tropfenabscheider
Tropfenabscheider für Revisionsarbeiten bedienseitig ausziehbar. Tropfenabscheiderrahmen aus Edelstahl. Tropfenabscheider aus Polypropylen PPTV bis 80°C temperaturbeständig. Hoher Abscheidungsgrad schon bei geringen Luftgeschwindigkeiten von 1,8 m/s. Seitlich  ausziehbar und dadurch sehr gut zugängig. Mehrteilige Ausführung des Tropfenabscheiders möglich.

Externes Split-Außengerät für Heizen und Kühlen
Split-Außengerät zum direkten Anschluss an ein Lüftungsgerät. Energiesparender Anlagenbetrieb durch Verwendung von Power Invertern. Durch Verschaltung von bis zu 6 Außengeräten können Leistungen von 3,5 bis 150 kW Kühlleistung erreicht werden. Bei Verwendung von mehreren Außeneinheiten ist eine erhöhte Betriebssicherheit gewährleistet, da im Ab-
taubetrieb einer Einheit die verbleibenden Einheiten in Betrieb bleiben.Die Außengeräte sind zur bauseitigen Montage lose mitgeliefert. Sind die Außeneinheiten und der Wärmeübertrager an einer gemeinsamen Liefereinheit montiert kann das Gesamtsystem ab Werk vormontiert und Betriebsbereit ausgeliefert werden.

Durch den Einsatz eines speziellen Power-Receivers zur Unterkühlung des Kältemittels und mit zwei individuell gesteuerten Expansionsventilen arbeiten die Geräte in jedem Betriebszustand im optimalen Bereich. Großer Arbeitsbereich im Kühlfall (-15 bis +46°C) und im Heizfall (-20 bis +21°C). Easy-
Maintenance-Funktion und automatische Kältemittelfüllstandskontrolle. Ge-
häuse und Rahmen bestehen aus stabilen verzinkten Stahlblechen mit einer zusätzlichen witterungsbeständigen Polyester-Einbrennlackierung und innenliegender Schalldämmung.

Hochleistungswärmetauscher, als Verdampfer/Verflüssiger, aus Kupferrohr mit aufgepressten Aluminiumlamellen gefertigt. L- förmig mit Unterkühler zur Leistungserhöhung angeordnet.

Direktgetriebener Axialventilator aus Kunststoff, drehzahlgeregelt, statisch und dynamisch ausgewuchtet mit horizontalem Berührungsschutzgitter. Wettergeschützter Antriebsmotor, wartungsfrei mit thermischem Überlastschutz ausgerüstet.

Drehzahlgeregelter DC Inverter Verdichter. Puls-Weiten-Modulation für eine optimale Sinus Charakteristik. Vibrationsarm auf Schwingungsdämpfern montiert und leise laufend, mit hohem Wirkungsgrad, Motorschutz gegen Überströme und thermische Überlastung, standardmäßig mit Schalldämmung ausgestattet. Kurbelwannenheizung für leichten Anlauf und zur Vermeidung der Ansammlung flüssigen Kältemittels im Kältemaschinenöl. Saugseitig durch einen großzügig bemessenen Flüssigkeitsabscheider vor Flüssigkeitsschlägen geschützt.

Kältekreislauf mit Filter, Ölabscheider, Sammler, 4-Wege-Umschaltventil Kühlen/Heizen und Service-/Füllanschlüssen mit absperrbaren Ventilen. Der Kältekreislauf ist druckgeprüft, leckagegetestet, getrocknet, evakuiert und mit einer Kältemaschinenölfüllung versehen. Mit Kältemittel vorgefüllt.

Anschlusskit für externe Splitgeräte
Master-Anschlusskit als Schnittstelle zwischen Split-Außengeräten und Lüftungsgeräten. Für Einzelanwendung oder Kaskadenanwendung mit bis zu sechs Außengeräte durch Einsatz von zusätzlichen Slave-Anschlusskits. Durch Standardisierung in X-CUBE Control ist ein optimales Zusammenspiel der Geräteregelung und Regelung der Außengeräte gewährleistet. Gehäuse aus verzinktem Stahlblech, pulverlackiert, in unmittelbarer Nähe zum Außengerät montiert für kurze Kabelwege. Die Leistung kann über ein 0- bis 10-V-Signal oder Modbus Protokoll in 11 Stufen (10+Aus) im Leistungsbereich von 40% bis 100% oder 20 bis 100 % bei Kaskadenanwendung vorgegeben werden. Über den automatischen Laufzeitausgleich wird eine gleichmäßige Betriebszeit aller Außengeräte sichergestellt. Das System bietet eine besonders hohe Betriebssicherheit, da im Fall eines Ausfalls eines Gerätes automatisch ein anderes Gerät den Betrieb aufnimmt. Über den integrierten SD-Kartenslot lassen sich Anlagenbetriebsdaten aufzeichnen und für Wartungs- und Servicezwecke auswerten.

Schalldämpfer
Energiesparkulissen in Hygieneausführung mit strömungsgünstig profiliertem Rahmen (Radius > 15 mm); wirksam nach dem Absorptionsprinzip oder Kammer-Absorptionsprinzip. Rahmen und Kammerbleche aus verzinktem Stahlblech. Kulissenfüllung aus Mineralwolle mit mind. 30 kg/m³ Raumgewicht. Rahmenende zum Schutz der Kulissenfüllung umgefalzt. Mineralwolle nach DIN 4102, Baustoffklasse A2, nicht brennbar, mit RAL-Gütezeichen, biolöslich im Sinne der TRGS 905 sowie EU-Richtlinie 97/69/EG. Mineralwolle mit aufkaschiertem Glasseidengewebe vor Abrieb durch strömende Luft bis max. 20 m/s Luftgeschwindigkeit geschützt, inert gegenüber Pilz- und Bakterienwachstum. Kulisse erfüllt die Hygieneanforderungen der VDI 6022, der DIN 1946, Teil 2 und Teil 4 sowie der VDI 3803. Einfügungsdämpfung, Schallleistungspegel des Strömungsgeräusches sowie Druckdifferenz gemessen nach EN ISO 7235. Seitlich herausziehbare Geräteschalldämpfer mittels handlichen Abstandshaltern wartungsfreundlich ausgeführt. Ausführungen aus Edelstahl oder mit Pulverbeschichtung möglich.

WRG – Kreuzstrom-Plattenwärmeübertrager
Wärmeübertrager zur Nutzung der im Luftstrom enthaltenen sensiblen und latenten Wärme. Abluft- und Außenluftstrom vollständig getrennt. Luftführung entlang dünner und parallel angeordneten, seewasserbeständigen Aluminiumplatten. Ausführung als Kreuzstromwärmeübertrager mit integriertem By-
pass für Umgehung in der Übergangszeit bzw. als Schutz vor Reifbildung. Optional mit integrierter Umluftklappe. Alle Plattenwärmeübertrager zusätzlich mit Kondensatwanne, und bei Luftgeschwindigkeiten ab 2,5 m/s mit Tropfenabscheider vorgesehen.

WRG – Gegenstrom-Plattenwärmeübertrager
Wärmeübertrager zur Nutzung der im Luftstrom enthaltenen sensiblen und latenten Wärme. Abluft- und Außenluftstrom vollständig getrennt. Der Luftstrom strömt in entgegengesetzter Richtung über dünne, salzwasserbeständige Aluminiumplatten. Ausführung als Gegenstromwärmetauscher mit integriertem Bypass für Umgehung in der Übergangszeit bzw. als Schutz vor Reifbildung. Alle Plattenwärmeübertrager zusätzlich mit Kondensatwanne, und bei Luftgeschwindigkeiten ab 2,5 m/s mit Tropfenabscheider vorgesehen.

EC-Ventilator
Einseitig saugender Hochleistungs-Radialventilator mit rückwärts gekrümmten Schaufeln. Spezielle Schaufelgestaltung für den Betrieb ohne Spiralgehäuse. Sehr hohe Wirkungsgrade und günstiges akustisches Verhalten, aufgebaut auf einen elektrisch kommutierten Außenläufermotor mit integrierter Elektronik. Komplette Einheit statisch und dynamisch ausgewuchtet gemäß ISO 1940, Teil 1. Hygienischer Trennwandanschluss (kein Flexstutzen). EC-
Außenläufermotor mit wartungsfreien Kugellagern mit Langzeitschmierung. Optimierte Motortechnik, Sanftanlauf und integrierte Strombegrenzung. Er-
füllt alle erforderlichen EMV-Richtlinien und alle Anforderungen bezüglich Netzrückwirkungen (EN 61000-6-3, EN 61000-6-2, EN 61000-3-2/3).

Wartungskammern
Um eine optimale Gerätelänge zu erreichen, können alle Wartungskammern unter Berücksichtigung der VDI 6022 mit einer optimalen Länge gefertigt werden (mindestens jedoch 266 mm). Eine millimetergenaue Längenanpassung verhindert unnötige Gerätelängen. Ausführung der eingesetzten Paneele, Revisionstüren bzw. Revisionspaneelen wie beschrieben.

MSR-Technik
Wandschrank Gehäuse rundum geschlossen, ein- oder zweitürig, Flanschplatte im Gehäuseboden, mit Vorreiberverschlüssen, Türdichtung einge
schäumt und Montageplatte. Kabeleinführungen erfolgen über Kabelverschraubungen.

Schaltschrankeinbauteile
Mit Vorhängeschloss abschließbarer Hauptschalter frei zugänglich. Schutzkleinspannung (SELV) über ein 1-phasig eingespeistes primär getaktetes 24 VDC Schaltnetzgerät mit Signalisierung von Überlast über einen Störkontakt. Separate mit intelligenten elektronischen Sicherungsautomaten abgesicherte Abgänge für eine getrennte Versorgung von Controller, Sensoren und Aktoren zur Sicherstellung der maximalen Betriebssicherheit. Selbstkühlung durch natürliche Konvektion bei horizontaler Einbaulage. Gekapselt für den Schaltschrankeinbau. Schaltschrankheizung geregelt durch Temperaturmessung im Schaltschrank mittels Bimetallfühler zur Frostsicherung und Vermeidung von Betauung bei Geräten für Außenaufstellung. Leitungsschutzschalter und Abgangsklemmen für Zuluft- und Abluftventilator.

Controller
Zukunftssichere SPS-Lösung in Embedded-PC-Technologie. Frei programmierbar nach IEC 61131-3 Standard. Garantierte Langzeitverfügbarkeit von mindestens 15 Jahren. Als Flashspeichermedium ist eine Micro-SD-Karte integriert. Sämtliche zum Betrieb erforderliche Software, Konfigurations- und Trenddaten sowie alle Einstellungen sind auf der SD-Karte gespeichert und über Standardkartenlesegeräte zugänglich. Der Systemaustausch und die Datensicherung werden so deutlich vereinfacht. Bei der BACnet/IP-Version des Controllers, ermöglichen zwei Ethernet-Ports mit RJ-45-Anschluss und integrierter Switch-Funktionalität die linienförmige „Daisy-Chain“-Topologie, die kostensparend, ohne weitere Hardware, aufgebaut werden kann. Integrierte, kapazitive 1-Sekunden-USV, um bei Wegfall der Versorgungsspannung ausreichend Energie bereitzustellen, um remanente Daten zu speichern. Unterstützung von BACnet/IP und Modbus TCP/IP. Ausgerüstet mit einem Bus zur Kommunikation mit den angeschlossenen Feldgeräten.

Sensorpaket für Bus-Kommunikation
Je Ventilator:
1x Drucktransmitter Kanaldruckerfassung
1x Drucktransmitter Wirkdruckerfassung an der Ventilatordüse zur Berechnung des Volumenstroms

Je Luftfilter:
1x Drucktransmitter zur Erfassung der Filterverschmutzung

Je Wärmeübertrager für Pumpenwarm- oder Pumpenkaltwasser:
1x PT1000 Anlegefühler zur Erfassung der Rücklauftempteratur

Sofern für die Gerätefunktion erforderlich:
1x Außentemperaturfühler PT1000

Bei Geräten mit aktiver Feuchte bzw. Enthalpieregelung
1x Kombifühler Temperatur und relative Feuchte
1x Zulufttemperaturfühler PT1000

Bei Geräten mit aktiver Feuchte bzw. Enthalpieregelung
1x Kombifühler Temperatur und relative Feuchte
1x Abluftemperaturfühler PT1000

Bei Geräten mit aktiver Feuchte bzw. Enthalpieregelung
1x Kombifühler Temperatur und relative Feuchte

Softwarepaket
Multifunktionales, parametrierbares Softwarepaket zur Regelung raumlufttechnischer Geräte und Anlagen. Die Software bildet alle verfügbaren Luftbehandlungsfunktionen und deren Kombinationen ab. Es können bis zu zwei komplette Luftaufbereitungszonen oder bis zu zehn thermische Nachbehandlungszonen bedient werden. Eine große Bibliothek an Regelstrategien für die Luftmengenregelung, die Luftaufbereitung, die Raumluftkonditionierung und die Luftqualitätsregelung stehen permanent zur Verfügung und können, bei entsprechender Hardwareausstattung, jederzeit ohne Programmiereingriff aktiviert werden. Dies sichert ein Höchstmaß an Flexibilität und erlaubt spätere Funktionsänderung bzw. Erweiterungen im Falle einer Nutzungsänderung. Durch das Konzept eines parametrierbaren Softwarepaketes entfällt die Erstellung projektbezogener Software und die damit verbundenen Fehlerquellen. Das Softwarepaket ist in allen Funktionen getestet und updatefähig. Die Buskommunikation erlaubt eine Istwert- und Statusrückmeldung aller angeschlossenen Feldgeräte wie Klappenstellantrieben, Ventilantrieben, Frequenzumrichtern und EC-Drives. Die Bedienung der Software erfolgt graphisch über den auf dem Controller befindlichen Webserver, der über ein mitgeliefertes Touchpanel oder einen PC mit Standardwebbrowser erreichbar ist. Die Embedded-PC-Technologie des Controllers erlaubt eine einfache Integration in bestehende Netzwerke. Die graphische Bedienoberfläche visualisiert das raumlufttechnische Gerät und die angeschlossenen Nachbehandlungszonen. Alle Statusmeldungen, Soll- und Istwerte sind schnell und übersichtlich einsehbar. Für die Kommunikation zu übergeordneten Leitsystemen (GA/GLT) stehen standardmäßig Modbus TCP/IP oder optional BACnet/IP zur Verfügung.

Freie Leitungslänge
Für die elektrische Verbindung zwischen Gerät und externen Schaltschrank ist eine freie Anschlussleitung im Lieferumfang enthalten. Das fachgerechte Verlegen der Kabel ist eine bauseitige Leistung.

Klappen
- Ansteuerung von Außenluft, Umluft-, Fortluft, Zuluft- und Abluftklappen mit
  bis zu 2 Aktoren (Stellantrieben) pro Klappe
- Zusätzlich Ansteuerung von 2 jeweils Klappen zur Absperrung einzelner
  Zu- und Abluftventilatoren
- Alle Klappen mit Erfassung und Anzeige der Ist-Stellung
- Automatische Erkennung von blockierten Klappen

Filter
- Überwachung von bis zu 6 Filterdifferenzdrücken (2 Zuluft, 2 Abluft, 2
  Außenluft)
- Stetige Differenzdrucküberwachung mit Anzeige des aktuellen Druckes auf
  der Gerätevisualisierung und am Sensor
- Nullpunktabgleich des Differenzdrucksensors über Visualisierung
  ausführbar
- Überwachung Standzeit
- Überwachung Betriebszeit
- Filtervorwärmung über Elektrolufterhitzer oder Umluftbeimischung

Erhitzer
- Leistungsregelung entsprechend der Temperaturregelstrategie
- 2-stufiger Frostschutz
- Erfassung und Anzeige der Ist-Ventilstellung
- · Vorspülen bei geringer Außentemperatur oder monatsabhängig
- Antiblockierschutz für Pumpe und Ventil
- Automatische Pumpeneinschaltung bei geringer Außenlufttemperatur
- Verzögerte Pumpenabschaltung
- Überwachung Pumpenstörung

Kühler
- Leistungsregelung entsprechend Temperatur- und/oder
  Feuchteregelstrategie
- Antiblockierschutz für Pumpe und Ventil
- Erfassung und Anzeige der Ist-Ventilstellung
- Automatische Pumpenabschlatung
- Überwachung Pumpenstörung
- Regelung Vorlauftemperatur

Plattenwärmeübertrager
- Leistungsregelung entsprechend der Temperaturregelstrategie
- Winter-Startposition
- Erfassung und Anzeige der Ist-Klappenstellung (Bypass)
- Überwachung der Vereisung über den Differenzdruck
- Automatische Enteisung durch Übersteuerung der Bypassklappe
- Sperre bei ungünstigen Temperaturverhältnissen

Ventilatoren
- Drehzahlregelung entsprechend der Luftförderungs-, der Luftqualitäts-
  und/oder der Temperaturregelstrategie
- Regelung von Zuluft- und Abluft- bzw. Fortluftventilatoren
- Bis zu 16 parallele Ventilatoren je Strang möglich Redundanzfunktion
- Messung und Anzeige der aktuellen Volumenströme
- Erfassung und Anzeige der Ist-Drehzahlen
- Anzeige und Quittierung interner Ventilatoralarme über Gerätevisualisierung
- Konfigurierbare Nachlaufzeit zur Befeuchtertrocknung oder Abkühlung von
  Elektrolufterhitzern
- Konfigurierbare Maximaldruckbegrenzung

**1.1.1 Zu- und Abluftgerät Leitstelle 1.000 m³/h, wetterfest, inkl. Hersteller IBN**
Technische Daten

Alle technischen Angeben sind auf Basis eines Planungsfabrikats ausgeschrieben. Diese Angaben gelten als circa-Angabe und dienen als Orientierungswert. Geringfügige Abweichungen sind möglich (falls nicht explizit gegenteilig beschrieben).
Die Ausführ-/Umsetzbarkeit des gewählten Fabrikats (falls abweichend zum Planungsfabrikat) muss im Zuge der M+W Planung seitens des AN geprüft werden.

Gerät: Zu- und Abluftgerät Leitstelle 1.000 m³/h
Variante: Wetterfest
Isolierung: 50 mm
Länge: 6174 mm
Breite: 764 mm
Höhe: 1290 (1339) mm
Gewicht: 1113 kg
Grundrahmen: 300 mm, schwingungsentkoppelt (vgl. Vorbeschrieb)
Energieeffizienz RLT 01: A+
Energieeffizienz Eurovent Winter: A+

Zuluft
Volumenstrom: 1000 m³/h
Externer Druck: 400 Pa
Interner Druck: 366 Pa
Luftgeschwindigkeit: 1 m/s
Baugröße: 1005
V-Klasse: V1
Oberfläche (innen): pulverbeschichtet

Abluft
Volumenstrom: 1000 m³/h
Externer Druck: 400 Pa
Interner Druck: 228 Pa
Luftgeschwindigkeit: 1 m/s
Baugröße: 1005
V-Klasse: V1
Oberfläche (innen): pulverbeschichtet

Zuluftgerät
Gehäusebauteil 1:
Ansaug-/Ausblaskammer: 120 mm 5 kg
Anschluss: links (Klappe (innenliegend))
Volumenstrom: 1000 m³/h
Jalousieklappe:
Variante: Aluminium
Druckverlust (geöffnet): 9 Pa
Dichtheitsklasse: 2 (nach EN 1751)
Gewicht: 5,1 kg
Klappenmaße (B x H): 1x 395 x 100 mm
Drehmoment: 5 Nm
Stutzen: Dämmstutzen
Material: Stahl verzinkt, pulverbeschichtet
Abmessungen (B x H): 1x 395 x 115 mm

Zubehör:
1x Kondensatwanne aus Edelstahl, Anschlussseite: Bedienseite
1x Klappenstellantrieb, Position: bedienseitig, Spannung: 24V AC/DC, Leistung: 4.5 VA, Drehmoment: 15 Nm, Funktion: Modbus

Wartungskammer: 400 mm
Zubehör:
1x Revisionstür

Filter: 352 mm 4 kg
Volumenstrom: 1000 m³/h
Variante: Kompaktfilter
Typ: MFI-ePM10-55%-PLA

Fraktionsabscheidegrad ePM 1 / 2,5 / 10: 40 / 45 / 80 %
Eurovent-Energieeffizienz: B
Druckdifferenz A / E / D: 25 / 76 / 51 Pa
Luftgeschwindigkeit: 1,5 m/s
Filterfläche: 7,7 m²
Taschenlänge: 292 mm
Anzahl: 1x 592 x 287 mm
Filterrahmen: pulverbeschichtet
Wartungsart: anströmseitig

Zubehör:
2x Druckmessstelle
1x Zeigermanometer
1x Druckmessumformer ohne Display

Wartungskammer: 44 mm
Zubehör:

Schalldämpfer: 512 mm 10 kg
Volumenstrom: 1000 m³/h
Typ:  MKA230-74-2-F/609x408x500
Variante: Kulissen mit halbseitigem Kammerblech (MKA)
Druckverlust: 10 Pa
Einfügedämpfung: 14 dB
Oberfläche: Glasgewebe verzinkt
Kulissenlänge: 500 mm
Anzahl Kulissen: 2 ausziehbar
Einfügedämpfung:
De:  63  125  250  500  1k  2k  4k  8k
dB  2  6  14  17  19  15  12  13

Wartungskammer: 92 mm
Zubehör:

WRG-Plattenwärmeübertrager: 1038 mm 32 kg
Volumenstrom: 1000 m³/h
Typ: GV-055/P4/0606/BSK132,H
Variante: Gegenstrom
Bypass: mit Bypass
Bypassbreite: 132 mm
Drehmoment Bypass-Klappe: 9 Nm
Druckverlust (Zuluft): 152 Pa
Effizienzklasse: H1(EN 13053 / 2020)
Energieeffizienz: 77 %
Betriebszustand: II / I
Rückwärmzahl trocken: 79,6 / 78,5 %
Außenlufttemperatur: 40 / -12 °C
rel. Feuchte:  40 / 90 %
Zulufttemperatur: 28,9 / 17,2 °C
rel. Feuchte: 74,1 / 10 %
Ablufttemperatur: 26 / 22 °C
rel. Feuchte: 50 / 40 %
Fortlufttemperatur: 37,1 / 0,2 °C
rel. Feuchte: 26,5 / 100 %
Leistung (trocken): -3,7 / 9,8 kW

Zubehör:
2x Kondensatwanne aus Edelstahl, Anschlussseite: Be-
dienseite
1x Druckmessumformer ohne Display
4x Revisionstür
1x Klappenstellantrieb Bypass-Klappe, Spannung: 24V AC/DC, Leistung: 4.5 VA, Drehmoment: 15 Nm, Funktion: Modbus

Gehäusebauteil 2:

Wartungskammer: 215 mm
Zubehör:

Luftkühler (Change-Over Register): 20 mm 18 kg
Zubehör:
1x Kondensatwanne aus Edelstahl, Anschlussseite: Be-
dienseite
1x Tropfenabscheider
2x Single-Split Außeneinheit, lose beigelegt
2x SD-Karte
1x Master-Anschlusskit, lose beigelegt
2x Reparaturschalter lastseitig, lose beigelegt
1x Slave-Anschlusskit, lose beigelegt
1x Revisionspaneel mit Griffen

Variante: Cu / Al
Typ: Cu-Al-Inox304 P25ED 3R-9T-440A-3.0pa 1x2-1x1C 2x22 mm
Lamellenabstand: 3 mm
  Winter  Sommer
Volumenstrom:  1000  1000  m  ³/h
Luftgeschwindigkeit:  2,8  3  m/s
Druckverlust (trocken):  42 Pa  47 Pa
Druckverlust (feucht):  ---  66 Pa
Druckverlust Tropfenabsch.:  ---  15Pa
Leistung:  2,7  5,6  kW
Lufttemperatur (Eintritt):  14  28,9  °C
Luftfeuchte (Eintritt):  12,3|1,2  74,1|18,6  %|g/kg
Lufttemperatur (Austritt):  22  22  °C
Luftfeuchte (Austritt):  7,4|1,2  89,7|15  %|g/kg
Kondensationstemperatur:  55  55  °C
Verdampfungstemperatur: 8 °C
Unterkühlung:  2  2  K
Überhitzung: 7 K
Mediumvolumenstrom:  107,6  kg/h
Druckverlust Medium: 0,4K/127mbar
Kondensatmenge: 4,57 kg/h
Medium: R32
WT-Volumen: 1,3 l
Rohrreihen: 3
Anschlussrichtung: A - gerade
Anschluss: DN 15 Löt (2 Ein- und 2 Ausgänge)

Single-Split Außeneinheit
Typ: PUZ-ZM-35VKA
Anzahl: 2
Montage: zur bauseitigen Montage lose mitgeliefert
Kältemittel: R32
Abstand RLT-Gerät zu Außeneinheit: 5 m
Max. Höhendifferenz: 30 m
Breite: 809 mm
Höhe: 630 mm
Länge: 300 mm
Gewicht: 46 kg
Betriebsfüllmenge - Kältemittel je Kreis: 2 kg
Zusätz. Kältemittelmenge je Kreis: 0 kg
Max. Füllmenge - Kältemittel je Kreis: 2,3 kg
Nom. Füllmenge - Kältemittel je Kreis: 2 kg
Schalldruckpegel (Kühlen): 44 dB(A)
Schalldruckpegel (Heizen): 46 dB(A)
Schallleistungspegel: 65 dB(A)
Betriebsstrom (Kühlen): 3,64 A
Betriebsstrom (Heizen): 3,99 A
Nennstromaufnahme: 13 A
El. Absicherung: 16 A
Nennspannung: 230 V
Anschluss (Flüssigkeit): 6 mm
Anschluss (Gas): 12 mm
GWP: 675 kgCO2/kgR32
CO2 Kältemittel je Kreis: 1.4 tCO2
CO2 Kältemittel gesamt: 2.8 tCO2

Leistungsdaten im Nennlastbetrieb
  Kühlen Heizen
Volumenstrom:  1000  1000  m  ³/h
Außenlufttemperatur:  40  -12  °C
Außenluftfeuchte:  40  90  %
Eintrittstemperatur:  28,9  14  °C
rel. Feuchte (Eintritt):  74,1  12,3  %
min. Leistungsabgabe:  20  20  %
max. Leistung:  11,1  9,2  kW
min. Leistung:  2,2  1,8  kW
SEER / SCOP:  5,80  3,90

  V 100%75%  50%  30%
Min Δt cool.:  9,7  12,9  19,4  32,3  K
Min Δt heat.:  8  10,7  16  26,7  K

Leistungsdaten im Teillastbetrieb
  Kühlen Heizen
Volumenstrom:  0  0  m  ³/h
Außenlufttemperatur:  20  20  °C
Außenluftfeuchte:  50  50  %
Anströmstemperatur WÜ:  20  20  °C
rel. Feuchte (Eintritt):  50  50  %
Max. Leistung:  8,3  14,5  kW
Min. Leistung:  1,7  2,9  kW

  V 100%  75%  50%  30%
Min Δt cool.:  0  0  0  0  K
Min Δt heat.:  0  0  0  0  K

R32 ist ein A2L-Kältemittel und verfügt somit über geringe brennbare Eigenschaften. Eine Risikobewertung gemäß DIN EN 378 und IEC 60335-2-40 ist durch den Errichter der Anlage erforderlich. Ggf. sind zusätzliche Sicherheitsmaßnahmen erforderlich. Ob weitere Sicherheitsmaßnahmen erforderlich sind kann dem Formblatt für Kälteanlagen mit R32 entnommen werden. Steuerkits (Typ: PAC-IF) zur bauseitigen Montage lose mitgeliefert. Lieferung im Gehäuse zur Wandmontage.

Bei Montage im Freien muss ein bauseitiger Wetterschutz (Regendach) erfolgen.

Die Montage der Steuerkits muss in der Nähe des Wärmeübertragers im RLT-Gerät erfolgen, die erforderlichen Sensoren sind ab Werk bereits am Wärmeübertrager im RLT-Gerät montiert.

Wartungskammer: 389 mm
Zubehör:

Ventilator: 322 mm 17 kg
Volumenstrom: 1000 m³/h
Typ: GR25I-6ID.BD.CR
Variante: Freirad mit EC-Motor
Ventilatorwand: pulverbeschichtet
stat. Druckerhöhung: 766 Pa
Betriebsdrehzahl: 3101 1/min
el. Systemleistungsaufnahme: 0,4 kW
Systemwirkungsgrad (stat.): 51,4 %
SFP-Klasse/SFPv-Wert: SFP 3 / 1367W/(m³/s)
Leistungsaufnahmeklasse:  P1
Referenzleistungsaufnahme (n. DIN EN 13053): 0,6 kW
k-Faktor: 67
Wirkdruck: 223 Pa
Schallleistungspegel:
1. Saugseitig LW 5: 74 dB
2. Druckseitig LW 6: 81 dB
  63  125  250  500  1k  2k  4k  8k
1.  74  74  79  72  68  62  58  54  dB
2.  78  76  87  76  76  71  66  61  dB

Motor
Nennleistung: 0,5 kW
Nenndrehzahl: 3170 1/min
Nennspannung: 230 V
Netz: 1~ 230V 50Hz
Nennstromaufnahme: 2,5 A
Wirkungsgrad-Klasse: IE4
Schutzart: IP54
Die Ventilatorauslegung erfolgt unter trockenen Bedingungen. Bauraumeinflüsse sind in der Auslegung berücksichtigt.

Zubehör:
2x Kabelverschraubung 2xM20 (UV-beständig)
3x Druckmessstelle
1x Reparaturschalter lastseitig
1x Druckmessumformer ohne Display

Wartungskammer: 472 mm
Zubehör:
1x Revisionstür
1x LED-Beleuchtung 24V DC / 7 W

Schalldämpfer: 762 mm 14 kg
Volumenstrom: 1000 m³/h
Typ: MKA230-74-2-F/609x408x750
Variante: Kulissen mit halbseitigem Kammerblech (MKA)
Druckverlust: 11 Pa
Einfügedämpfung: 20 dB
Oberfläche: Glasgewebe verzinkt
Kulissenlänge: 750 mm
Anzahl Kulissen: 2 ausziehbar
Hersteller: Trox
Einfügedämpfung:
De:  63  125  250  500  1k  2k  4k  8k
dB  4  9  20  22  25  18  14  14

Wartungskammer: 339 mm
Zubehör:

Filter: 322 mm 4 kg
Volumenstrom: 1000 m³/h
Variante: Kompaktfilter
Typ: MFI-ePM1-60%-PLA
Fraktionsabscheidegrad ePM 1 / 2,5 / 10: 60 / 70 / 90 %
Eurovent-Energieeffizienz: A
Druckdifferenz A / E / D: 34 / 103 / 69 Pa
Luftgeschwindigkeit: 1,5 m/s
Filterfläche: 7,7 m²
Taschenlänge: 292 mm
Anzahl: 1x 592 x 287 mm
Filterrahmen: pulverbeschichtet
Wartungsart: ausziehbar

Zubehör:
2x Druckmessstelle
1x Zeigermanometer
1x Druckmessumformer ohne Display

Um die Ausziehbarkeit des Filters zu gewährleisten, muss bauseits sichergestellt werden, dass die Tür über 90° geöffnet werden kann.

Wartungskammer: 78 mm
Zubehör:
1x Revisionstür
1x LED-Beleuchtung 24V DC / 7 W

Ansaug-/Ausblaskammer: 120 mm 6 kg
Anschluss: rechts (Klappe (innenliegend))
Volumenstrom: 1000 m³/h
Jalousieklappe: JZ-HL-AL
Variante: Aluminium
Druckverlust (geöffnet): 2 Pa
Dichtheitsklasse: 2 (nach EN 1751)
Gewicht: 6,2 kg
Klappenmaße (B x H): 1x 395 x 200 mm
Drehmoment: 5 Nm
Stutzen: Dämmstutzen
Material: Stahl verzinkt, pulverbeschichtet
Abmessungen (B x H): 1x 395 x 200 mm

Zubehör:
1x Klappenstellantrieb, Position: bedienseitig, Spannung: 24V AC/DC, Leistung: 4.5 VA, Drehmoment: 15 Nm, Funktion: Modbus

Abluftgerät
Gehäusebauteil 2:
Ansaug-/Ausblaskammer: 120 mm 6 kg
Anschluss: rechts (Klappe (innenliegend))
Volumenstrom: 1000 m³/h
Jalousieklappe: JZ-HL-AL
Variante: Aluminium
Druckverlust (geöffnet): 2 Pa
Dichtheitsklasse: 2 (nach EN 1751)
Gewicht: 6,2 kg
Klappenmaße (B x H): 1x 395 x 200 mm
Drehmoment: 5 Nm
Stutzen: Dämmstutzen
Material: Stahl verzinkt, pulverbeschichtet
Abmessungen (B x H): 1x 395 x 200 mm

Zubehör:
1x Klappenstellantrieb, Position: bedienseitig, Spannung: 24V AC/DC, Leistung: 4.5 VA, Drehmoment: 15 Nm, Funktion: Modbus

Wartungskammer: 600 mm
Zubehör:
1x Revisionstür

Filter: 352 mm 4 kg
Volumenstrom: 1000 m³/h
Variante: Kompaktfilter
Typ: MFI-ePM10-55%-PLA
Fraktionsabscheidegrad ePM 1 / 2,5 / 10: 40 / 45 / 80 %
Eurovent-Energieeffizienz: B
Druckdifferenz A / E / D: 25 / 76 / 51 Pa
Luftgeschwindigkeit: 1,5 m/s
Filterfläche: 7,7 m²
Taschenlänge: 292 mm
Anzahl: 1x 592 x 287 mm
Filterrahmen: pulverbeschichtet
Wartungsart: anströmseitig

Zubehör:
2x Druckmessstelle
1x Zeigermanometer
1x Druckmessumformer ohne Display

Wartungskammer: 444 mm 0 kg
Zubehör:

Schalldämpfer: 512 mm 10 kg
Volumenstrom: 1000 m³/h
Typ: MKA230-74-2-F/609x408x500
Variante: Kulissen mit halbseitigem Kammerblech (MKA)
Druckverlust: 10 Pa
Einfügedämpfung: 14 dB
Oberfläche: Glasgewebe verzinkt
Kulissenlänge: 500 mm
Anzahl Kulissen: 2 ausziehbar
Hersteller: Trox
Einfügedämpfung:
De:  63  125  250  500  1k  2k  4k  8k
dB  2  6  14  17  19  15  12  13

Wartungskammer: 368 mm 0 kg
Zubehör:
1x Revisionspaneel mit Griffen

Ventilator: 322 mm 17 kg
Volumenstrom: 1000 m³/h
Typ: GR25I-6ID.BD.CR
Variante: Freirad mit EC-Motor
Ventilatorwand: pulverbeschichtet
stat. Druckerhöhung: 628 Pa
Betriebsdrehzahl: 2817 1/min
el. Systemleistungsaufnahme: 0,3 kW
Systemwirkungsgrad (stat.): 52,5 %
SFP-Klasse/SFPv-Wert: SFP 3 / 1139W/(m³/s)
Leistungsaufnahmeklasse: P1
Referenzleistungsaufnahme (n. DIN EN 13053): 0,5 kW
k-Faktor: 67
Wirkdruck: 223 Pa
Schallleistungspegel:
1. Saugseitig LW 5: 70 dB
2. Druckseitig LW 6: 78 dB
  63  125  250  500  1k  2k  4k  8k
1.  68  71  75  67  64  59  55  51  dB
2.  71  74  83  72  73  68  63  58  dB

Motor
Nennleistung: 0,5 kW
Nenndrehzahl: 3170 1/min
Nennspannung: 230 V
Netz: 1~ 230V 50Hz
Nennstromaufnahme: 2,5 A
Wirkungsgrad-Klasse: IE4
Schutzart: IP54

Die Ventilatorauslegung erfolgt unter trockenen Bedingungen. Bauraumeinflüsse sind in der Auslegung berücksichtigt.

Zubehör:
2x Kabelverschraubung 2xM20 (UV-beständig)
3x Druckmessstelle
1x Reparaturschalter lastseitig
1x Druckmessumformer ohne Display

Wartungskammer: 621 mm
Zubehör:
1x Revisionstür
1x LED-Beleuchtung 24V DC / 7 W

Gehäusebauteil 1:
Zubehör:
2x Kondensatwanne aus Edelstahl, Anschlussseite: Be-
dienseite
1x Druckmessumformer ohne Display
4x Revisionstür
1x Klappenstellantrieb Bypass-Klappe, Spannung: 24V AC/DC, Leistung: 4.5 VA, Drehmoment: 15 Nm, Funktion: Modbus

Wartungskammer: 92 mm
Zubehör:

Schalldämpfer: 762 mm 14 kg
Volumenstrom: 1000 m³/h
Typ: MKA230-74-2-F/609x408x750
Variante: Kulissen mit halbseitigem Kammerblech (MKA)
Druckverlust: 11 Pa
Einfügedämpfung: 20 dB
Oberfläche: Glasgewebe verzinkt
Kulissenlänge: 750 mm
Anzahl Kulissen: 2 ausziehbar
Hersteller: Trox
Einfügedämpfung:
De:  63  125  250  500  1k  2k  4k  8k
dB  4  9  20  22  25  18  14  14

Wartungskammer: 546 mm
Zubehör:
1x Revisionspaneel mit Griffen

Ansaug-/Ausblaskammer: 120 mm 6 kg
Anschluss: links (Klappe (innenliegend))
Volumenstrom: 1000 m³/h
Jalousieklappe: JZ-HL-AL
Variante: Aluminium
Druckverlust (geöffnet): 2 Pa
Dichtheitsklasse: 2 (nach EN 1751)
Gewicht:  6,2 kg
Klappenmaße (B x H): 1x 395 x 200 mm
Drehmoment: 5 Nm
Stutzen: Dämmstutzen
Material: Stahl verzinkt, pulverbeschichtet
Abmessungen (B x H): 1x 395 x 200 mm

Zubehör:
1x Klappenstellantrieb, Position: bedienseitig, Spannung: 24V AC/DC, Leistung: 4.5 VA, Drehmoment: 15 Nm, Funktion: Modbus

Gerätezubehör
4x Transportrohr D 48.3, lose beigelegt
1x Druckmessumformer ohne Display
1x Druckmessumformer ohne Display
2x Gabelschlüssel, lose beigelegt
Transport
Kranentladung

MSR
Wandschrank BxHxT: 600x800x250 mm
Nicht im Lieferumfang enthalten
Stromversorgung 230V/50Hz für Single-Split
Außeneinheit #1 (Stromaufnahme: 13A)
Stromversorgung 230V/50Hz für Single-Split
Außeneinheit #2 (Stromaufnahme: 13A)
Stromversorgung 400V/50Hz für Ansteuerung
externer Befeuchter #1 (Stromaufnahme: 0A)

4x PT1000

Ansteuerung DX-Single-Split Master-Außeneinheit
Ansteuerung DX-Single-Split Slave-Außeneinheit
Ansteuerung externer Befeuchter
Überspannungsschutz
Überspannungsableiter TN-S, 3+N/PE + Meldekontakt
Nennstrom 320 V AC
Sicherungseinsatz 63 A
Controller (400 MHz, ARM9, 32 Bit)
Einspeisung TN-S (Schalter abschliessbar mit Vorhängeschloss) 25A
Freie Leitungslänge30 m
Motorbaugruppe
Bemessungsspannung 3x400 V
Leistung bis 4 kW (Leistungsschalter)
Leistungsschalter 5,5-8,0 A
Motorbaugruppe
Bemessungsspannung 3x400 V
Leistung bis 4 kW (Leistungsschalter)
Leistungsschalter 5,5-8,0 A

Schaltschrank-Belüftung (75 m³/h)

Touchpanel (10.1 '..........' ) im Schaltschrank

Akustische Daten
Schallleistung
Lw [dB] 63  125  250  500  1k  2k  4k  8k  LwA [dB(A)]
AUL  63  59  54  40  30  23  18  11  48
ZUL  71  64  64  51  46  43  40  31  58
ABL  64  63  59  47  40  34  31  23  53
FOL  60  59  54  38  34  35  33  29  49

Abstrahlung Gehäuse
Lw [dB] 63  125  250  500  1k  2k  4k  8k  LwA [dB(A)]
  70  64  69  54  53  52  36  21  63

MSR-Funktionsbeschreibung:
- Alarmverarbeitung:
  - Erkennung und Verarbeitung von über 600 individuellen Alarmen/Warnungen
  - Unterscheidung in 2 Ereigniskategorien (Alarm und
  Warnung)
    - Alarm = Anzeige des Alarms und Abschaltung des
  Geräts
  - Klartextdarstellung der Alarme und Warnungen
  einschl. Zeitstempel und Priorität
  - Automatische Speicherung der Ereignisse und deren
  Quittierung in csv-Dateien
    - Quittierung von Meldungen zzgl. mit Benutzername
  - Alarmweiterleitung per GLT-Schnittstelle
- Zeitprogramme:
  - Batteriegepufferte Echtzeituhr mit automatischer
  Sommer-/Winterzeitumstellung
  - Bis zu 7 individuelle Tagesprofile mit jeweils 10
  Schaltpunkten
  - Automatische Ermittlung von 18 gesetzlichen Feiertagen (nur in Deutschland)
  - 5 frei konfigurierbare Feiertage
  - 7 frei konfigurierbare Ferien-/Urlaubszeiträume
  - Betriebszeitverlängerung mit automatischer Deaktivierung nach frei einstellbarem Zeitintervall
- GLT-Schnittstelle:
  - BACnet/IP mit Zertifizierung zur Revision 14
- Visualisierung/Daten-Logging:
  - Webbasierte Bedienoberfläche
  - Speicherung der wichtigsten Stell- und Istwerte auf
  SD-Karten, Speicherdauer: 30 Tage, Speicherintervall:
  1 Minute
- Verfügbare Sprachen:
  - Sprachen der Benutzeroberfläche: Deutsch, Englisch,
  Französisch
  - Weitere Sprachen auf Anfrage
- Benutzerverwaltung/-rechte:
  - Benutzerverwaltung: Bis zu 5 Benutzer, 3 Benutzergruppen mit unterschiedlichen Zugriffsrechten
- Gewählte Strategie: Luftförderung/Ventilatorenregelung:
  - Volumenstromregelung mit Begrenzung des max.
  Kanaldrucks
- Gewählte Strategie: Temperaturregelung:
  - Regelung der Zulufttemperatur

Technische Angaben gemäß EU-Verordnung Nr. 1253/2014 (ErP). Das Gerät erfüllt die Ökodesign-Richtlinie 2018.

Antriebsart: Drehzahlregelung
Wärmerückgewinnung: anderes (Plattenwärmetauscher)
Rückwärmzahl: 78,89 %
Volumenstrom: Zuluft 1000 m³/h (0.28 m³/s)
  Abluft 1000 m³/h (0.28 m³/s)
Systemleistungsaufnahme: Zuluft 0.414 kW
  Abluft 0.333 kW
SFPint: Zuluft 363 W/(m³/s)
  Abluft 338 W/(m³/s)
  Gesamt 701 W/(m³/s)
Luftgeschwindigkeit: Zuluft 1,01 m/s
  Abluft 1,01 m/s
Externer Druck: Zuluft 400 Pa
  Abluft 400 Pa
interner Druckverlust v. Lüftungsbauteilen: Zuluft 186 Pa
  Abluft 177 Pa
st. Systemwirkungsgrad (Betriebszustand): Zuluft 51,4 %
  Abluft 52,5 %
Wirkungsgrad (EU-327): Zuluft 73,6 %
  Abluft 73,6 %
Abstrahlung Gehäuse: 63 dB(A)
Max. externe Leckluftrate: 3,56%
interne Leckluftrate: 1,78%
Energieeinstufung der Filter:
Zuluft A (Eurovent-Energieeffizienz)
Abluft B (Eurovent-Energieeffizienz)

Beachten Sie die Informationen zum Filter und der zugehörigen Warnanzeige weiter vorne. Die Filter sind regelmäßig zu wechseln! Sie steigern damit die Energieeffizienz des Geräts, senken den Stromverbrauch der Ventilatoren und schützen dadurch nachhaltig unsere Umwelt. Allen Berechnungen liegt eine Dichte von 1.2 kg/m³ zugrunde. Daten zur Berechnung der Energieeffizienz nach Eurovent:

Mischluftanteil:  0 %
Region: Baden-Württemberg

inkl. Herstellerinbetriebnahme (inkl. Protokollierung):
- Überprüfung der externen Anschlüsse des Lieferumfanges
- Überprüfung der systemeigenen Datenübertragungswege (z. B. Abschirmungen und Störspannungen)
- Überprüfungen aller im Lieferumfang enthaltenen
  Hardware-Komponenten
- Erstinbetriebnahme aller Informationspunkte
- Laden und Testen aller zum Lieferumfang gehörenden
  Grund- und Anwenderprogramme
- Überprüfung der einzelnen Systemkomponenten auf
  bestimmungsgemäße Funktion wie:
- Schnittstellen zu übergreifenden Gewerken

Erstellen und Liefern gemäß den Aufbaurichtlinien unter Berücksichtigung des Klemmenplans und der Kabelzuglisten.

Erstellung der anlagenspezifischen Anforderungen nach Pflichtenheft des Auftraggebers
- Konfiguration der Gesamtanlage, inkl. Projektierung
  Feldbus mit Aufbau Programmierung
- Standardprogrammierung aus der Gerätekonfiguration,
  inkl. Projektierung Feldbus

Prüfung der internen Kommunikation im RLT-Gerät über Modbus RTU. Überprüfung ordnungsgemäßer Einbau sowie Anschluss von Feldgeräten. Einstellung der vereinbarten Anlagenbetriebsweise (Druck- bzw. Volumenstromregelung, Kaskadenregelung usw.). Dokumentation Stromaufnahme und Spannung von Ventilatorantriebsmotoren, sowie falls vom Geräte Hersteller geliefert von Dampfbefeuchter, Erhitzer-, Kühler- und KVS-Pumpen. Überprüfung der Medienanschlüsse. Parameteranpassung der MSR. Unterstützende Einregulierung zur bauseitigen Inbetriebnahme der Anlage.

Funktionsprüfung der Komponenten, soweit vorhanden:
- Klappen
- Druckmanometer Filter, Ventilatoren
- Temperatur- und Feuchtesensoren
- WRG Systeme wie Plattenaustauscher, Rotor bzw. KVS - Erhitzer und Kondensatoren
- Frostschutzwächter
- Kühler und Direktverdampfer
- Befeuchter
- Rauchmelder
- Brandschutzklappen + BMZ Aufschaltung

Überprüfung Controller, Steuerung, Fernbedienung und Benutzerkonten. Parametrierung von Wochenprogramm und Zeitprofilen. Betriebspunktmessung am Ventilator (Gesamtvolumenstrom/stat. Druckerhöhung). Einweisung von Bedienpersonal

Übergabe der Anlage mit Dokumentation:
- Servicebericht
- Messprotokoll Sensoren
- Messprotokoll Motorstrom
- Einregulierungsprotokoll RLT-Gerät
- Systemtopologie Schemen
- Automationsschemen/Anlagenbilder
- Funktionsbeschreibungen
- Listen der Stellglieder und Stellantriebe mit Auslegungsdaten
- Listen der Einstellparameter mit Sollwerten, Grenzwerten, Zeitschaltplänen
- Listen der elektrischen Komponenten mit Leistungsaufnahmen
- Belegungspläne mit Adressierung
- Belegungslisten der Automationsgeräte
- Gerätebeschreibungen
- Übersichtsschaltpläne (Blockdiagramme)
- Stromlaufpläne mit Schaltschrankansichten
- Engineering-Tools mit Passwörter und Lizenzen
- Listen der Netzwerk-Adressen der GA-Komponenten

Inbetriebnahme der Schnittstelle zur bauseitigen GLT mit Standardvariablen des Herstellers:
- Inbetriebnahme der vorgenannten Schnittstelle nach
  Anschluss der Busleitung und der Versorgungsspannung.
- Überprüfen der übergebenen Datenpunkte.
- Inbetriebnahme Rauchmelder

Hinweis Einbringung Komponenten auf das Dach:
im Titel Besondere Leistung ist ein Kraneinsatz für den Transport der Geräteteile auf das Dach berücksichtigt.

Hinweis:
- Anklemmarbeiten/Kabelzuglisten/Schnittstelle MSR/ELT
- Funktionsprüfung
- Nutzereinweisung
sind gemäß Beschreibung in den Vorbemerkungen im EHP mit einzukalkulieren.

Fabrikat: TROX
Typ: TROX X-CUBE Zuluft 1005 / Abluft 1005 - NWLA ZLA
oder gleichwertig

Angebotenes Fabrikat: '.............................'

(vom Bieter einzutragen)
Menge: 1,000 St

**1.1.2 Zu- und Abluftgerät restliches Gebäude 4.820 m³/h, Innenaufstellung, inkl. Hersteller IBN**
Technische Daten

Alle technischen Angeben sind auf Basis eines Planungsfabrikats ausgeschrieben. Diese Angaben gelten als circa-Angabe und dienen als Orientierungswert. Geringfügige Abweichungen sind möglich (falls nicht explizit gegenteilig beschrieben).
Die Ausführ-/Umsetzbarkeit des gewählten Fabrikats (falls abweichend zum Planungsfabrikat) muss im Zuge der M+W Planung seitens des AN geprüft werden.

Gerät: Zu- und Abluftgerät restliches Gebäude 4.820 m³/h
Variante: Innenaufstellung
Isolierung: 50 mm
Länge: 8405,5 mm
Breite: 1476 mm
Höhe: 1739 mm
Gewicht: 2397 kg
Grundrahmen: 300 mm schwingungsentkoppelt (vgl. Vorbeschrieb)
Energieeffizienz RLT 01: A+
Energieeffizienz Eurovent Winter: A+

Zuluft
Volumenstrom: 4820 m³/h
Externer Druck: 500 Pa
Interner Druck: 605 Pa
Luftgeschwindigkeit: 1,5 m/s
Baugröße: 1020
V-Klasse: V1
Oberfläche (innen): pulverbeschichtet

Abluft
Volumenstrom: 4820 m³/h
Externer Druck: 500 Pa
Interner Druck: 370 Pa
Luftgeschwindigkeit: 1,5 m/s
Baugröße: 1020
V-Klasse: V1
Oberfläche (innen): pulverbeschichtet

Zuluftgerät
Gehäusebauteil 1:
Ansaug-/Ausblaskammer: 917 mm 13 kg
Anschluss: Dach (Klappe (innenliegend))
Volumenstrom: 4820 m³/h
Jalousieklappe: JZ-HL-AL
Variante: Aluminium
Druckverlust (geöffnet): 3 Pa
Dichtheitsklasse: 2 (nach EN 1751)
Gewicht: 13,2 kg
Klappenmaße (B x H): 1x 395 x 800 mm
Drehmoment: 10 Nm
Stutzen: Dämmstutzen
Material: Stahl verzinkt, unbeschichtet
Abmessungen (B x H): 1x 395 x 800 mm

Zubehör:
1x Klappenstellantrieb, Position: bedienseitig, Spannung: 24V AC/DC, Leistung: 4.5 VA, Drehmoment: 15 Nm, Funktion: Modbus

Gehäusebauteil 2:

Wartungskammer: 696 mm 0 kg
Zubehör:
1x Revisionstür
1x Schauglas
1x LED-Beleuchtung 24V DC / 7 W

Filter: 352 mm 14 kg
Volumenstrom: 4820 m³/h
Variante: Kompaktfilter
Typ: MFI-ePM10-55%-PLA
Fraktionsabscheidegrad ePM 1 / 2,5 / 10:  40 / 45 / 80 %
Eurovent-Energieeffizienz: B
Druckdifferenz A / E / D: 32 / 97 / 65 Pa
Luftgeschwindigkeit: 1,8 m/s
Filterfläche: 33,6 m²
Taschenlänge: 292 mm
Anzahl: 2x 592 x 592 mm
Filterrahmen: pulverbeschichtet
Wartungsart: anströmseitig

Zubehör:
2x Druckmessstelle
1x Zeigermanometer
1x Druckmessumformer ohne Display

Wartungskammer: 44 mm
Zubehör:

Schalldämpfer: 512 mm 28 kg
Volumenstrom:  4820 m³/h
Typ:  MKA230-74-2-F/609x1324x500
Variante: Kulissen mit halbseitigem Kammerblech (MKA)
Druckverlust: 22 Pa
Einfügedämpfung: 14 dB
Oberfläche: Glasgewebe verzinkt
Kulissenlänge: 500 mm
Anzahl Kulissen: 2 ausziehbar
Hersteller: Trox
Einfügedämpfung:
De:  63  125  250  500  1k  2k  4k  8k
dB  2  6  14  17  19  15  12  13

Wartungskammer: 92 mm
Zubehör:

Gehäusebauteil 3:

WRG-Plattenwärmeübertrager: 1584 mm 140 kg
Volumenstrom: 4820 m³/h
Typ: KV-085/P3/1187/BSK111,4P,L,H
Variante: Kreuzstrom
Bypass: seitlich
Bypassbreite: 111 mm
Drehmoment Bypass-Klappe: 10 Nm
Druckverlust (Zuluft): 242 Pa
Effizienzklasse: H1(EN 13053 / 2020)
Energieeffizienz: 75,1 %
Betriebszustand: II / I
Rückwärmzahl trocken: 78,6 / 77,9 %
Außenlufttemperatur: 40 / -12 °C
rel. Feuchte:  40 / 90 %
Zulufttemperatur:  29 / 16,5 °C
rel. Feuchte:  73,5 / 10,5 %
Ablufttemperatur:  26 / 22 °C
rel. Feuchte:  50 / 40 %
Fortlufttemperatur:  37 / 0,6 °C
rel. Feuchte:  26,7 / 100 %
Leistung (trocken):  -17,8 / 46 kW

Zubehör:
4x Kondensatwanne aus Edelstahl, Anschlussseite: Be-
dienseite
1x Tropfenabscheider
1x Druckmessumformer ohne Display
4x Revisionstür
1x Klappenstellantrieb Bypass-Klappe, Spannung: 24V AC/DC, Leistung: 4 VA, Drehmoment: 20 Nm, Funktion: Modbus

Gehäusebauteil 4:

Lufterhitzer (Erhitzer): 220 mm 27 kg
Volumenstrom:  4820 m³/h
Variante:  Cu / Al
Typ:  Cu-Al-FeZn P3012AC 2R-42T-440A-2.0pa 5C 3/4"
Lamellenabstand:  2 mm
Luftgeschwindigkeit:  2,4 m/s
Druckverlust:  35 Pa
Leistung: 16,3 kW
Lufttemperatur (Eintritt): 12 °C
Luftfeuchte (Eintritt): 14|1,2 %|g/kg
Lufttemperatur (Austritt):  22 °C
Luftfeuchte (Austritt):  7,4|1,2 %|g/kg
Medium: Wasser
Mediumtemperatur (Eintritt): 40 °C
Mediumtemperatur (Austritt):  30 °C
WT-Volumen:  7,2 l
Mediumvolumenstrom:  1,41 m³/h
Druckverlust Medium:  14,7 kPa
Rohrreihen:  2
Anschlussrichtung:  A - gerade
Anschluss: DN 20 R 3/4"

Zubehör:
1x Frostschutzthermostat auf Wärmeübertragerrahmen montiert
1x 3-Wege, Regelkugelhahn, Mod-Bus Antrieb, lose beigelegt (R518 1 1/4" AG-3/4", Kvs-Wert: 6.3, ∆P: 5kPa)
Auslegung auf Basis einer Einspritzschaltung

Wartungskammer:  400 mm
Zubehör:
1x Revisionstür

Luftkühler (Kühler): 390 mm 76 kg
Volumenstrom: 4820 m³/h
Variante: Cu / Al
Typ:  Cu-Al-Inox304 P3012AR 7R-38T-435A-3.0pa 8C 1"
Lamellenabstand: 3 mm
Luftgeschwindigkeit: 2,9 m/s
Druckverlust (trocken):  114 Pa
Druckverlust (feucht): 179 Pa
Druckverlust Tropfenabsch.: 13 Pa
Leistung: 21,9 kW
Lufttemperatur (Eintritt): 29 °C
Luftfeuchte (Eintritt): 73,5|18,6 %|g/kg
Lufttemperatur (Austritt):  22 °C
Luftfeuchte (Austritt): 97,1|16,2 %|g/kg
Kondensatmenge:  14,4 kg/h
Medium:  Wasser
Mediumtemperatur (Eintritt):  16 °C
Mediumtemperatur (Austritt): 22 °C
WT-Volumen: 20,2 l
Mediumvolumenstrom:  3,14 m³/h
Druckverlust Medium: 39,8 kPa
Rohrreihen: 7
Anschlussrichtung:  A - gerade
Anschluss:  DN 25 R 1"
Anschlussseite:  bedienseitig

Zubehör:
1x Kondensatwanne aus Edelstahl, Anschlussseite: Be-
dienseite
1x Tropfenabscheider
1x 2-Wege, Regelkugelhahn, Mod-Bus Antrieb, lose beigelegt (R422 1 1/2" AG-1", Kvs-Wert: 6.3, ∆P: 24,9kPa) Auslegung auf Basis einer Drosselschaltung.
1x Revisionspaneel mit Griffen

Wartungskammer:  448 mm
Zubehör:

Gehäusebauteil 5:

Ventilator: 404 mm 39 kg
Volumenstrom: 4820 m³/h
Typ: GR35I-ZID.DC.CR
Variante: Freirad mit EC-Motor
Ventilatorwand: pulverbeschichtet
stat. Druckerhöhung:  1105 Pa
Betriebsdrehzahl:  2905 1/min
el. Systemleistungsaufnahme:  2,2 kW
Systemwirkungsgrad (stat.): 68,8 %
SFP-Klasse/SFPv-Wert: SFP 3 / 1495W/(m³/s)
Leistungsaufnahmeklasse: P1
Referenzleistungsaufnahme (n. DIN EN 13053): 3,2 kW
k-Faktor: 140
Wirkdruck: 1185 Pa
Schallleistungspegel:
1. Saugseitig LW 5:  76 dB
2. Druckseitig LW 6:  84 dB
  63  125  250  500  1k  2k  4k  8k
1.  73  67  76  73  71  67  65  63  dB
2.  75  73  83  78  79  78  74  71  dB

Motor
Nennleistung: 2,5 kW
Nenndrehzahl: 3100 1/min
Nennspannung:  400 V
Netz: 3~ 400V 50Hz
Nennstromaufnahme:  4 A
Wirkungsgrad-Klasse:  IE5
Schutzart:  IP55

Die Ventilatorauslegung erfolgt unter trockenen Bedingungen. Bauraumeinflüsse sind in der Auslegung berücksichtigt.

Zubehör:
2x Kabelverschraubung 2xM20 (UV beständig)
3x Druckmessstelle
1x Reparaturschalter lastseitig
1x Druckmessumformer ohne Display

Wartungskammer: 391 mm
Zubehör:
1x Revisionstür
1x Schauglas
1x LED-Beleuchtung 24V DC / 7 W

Schalldämpfer: 762 mm 38 kg
Volumenstrom: 4820 m³/h
Typ: MKA230-74-2-F/609x1324x750
Variante: Kulissen mit halbseitigem Kammerblech (MKA)
Druckverlust: 23 Pa
Einfügedämpfung: 20 dB
Oberfläche:  Glasgewebe verzinkt
Kulissenlänge:  750 mm
Anzahl Kulissen:  2 ausziehbar
Hersteller:  Trox
Einfügedämpfung:
De:  63  125  250  500  1k  2k  4k  8k
dB  4  9  20  22  25  18  14  14

Wartungskammer:  92 mm
Zubehör:

Gehäusebauteil 6:

Wartungskammer: 552 mm
Zubehör:
1x Revisionstür
1x Schauglas
1x LED-Beleuchtung 24V DC / 7 W

Filter:  352 mm 14 kg
Volumenstrom: 4820 m³/h
Variante: Kompaktfilter
Typ:  MFI-ePM1-60%-PLA
Fraktionsabscheidegrad ePM1/2,5/10: 60/70/90%
Eurovent-Energieeffizienz:  A
Druckdifferenz A / E / D:  44 / 132 / 88 Pa
Luftgeschwindigkeit: 1,8 m/s
Filterfläche:  33,6 m²
Taschenlänge: 292 mm
Anzahl:  2x 592 x 592 mm
Filterrahmen:  pulverbeschichtet
Wartungsart:  anströmseitig

Zubehör
2x Druckmessstelle
1x Zeigermanometer
1x Druckmessumformer ohne Display

Wartungskammer: 40 mm
Zubehör:

Ansaug-/Ausblaskammer:  0 mm 9 kg
Anschluss: rechts (ohne Klappe)
Volumenstrom: 4820 m³/h
Jalousieklappe:  ohne Klappe
Stutzen:  Dämmstutzen
Material:  Stahl verzinkt, unbeschichtet
Abmessungen (B x H): 1x 542 x 1164 mm

Zubehör:
1x LüAR-Gitter

Abluftgerät
Gehäusebauteil 5:
Ansaug-/Ausblaskammer: 0 mm 7 kg
Anschluss: rechts (ohne Klappe)
Volumenstrom:  4820 m³/h
Jalousieklappe:  ohne Klappe
Stutzen: Dämmstutzen
Material:  Stahl verzinkt, unbeschichtet
Abmessungen (B x H):  1x 515 x 1054 mm

Wartungskammer:  601 mm
Zubehör:
1x Revisionstür
1x Schauglas
1x LED-Beleuchtung 24V DC / 7 W

Filter: 352 mm 14 kg
Volumenstrom: 4820 m³/h
Variante: Kompaktfilter
Typ: MFI-ePM10-55%-PLA
Fraktionsabscheidegrad ePM1/2,5/10:  40/45/80%
Eurovent-Energieeffizienz:  B
Druckdifferenz A / E / D:  32 / 97 / 65 Pa
Luftgeschwindigkeit: 1,8 m/s
Filterfläche:  33,6 m²
Taschenlänge:  292 mm
Anzahl:  2x 592 x 592 mm
Filterrahmen:  pulverbeschichtet
Wartungsart:  anströmseitig

Zubehör:
2x Druckmessstelle
1x Zeigermanometer
1x Druckmessumformer ohne Display

Wartungskammer: 92 mm
Zubehör:

Schalldämpfer: 512 mm 28 kg
Volumenstrom: 4820 m³/h
Typ: MKA230-74-2-F/609x1324x500
Variante: Kulissen mit halbseitigem Kammerblech (MKA)
Druckverlust: 22 Pa
Einfügedämpfung: 14 dB
Oberfläche: Glasgewebe verzinkt
Kulissenlänge: 500 mm
Anzahl Kulissen: 2 ausziehbar
Hersteller: Trox
Einfügedämpfung:
De:  63  125  250  500  1k  2k  4k  8k
dB  2  6  14  17  19  15  12  13

Wartungskammer:  92 mm
Zubehör:

Gehäusebauteil 4:

Wartungskammer:  492 mm
Zubehör:
1x Revisionstür

Ventilator:  423 mm 43 kg
Volumenstrom:  4820 m³/h
Typ:  GR40I-ZID.DC.CR
Variante:  Freirad mit EC-Motor
Ventilatorwand:  pulverbeschichtet
stat. Druckerhöhung:  870 Pa
Betriebsdrehzahl:  2211 1/min
el. Systemleistungsaufnahme:  1,7 kW
Systemwirkungsgrad (stat.):  67,3 %
SFP-Klasse / SFPv-Wert:  SFP 3 / 1241W/(m³/s)
Leistungsaufnahmeklasse:  P1
Referenzleistungsaufnahme (n. DIN EN 13053):  2,6 kW
k-Faktor:  180
Wirkdruck: 717 Pa
Schallleistungspegel:
1. Saugseitig LW 5:  73 dB
2. Druckseitig LW 6:  83 dB
  63  125  250  500  1k  2k  4k  8k
1.  67  76  74  71  67  64  60  58  dB
2.  72  82  85  80  78  74  69  66  dB

Motor
Nennleistung:  2,1 kW
Nenndrehzahl:  2360 1/min
Nennspannung:  400 V
Netz:  3~ 400V 50Hz
Nennstromaufnahme:  3,4 A
Wirkungsgrad-Klasse:  IE5
Schutzart:  IP55

Die Ventilatorauslegung erfolgt unter trockenen Bedingungen. Bauraumeinflüsse sind in der Auslegung berücksichtigt.

Zubehör:
2x Kabelverschraubung 2xM20 (UV beständig)
3x Druckmessstelle
1x Reparaturschalter lastseitig
1x Druckmessumformer ohne Display

Wartungskammer: 543 mm
Zubehör:
1x Revisionstür
1x Schauglas
1x LED-Beleuchtung 24V DC / 7 W

Gehäusebauteil 3:

Zubehör:
4x Kondensatwanne aus Edelstahl, Anschlussseite: Be-
dienseite
1x Tropfenabscheider
1x Druckmessumformer ohne Display
4x Revisionstür
1x Klappenstellantrieb Bypass-Klappe, Spannung: 24V AC/DC, Leistung: 4 VA, Drehmoment: 20 Nm, Funktion: Modbus

Gehäusebauteil 2:

Wartungskammer: 224 mm
Zubehör:

Schalldämpfer: 1012 mm 48 kg
Volumenstrom: 4820 m³/h
Typ:  MKA230-74-2-F/609x1324x1000
Variante: Kulissen mit halbseitigem Kammerblech (MKA)
Druckverlust: 25 Pa
Einfügedämpfung:  25 dB
Oberfläche:  Glasgewebe verzinkt
Kulissenlänge:  1000 mm
Anzahl Kulissen: 2 ausziehbar
Hersteller:  Trox
Einfügedämpfung:
De:  63  125  250  500  1k  2k  4k  8k
dB  6  12  25  27  31  22  16  16

Wartungskammer:  460 mm
Zubehör:
1x Revisionspaneel mit Griffen

Gehäusebauteil 1:

Ansaug-/Ausblaskammer:  917 mm 13 kg
Anschluss: Dach (Klappe (innenliegend))
Volumenstrom:  4820 m³/h
Jalousieklappe:  JZ-HL-AL
Variante:  Aluminium
Druckverlust (geöffnet):  3 Pa
Dichtheitsklasse:  2 (nach EN 1751)
Gewicht: 13,2 kg
Klappenmaße (B x H):  1x 395 x 800 mm
Drehmoment:  10 Nm
Stutzen:  Dämmstutzen
Material: Stahl verzinkt, unbeschichtet
Abmessungen (B x H):  1x 395 x 800 mm

Zubehör:
1x Klappenstellantrieb, Position: bedienseitig,
Spannung: 24V AC/DC, Leistung: 4.5 VA, Drehmoment: 15 Nm, Funktion: Modbus

Gerätezubehör
1x Druckmessumformer ohne Display
1x Druckmessumformer ohne Display
2x Gabelschlüssel, lose beigelegt
Transport

MSR
Wandschrank BxHxT: 800x800x250 mm Rückwandplatine
Eingangsmodul 16xDI (digitale Eingänge 24V DC)
Ausgangsmodul 8xDO (digitale Ausgänge 24V DC)
Schnittstellenmodul 2xRS485

Controller
CPU ARM Cortex™-A9, 800 MHz, 512 MB DDR3-RAM, BACnet (Client und Server) nach ISO 16484-5:2012 (Revision 14)
Koppler für Ein-/Ausgänge

Schaltschranklüfter 100 (1)
Schaltschrankthermostat (1)
Sicherungsautomat (3P, 16A) (1)
Sicherungsautomat (3P, 16A) (1)
2x Kanaltemperaturfühler
2x PT1000
2x PT1000 Anlegefühler
Freie Leitungslänge15 m
Hauptschalter 400V / 63A
Touchpanel (10.1 '..........' ) im Schaltschrank

Akustische Daten
Schallleistung
Lw [dB] 63  125  250  500  1k  2k  4k  8k  LwA [dB(A)]
AUL  67  56  57  49  42  36  30  23  52
ZUL  70  63  62  54  50  51  50  43  59
ABL  64  70  59  53  45  41  37  32  57
FOL  62  65  55  47  41  44  40  35  53

Abstrahlung Gehäuse
Lw [dB] 63  125  250  500  1k  2k  4k  8k  LwA [dB(A)]
  68  66  67  57  55  56  42  28  63

MSR - Funktionsbeschreibung:
- Alarmverarbeitung:
  - Erkennung und Verarbeitung von über 600 individuellen Alarmen/Warnungen
  - Unterscheidung in 2 Ereigniskategorien (Alarm und
  Warnung)
    - Alarm = Anzeige des Alarms und Abschaltung des
  Geräts
  - Klartextdarstellung der Alarme und Warnungen
  einschl. Zeitstempel und Priorität
  - Automatische Speicherung der Ereignisse und deren
  Quittierung in csv-Dateien
    - Quittierung von Meldungen zusätzlich mit Benutzername
  - Alarmweiterleitung per GLT-Schnittstelle
- Zeitprogramme:
  - Batteriegepufferte Echtzeituhr mit automatischer
  Sommer-/Winterzeitumstellung
  - Bis zu 7 individuelle Tagesprofile mit jeweils 10
  Schaltpunkten
  - Automatische Ermittlung von 18 gesetzlichen Feiertagen (nur in Deutschland)
  - 5 frei konfigurierbare Feiertage
  - 7 frei konfigurierbare Ferien-/Urlaubszeiträume
  - Betriebszeitverlängerung mit automatischer Deaktivierung nach frei einstellbarem Zeitintervall

- GLT-Schnittstelle:
  - BACnet/IP mit Zertifizierung zur Revision 14
- Visualisierung/Daten-Logging:
  - Webbasierte Bedienoberfläche
  - Speicherung der wichtigsten Stell- und Istwerte auf
  SD-Karten, Speicherdauer: 30 Tage, Speicherintervall:
  1 Minute
- Verfügbare Sprachen:
  - Sprachen der Benutzeroberfläche: Deutsch, Englisch,
  Französisch
  - Weitere Sprachen auf Anfrage
- Benutzerverwaltung/-rechte:
  - Benutzerverwaltung: Bis zu 5 Benutzer, 3 Benutzergruppen mit unterschiedlichen Zugriffsrechten
- Gewählte Strategie: Luftförderung/Ventilatorenregelung:
  - Volumenstromregelung mit Begrenzung des max.
  Kanaldrucks
- Gewählte Strategie: Temperaturregelung:
  - Regelung der Zulufttemperatur

Technische Angaben gemäß EU-Verordnung Nr.1253/2014 (ErP). Das Gerät erfüllt die Ökodesign-Richtlinie 2018.

Antriebsart: Drehzahlregelung
Wärmerückgewinnung: anderes (Plattenwärmetauscher)
Rückwärmzahl:  78,19 %
Volumenstrom:  Zuluft 4820 m³/h (1.34 m³/s)
  Abluft 4820 m³/h (1.34 m³/s)
Systemleistungsaufnahme: Zuluft 2.15 kW
  Abluft 1.73 kW
SFPint: Zuluft 416 W/(m³/s)
  Abluft 408 W/(m³/s)
  Gesamt 823 W/(m³/s)
Luftgeschwindigkeit: Zuluft 1,52 m/s
  Abluft 1,52 m/s
Externer Druck:  Zuluft 500 Pa
  Abluft 500 Pa
interner Druckverlust von Lüftungsbauteilen:
  Zuluft 286 Pa
  Abluft 274 Pa
st. Systemwirkungsgrad (Betriebszustand): Zuluft 68,8 %
  Abluft 67,3 %
Wirkungsgrad (EU-327):  Zuluft 74,1 %
  Abluft 74,7 %
Abstrahlung Gehäuse:  63 dB(A)
Max. externe Leckluftrate:  1,71%
interne Leckluftrate:  1,18%
Energieeinstufung der Filter (Eurovent-Energieeffizienz):
  Zuluft A
  Abluft B

Beachten Sie die Informationen zum Filter und der zugehörigen Warnanzeige weiter vorne. Die Filter sind regelmäßig zu wechseln! Sie steigern damit die Energieeffizienz des Geräts, senken den Stromverbrauch der Ventilatoren und schützen dadurch nachhaltig unsere Umwelt. Allen Berechnungen liegt eine Dichte von 1.2 kg/m³ zugrunde. Daten zur Berechnung der Energieffizienz nach Eurovent:

Mischluftanteil: 0 %
Region: Baden-Württemberg

inkl. Herstellerinbetriebnahme (inkl. Protokollierung):
- Überprüfung der externen Anschlüsse des Lieferumfanges
- Überprüfung der systemeigenen Datenübertragungswege (z. B. Abschirmungen und Störspannungen)
- Überprüfungen aller im Lieferumfang enthaltenen
  Hardware-Komponenten
- Erstinbetriebnahme aller Informationspunkte
- Laden und Testen aller zum Lieferumfang gehörenden
  Grund- und Anwenderprogramme
- Überprüfung der einzelnen Systemkomponenten auf
  bestimmungsgemäße Funktion wie:
- Schnittstellen zu übergreifenden Gewerken

Erstellen und Liefern gemäß den Aufbaurichtlinien unter Berücksichtigung des Klemmenplans und der Kabelzuglisten.

Erstellung der anlagenspezifischen Anforderungen nach Pflichtenheft des Auftraggebers
- Konfiguration der Gesamtanlage, inkl. Projektierung
  Feldbus mit Aufbau Programmierung
- Standardprogrammierung aus der Gerätekonfiguration,
  inkl. Projektierung Feldbus

Prüfung der internen Kommunikation im RLT-Gerät über Modbus RTU. Überprüfung ordnungsgemäßer Einbau so-
wie Anschluss von Feldgeräten. Einstellung der vereinbarten Anlagenbetriebsweise (Druck- bzw. Volumenstromregelung, Kaskadenregelung usw.). Dokumentation Stromaufnahme und Spannung von Ventilatorantriebsmotoren, sowie falls vom Geräte Hersteller geliefert von Dampfbefeuchter, Erhitzer-, Kühler- und KVS-Pumpen. Überprüfung der Medienanschlüsse. Parameteranpassung der MSR. Unterstützende Einregulierung zur bauseitigen Inbetriebnahme der Anlage.

Funktionsprüfung der Komponenten, soweit vorhanden:
- Klappen
- Druckmanometer Filter, Ventilatoren
- Temperatur- und Feuchtesensoren
- WRG Systeme wie Plattenaustauscher, Rotor bzw. KVS - Erhitzer und Kondensatoren
- Frostschutzwächter
- Kühler und Direktverdampfer
- Befeuchter
- Rauchmelder
- Brandschutzklappen + BMZ Aufschaltung

Überprüfung Controller, Steuerung, Fernbedienung und Benutzerkonten. Parametrierung von Wochenprogramm und Zeitprofilen. Betriebspunktmessung am Ventilator (Gesamtvolumenstrom/stat. Druckerhöhung). Einweisung von Bedienpersonal

Übergabe der Anlage mit Dokumentation:
- Servicebericht
- Messprotokoll Sensoren
- Messprotokoll Motorstrom
- Einregulierungsprotokoll RLT-Gerät
- Systemtopologie Schemen
- Automationsschemen/Anlagenbilder
- Funktionsbeschreibungen
- Listen der Stellglieder und Stellantriebe mit
  Auslegungsdaten
- Listen der Einstellparameter mit Sollwerten,
  Grenzwerten, Zeitschaltplänen
- Listen der elektrischen Komponenten mit
  Leistungsaufnahmen
- Belegungspläne mit Adressierung
- Belegungslisten der Automationsgeräte
- Gerätebeschreibungen
- Übersichtsschaltpläne (Blockdiagramme)
- Stromlaufpläne mit Schaltschrankansichten
- Engineering-Tools mit Passwörter und Lizenzen
- Listen der Netzwerk-Adressen der GA-Komponenten

Inbetriebnahme der Schnittstelle zur bauseitigenGLT mit Standardvariablen des Herstellers:
- Inbetriebnahme der vorgenannten Schnittstelle nach An-
  schluss der Busleitung und der Versorgungsspannung.
- Überprüfen der übergebenen Datenpunkte.
- Inbetriebnahme Rauchmelder

Hinweis Einbringung Komponenten Erdgeschoss:
Die Einbringung erfolgt den Gebäude-Hauptzugnag im EG. Von dort können die Komponenten über einen ebenerdigen Flur (ca. 2,6 m breit, ca. 3,0 m hoch) in die RLT-Zenrale transportiert werden. Es sind zwei Türen zu durchqueren. Beide Türen sind doppelflüglig mit einer Rohbauöffnung von ca. 2,1 x 2,1 m (BxH).
Je nach Einbringzeitpunkt ist abhängig vom Ausbau des Fußbodenaufbaus max. ein  Höhenunterschied von
ca. 15 cm (1 Stufe) zu überwinden/berücksichtigen.
Beim Planungsfabrikat misst die größte Liefereinheit
ca. 1,70 x 1,80 x 1,80 m (BxLxH) bei einem Gewicht von ca. 550 kg. Für die Einbringung erforderliche Gerätschaften wie Hubwagen, Hebezeug o. ä. sind in dem EHP einzukalkulieren.

Hinweis:
- Anklemmarbeiten/Kabelzuglisten/Schnittstelle MSR/ELT
- Funktionsprüfung
- Nutzereinweisung
sind gemäß Beschreibung in den Vorbemerkungen im EHP mit einzukalkulieren.

Fabrikat: TROX
Typ: TROX X-CUBE Zuluft 1020 / Abluft 1020 - NWLA ZLA
oder gleichwertig

Angebotenes Fabrikat: '.............................'

(vom Bieter einzutragen)
Menge: 1,000 St

**1.1.3 Ersatzfilter RLT-Gerät Leitstelle 1.000 m³/h Zuluft, Abluft, Außenluft**
je 1 St für der folgenden Filter

1x Kompaktfilter (Zuluft)
MFI-ePM1-60%-PLA / 592x287x292 x 6

1x Kompaktfilter (Abluft)
MFI-ePM10-55%-PLA / 592x287x292 x 6

1x Kompaktfilter (Außenluft)
MFI-ePM10-55%-PLA / 592x287x292 x 6
Menge: 3,000 St

**1.1.4 Ersatzfilter RLT-Gerät Gebäude 4.820 m³/h Zuluft, Abluft, Außenluft**
je 2 St für der folgenden Filter

Kompaktfilter (Zuluft)
2x MFI-ePM1-60%-PLA / 592x592x292 x 6

Kompaktfilter (Abluft)
2x MFI-ePM10-55%-PLA / 592x592x292 x 6

Kompaktfilter (Außenluft)
2x MFI-ePM10-55%-PLA / 592x592x292 x 6
Menge: 6,000 St

*Hinweis: Zubehör Klima-Split (Anlage "Leitstelle")*

**1.1.5 Ölprotektor Außeneinheit, mit Laubschutzgitter und Heizmatte**
- geprüftes Auffangsystem für darauf aufgestellte Kälte-
  und Klimaanlagen
- verhindert entsprechend den rechtlichen Anforderungen
  (VUmwS), dass in den Ölprotektor gelaufene Öle,
  Wassergefährdungsklasse 1-3 (WGK1-WGK3), bei
  Regen ausgespült werden
- im Ölprotektor befindliche Öle werden durch einen
  integrierten Ölabscheider zurück gehalten; somit sind
  die Anforderungen nach VUmwS erfüllt
- der Ölprotektor arbeitet mit einem Ölabscheider mit
  Rückspülkammer, dadruch wird verhindert, dass Ölreste
  bei ausgetrockneter Wanne bis zum Auslauf vordringen
- bei einsetzendem Regen füllt sich die Rückspülkammer
  dreimal schneller als der Rest der Wanne und spült sich
  in Richtung Auffangwanne frei
- der Abfluss ist so dimensioniert, dass der stärkst
  mögliche Dauerregen (lt. Deutschen Wetterdienst)
  sicher abgeführt wird
- die Spaltmaße innerhalb des Ölabscheiders sind so
 dimensioniert, dass eine optimale Ölabscheidung bei
  maximaler Durchflussmenge erreicht wird
- die gelaserte Kantenglättung garantiert zusätzlich den
  maximalen Abscheidegrad
- der Ölprotektor ist ein Sicherheitssystem aus Edelstahl
  1.4301, gefertigt nach EN ISO 9445 und DIN 287/288
  und wird vom Hersteller, bei Bedarf, bestätigt (EN10204
  Werksprüfzeugnis)
- mit dem Ölprotektor werden die Anforderungen nach
  § 62g ff. des WHG (Wasserhaushaltsgesetz) und § 3
  der VAwS (Anlagenverordnung) erfüllt
- UV-beständig für Ganzjahresbetrieb

inkl. Laubschutzgitter
inkl. Heizmatte mit Thermostat in IP65, UV-beständig für Ganzjahresbetrieb

Abmessungen Protektor:
passend zu zuvor beschreibener Außeneinheit (vgl. Pos. RLT-Gerät Leitstelle)
Menge: 2,000 St

**1.1.6 Kältemittelrohrleitung, isoliert, d = 6 mm**
Kupferrohrleitung, produziert nach Deutscher Norm DIN 1754, Klassifikation B/CL-S1-d0 lt. EN 13501-1:2007 (vergleichbar B1 nach DIN 4102), Wandstärke 1 mm, Isolierstärke 9 mm.

inkl. Rohrbefestigung als Kälteschelle
Menge: 12,000 m

**1.1.7 Kältemittelrohrleitung, isoliert, d = 12 mm**
Kupferrohrleitung, produziert nach Deutscher Norm DIN 1754, Klassifikation B/CL-S1-d0 lt. EN 13501-1:2007 (vergleichbar B1 nach DIN 4102), Wandstärke 1 mm, Isolierstärke 9 mm.

inkl. Rohrbefestigung als Kälteschelle
Menge: 12,000 m

**1.1.8 Kältemittel-Y-Verteiler, 6 mm**
aus Kupfer
Eingang: 1x6 mm
Ausgang: 1x6 mm, 1x6 mm
Menge: 1,000 St

**1.1.9 Kältemittel-Y-Verteiler, 12 mm**
aus Kupfer
Eingang: 1x12 mm
Ausgang: 1x12 mm, 1x12 mm
Menge: 1,000 St

**1.1.10 Beton-Gehweg-Platten, 30x30x5 cm**
Oberflächenqualität: unbehandelt
Art: Platten
Farbton: Grau
Material: Beton
Stärke: 5 cm
Breite: 30 cm
Tiefe: 30 cm
Menge: 16,000 St

**1.1.11 Füllen Klima-Split-Geräte mit Kältemittel**
Kältemittel gemäß Klima-Split-Anlage (vgl. Position RLT-Gerät Leitstelle)

Kalkulationsgrundlage:
Rohrleitungslänge
~ 12 lfm D 6 mm
~ 12 lfm D 12 mm
2x Split-Anlage gemäß LV-Pos. RLT-Gerät Leitstelle je 2 kg "Betriebsfüllmenge"

Liefern und befüllen der gesamten Anlagen
Menge: 1,000 psch

**1.1.12 Druckprobe mit getrocknetem Stickstoff**
für zuvor genannte Kältemittelrohrleitungen. Rohrleitungslänge wie zuvor beschrieben
Menge: 1,000 psch

*Hinweis: Sonstiges RLT-Geräte*

**1.1.13 Kugelsiphon Saugseite**
Selbstfüllender und selbstschließender Siphon zur Entwässerung von RLT-Geräten im Bereich der Kühler, Be-
feuchter oder anderer Nassbereiche mit Unterdruck gegenüber der Umgebung.

Mit eingelegter Schwimmerkugel als Rückschlagventil Schraubdeckel zu Revisionszwecken. Geeignet für einen max. Unterdruck von P = 2.900 Pa. Ausführung in Polypropylen (PP). Zulaufanschluss über Quetschverschraubung oder Gummimanschette für Geräteabläufe 3/4", 1", 1 1/4", 1 1/2". Ablaufdurchmesser 40 mm. Variable Ablaufanordnung über zweiseitigen Gewindeanschluss und veränderlicher Einbauhöhe.
Menge: 6,000 St

**1.1.14 Spezialsiphon Druckseite**
Füllbarer Siphon zur Entwässerung von RLT-Geräten im Bereich der Kühler, Befeuchter oder anderer Nassbereiche mit Überdruck gegenüber der Umgebung.

Variable Ablaufanordnung und veränderliche Einbauhöhe.
Schraubdeckel zur Füllung und Revisionszwecken. Geeignet für einen max. Überdruck von P = 1.690 Pa bei Sicherheitsfaktor 1,5 für Druckschwankungen im System.
Ausführung in Polypropylen (PP). Zulaufanschluss über Quetschverschraubung oder Gummimanschette für Geräteabläufe 3/4", 1", 1 1/4 ", 1 1/2". Ablaufdurchmesser 40 mm.
Menge: 3,000 St

**1.1.15 Frostschutzheizung für Siphons**
Frostschutzheizung für den Einsatz an allen gängigen druck- und saugseitigen Siphons mit 1½"-Anschluss.

Die Frostschutzheizung besteht im Wesentlichen aus einem flexiblen Heizkabel, welches durch den Siphon geführt und über einen variabel einstellbaren Thermostat automatisch angesteuert wird, sobald die eingestellte Temperatur unterschritten wird. Durch erwärmen des Heizbandes wird ein Einfrieren des Siphons verhindert.

Technische Daten:
- Spannung: 230 V
- Länge beheizt: 70 cm
- selbstregulierende Heizleitung mit Leistung: 19 W/m
  (bei 10°C) und 30W/m bei (-25°C)
- Heizleistung somit: 13,3 W (bei 10°C) und 21 W bei
  (-25°C)
- Schutzklasse I, Ausführung mit Schutzleiter, ab der
  Verbindungsmuffe im beheizten Bereich vollkommen
  wasserdicht
- Zuleitung unbeheizt: 100 cm in IP54
- Zulässige Betriebstemperatur: -30°C bis +55°C
- universell einsetzbar an allen Siphons mit 1½"
- leicht nachzurüsten
- fertig vormontiert
- inkl. Anschlussdose (IP67) mit integriertem Frostschutz-Thermostat zur Montage in direkter Umgebung
  des Siphons
- fertig bestückt mit Klemmen zum einfachen Anschluss
  an bauseitige E-Zuleitung (3x 1,5 mm²)
- permanente Stromversorgung, 230 V erforderlich
- Thermostat voreingestellt auf +5° C

Hinweis: Anklemmarbeiten/Kabelzuglisten/Schnittstelle MSR/ELT vgl. Vorbemerkung
Menge: 5,000 St

*Hinweis: Abluftventilatoren*

**1.1.16 Radial-Rohrventilator, 30 m³/h, inkl. Zubehör Drehzahlsteller, Rep. Schalter, Verschlussklappe, Schutzgitter**
Radial-Rohrventilator mit 2 Leistungsstufen zur direkten Montage im Rohrsystem. Zur Förderung mittlerer und kleiner Luftvolumen gegen hohe Widerstände. Gehäuse aus verzinktem Stahlblech mit runden Anschlußstutzen auf Normrohre abgestimmt. Radial-Laufrad mit rückwärts gekrümmten Schaufeln aus Kunststoff. Direkt auf Motor gepresst und als Einheit dynamisch ausgewuchtet. Geräuscharm, hoher Wirkunsgrad. Einphasen-Wechsel-
strom-Außenläufer-Motor geschlossene Bauweise, wartungsfrei, eingebaute Thermokontakte, gedichtete, geräuscharme Kugellager mit Langzeitschmierung. Leistungsregelung: mittels elektronischem Steller oder Stufentrafo oder Zweistufenbetrieb mit Type DS 2/2.

Ventilator-Daten (Standard)

Vol.str. bei 0 Pa  317 m3/h
Vol.str. Betr.pkt.  30 m3/h
Max. Druckerhöhung  335 Pa
Fördermitteldichte  1.2 Kg/m3
Fördermitteltemperatur  60 / 60 GradC
Drehzahl  2530/1655 1/min
aufgenomm.Leistung  0,062/0,04 kW
Gewicht  2,9 kg
Schalleistung  70 dB(A)

Schalleistungsspektrum LWa in dB(A)
Freq = zugehörige Frequenz in Hz

Freq  250  500  1000  2000  4000  8000
LW  66  65  65  59  52  46

Spannung  230 Volt
Stromaufnahme  0,27/0,18 Amp
Frequenz  50 Hz
Schutzart  IP 44

Zubehörteile:
- Montagekonsole zur Befestigung an Wand/Decke
- Schutzgitter zur saug- und druckseitigen Montage am
  Ventilator, aus punktgeschweißtem Stahldraht, verzinkt,
  8 mm Maschenweite, Abmessungen und Befestigungslaschen auf Ventilator-Flanschrohr-NG DIN 24155
  abgestimmt.
- Selbsttätige Verschlussklappe zum Einstecken in den
  Rohrverlauf. Verhindert bei abgeschaltetem Ventilator
  das Ausströmen warmer Raumluft und das Eindringen
  unerwünschter Kaltluft. Automatische Funktion im Unter-
  wie Überdruck-Betrieb (Einbaulage drehbar) durch
  Federzuhaltung. Bei horizontaler Strömung Drehachse
  senkrecht stellen. Bei vertikaler Strömung Funktion nur
  in aufsteigendem Luftstrom. Gehäuse aus verzinktem
  Stahlblech, Klappen aus Aluminium, Rückstellfeder aus
  rostfreiem Edelstahl.
- Revisions-/Hauptschalter 3-poliger Schalter mit Zusatzkontakt, im Kunststoffgehäuse für AP-Montage. Stellung  "0" mittels Vorhängeschloss verschließbar. Für eintourige und drehzahlgesteuerte Ventilatoren.
- AP-Drehzahlsteller, Stufenlos Elektronischer Drehzahlsteller zur stufenlosen Drehzahlsteuerung von Wechselstrom-Ventilatoren, Phasenanschnitt-Prinzip. Mindestausgangsspannung einstellbar, eingebauter Ein-/Aus-
  schalter, ungeregelter Schaltausgang. Überlastungsschutz durch Feinsicherung. Kunststoffgehäuse,
  Schutzart IP 40.
- inkl. Aufschaltung Freigabe + Stör-/Betriebsmeldung auf
  bauseitige GLT/MSR

Hinweis:
- Anklemmarbeiten/Kabelzuglisten/Schnittstelle MSR/ELT
- Hersteller-/Anlageninbetriebnahme
- Funktionsprüfung
- Nutzereinweisung
sind gemäß Beschreibung in den Vorbemerkungen im EHP mit einzukalkulieren.
Menge: 1,000 St

**1.1.17 Radial-Rohrventilator, 80 m³/h, inkl. Zubehör Drehzahlsteller, Rep. Schalter, Verschlussklappe, Schutzgitter**
Radial-Rohrventilator mit 2 Leistungsstufen zur direkten Montage im Rohrsystem. Zur Förderung mittlerer und kleiner Luftvolumen gegen hohe Widerstände. Gehäuse aus verzinktem Stahlblech mit runden Anschlußstutzen auf Normrohre abgestimmt. Radial-Laufrad mit rückwärts gekrümmten Schaufeln aus Kunststoff. Direkt auf Motor gepresst und als Einheit dynamisch ausgewuchtet. Ge-
räuscharm, hoher Wirkunsgrad. Einphasen-Wechsel-
strom-Außenläufer-Motor geschlossene Bauweise, wartungsfrei, eingebaute Thermokontakte, gedichtete, geräuscharme Kugellager mit Langzeitschmierung. Leistungsregelung: mittels elektronischem Steller oder Stufentrafo oder Zweistufenbetrieb mit Type DS 2/2.

Ventilator-Daten (Standard)

Vol.str. bei 0 Pa  317 m3/h
Vol.str. Betr.pkt.  80 m3/h
Max. Druckerhöhung  335 Pa
Fördermitteldichte  1.2 Kg/m3
Fördermitteltemperatur  60 / 60 GradC
Drehzahl  2530/1655 1/min
aufgenomm.Leistung  0,062/0,04 kW
Gewicht  2,9 kg
Schalleistung  70 dB(A)

Schalleistungsspektrum LWa in dB(A)
Freq = zugehörige Frequenz in Hz

Freq  250  500  1000  2000  4000  8000
LW  66  65  65  59  52  46

Spannung  230 Volt
Stromaufnahme  0,27/0,18 Amp
Frequenz  50 Hz
Schutzart  IP 44

Zubehörteile:
- Montagekonsole zur Befestigung an Wand/Decke
- Schutzgitter zur saug- und druckseitigen Montage am
  Ventilator, aus punktgeschweißtem Stahldraht, verzinkt,
  8 mm Maschenweite, Abmessungen und Befestigungslaschen auf Ventilator-Flanschrohr-NG DIN 24155
  abgestimmt.
- Selbsttätige Verschlussklappe zum Einstecken in den
  Rohrverlauf. Verhindert bei abgeschaltetem Ventilator
  das Ausströmen warmer Raumluft und das Eindringen
  unerwünschter Kaltluft. Automatische Funktion im Unter-
  wie Überdruck-Betrieb (Einbaulage drehbar) durch
  Federzuhaltung. Bei horizontaler Strömung Drehachse
  senkrecht stellen. Bei vertikaler Strömung Funktion nur
  in aufsteigendem Luftstrom. Gehäuse aus verzinktem
  Stahlblech, Klappen aus Aluminium, Rückstellfeder aus
  rostfreiem Edelstahl.
- Revisions-/Hauptschalter 3-poliger Schalter mit Zusatzkontakt, im Kunststoffgehäuse für AP-Montage. Stellung  "0" mittels Vorhängeschloss verschließbar. Für eintourige und drehzahlgesteuerte Ventilatoren.
- AP-Drehzahlsteller, Stufenlos Elektronischer Drehzahlsteller zur stufenlosen Drehzahlsteuerung von Wechselstrom-Ventilatoren, Phasenanschnitt-Prinzip. Mindestausgangsspannung einstellbar, eingebauter Ein-/Aus-
  schalter, ungeregelter Schaltausgang. Überlastungsschutz durch Feinsicherung. Kunststoffgehäuse,
  Schutzart IP 40.
- inkl. Aufschaltung Freigabe + Stör-/Betriebsmeldung auf
  bauseitige GLT/MSR

Hinweis:
- Anklemmarbeiten/Kabelzuglisten/Schnittstelle MSR/ELT
- Hersteller-/Anlageninbetriebnahme
- Funktionsprüfung
- Nutzereinweisung
sind gemäß Beschreibung in den Vorbemerkungen im EHP mit einzukalkulieren.
Menge: 1,000 St

#### Titel 1.2 Kanäle mit Zubehör

*Hinweis: Lüftungskanäle/Rohre und Formteile*

*Hinweis: Hinweise Lieferung/Verarbeitung RLT-Kanäle/Komponenten*
Die nachfolgend aufgeführten Ausführungen zielen darauf ab, eine den hygienischen Empfehlungen der VDI 6022, der Stufe Empfehlung entsprechende, sowie energetisch optimierte RLT-Anlage nach DIN EN 18599 (ehemals DIN EN 13779) zu erstellen. Die weitergehenden detaillierten Anforderungen dieser Richtlinie/Norm sind zu beachten.

Von den verwendeten Materialien dürfen keine Emissionen gesundheitsgefährdender Stoffe ausgehen und diese dürfen keine Nährböden für Mikroorganismen bieten. Die Oberflächen sind abriebfest auszuführen.

Geeigneter Schutz der Bauteilöffnungen gegen Verunreinigungen beim Transport durch Verpackung bereits ab Herstellerwerk ist vorzusehen, Kleinteile in Kartons oder ähnlichem.

Des Weiteren ist ein entsprechender Schutz der Bauteile gegen Verunreinigungen bei Baustellenlagerung und mit fortschreitender Montage durch Verschließen der Öffnungen notwendig.

Eine bauseitige Reinigung ist vorzusehen und der Reinheitsgrad „besenrein“ nach VDI 6022 bei Abnahme nachzuweisen.

Der Transport und die Montage, insbesondere von eckigen Luftleitungen haben mit größter Sorgfalt zu erfolgen, um die angestrebte Dichtheitsklasse zu erreichen.
Der Dichtheitsnachweis ist an Teilabschnitten in Anwesenheit der Bauleitung vorzunehmen, solange das Luftleitungssystem zugänglich ist.

**1.2.1 Luftltg rechteckig Stahl verz gefalzt Kanten-L bis 500mm WD 0,9mm Aufhänge-Auflagekonstruktion schallg.**
STLB-Bau 2025-10 075
Luftleitung, rechteckig, Luftdichtheitsklasse ATC3 DIN EN 16798-3, aus verzinktem Stahl, gefalzt, Maße DIN EN 1505, Kantenlänge bis 500 mm, Wanddicke 0,9 mm, Verbindung mit Profil-Schraubverbindung, Form- und Verbindungsstücke werden gesondert vergütet, min./max. Temperatur der geförderten Luft -15 bis 40 Grad C, mit Aufhänge-/Auflagekonstruktion DIN EN 12236, schallgedämmt, befestigen mit Befestigungsmitteln mit bauaufsichtlichem Nachweis einschl. Bohrungen, Befestigungsuntergrund Stahlbeton.
Menge: 140,000 m²

**1.2.2 Luftltg rechteckig Stahl verz gefalzt Kanten-L 500-1000mm WD 1mm Aufhänge-Auflagekonstruktion schallg.**
STLB-Bau 2025-10 075
Luftleitung, rechteckig, Luftdichtheitsklasse ATC3 DIN EN 16798-3, aus verzinktem Stahl, gefalzt, Maße DIN EN 1505, Kantenlänge über 500 bis 1000 mm, Wanddicke 1 mm, Verbindung mit Profil-Schraubverbindung, Form- und Verbindungsstücke werden gesondert vergütet, min./max. Temperatur der geförderten Luft -15 bis 40 Grad C, mit Aufhänge-/Auflagekonstruktion DIN EN 12236, schallgedämmt, befestigen mit Befestigungsmitteln mit bauaufsichtlichem Nachweis einschl. Bohrungen, Befestigungsuntergrund Stahlbeton.
Menge: 120,000 m²

**1.2.3 Luftltg rechteckig Stahl verz gefalzt Kanten-L 1000-1500mm WD 1,1mm Aufhänge-Auflagekonstruktion schallg.**
STLB-Bau 2025-10 075
Luftleitung, rechteckig, Luftdichtheitsklasse ATC3 DIN EN 16798-3, aus verzinktem Stahl, gefalzt, Maße DIN EN 1505, Kantenlänge über 1000 bis 1500 mm, Wanddicke 1,1 mm, Verbindung mit Profil-Schraubverbindung, Form- und Verbindungsstücke werden gesondert vergütet, min./max. Temperatur der geförderten Luft -15 bis 40 Grad C, mit Aufhänge-/Auflagekonstruktion DIN EN 12236, schallgedämmt, befestigen mit Befestigungsmitteln mit bauaufsichtlichem Nachweis einschl. Bohrungen, Befestigungsuntergrund Stahlbeton.
Menge: 5,000 m²

**1.2.4 Luftltg rechteckig Stahl verz gefalzt Kanten-L ü. 2000mm WD 1,1mm Aufhänge-Auflagekonstruktion schallg.**
STLB-Bau 2025-10 075
Luftleitung, rechteckig, Luftdichtheitsklasse ATC3 DIN EN 16798-3, aus verzinktem Stahl, gefalzt, Maße DIN EN 1505, Kantenlänge über 2000 mm, Wanddicke 1,1 mm, Verbindung mit Profil-Schraubverbindung, Form- und Verbindungsstücke werden gesondert vergütet, min./max. Temperatur der geförderten Luft -15 bis 40 Grad C, mit Aufhänge-/Auflagekonstruktion DIN EN 12236, schallgedämmt, befestigen mit Befestigungsmitteln mit bauaufsichtlichem Nachweis einschl. Bohrungen, Befestigungsuntergrund Stahlbeton.
Menge: 5,000 m²

**1.2.5 Formstück Luftltg rechteckig Stahl verz gefalzt Kanten-L bis 500mm**
STLB-Bau 2025-10 075
Formstück für Luftleitung, rechteckig, Luftdichtheitsklasse ATC3 DIN EN 16798-3, aus verzinktem Stahl, gefalzt, Maße DIN EN 1505, Kantenlänge bis 500 mm, Wanddicke 0,9 mm, Verbindung mit Profil-Schraubverbindung, min./max. Temperatur der geförderten Luft -15 bis 40 Grad C, mit Aufhänge-/Auflagekonstruktion DIN EN 12236, schallgedämmt, befestigen mit Befestigungsmitteln mit bauaufsichtlichem Nachweis einschl. Bohrungen, Befestigungsuntergrund Stahlbeton.
Menge: 190,000 m²

**1.2.6 Formstück Luftltg rechteckig Stahl verz gefalzt Kanten-L 500-1000mm**
STLB-Bau 2025-10 075
Formstück für Luftleitung, rechteckig, Luftdichtheitsklasse ATC3 DIN EN 16798-3, aus verzinktem Stahl, gefalzt, Maße DIN EN 1505, Kantenlänge über 500 bis 1000 mm, Wanddicke 1 mm, Verbindung mit Profil-Schraubverbindung, min./max. Temperatur der geförderten Luft -15 bis 40 Grad C, mit Aufhänge-/Auflagekonstruktion DIN EN 12236, schallgedämmt, befestigen mit Befestigungsmitteln mit bauaufsichtlichem Nachweis einschl. Bohrungen, Befestigungsuntergrund Stahlbeton.
Menge: 110,000 m²

**1.2.7 Formstück Luftltg rechteckig Stahl verz gefalzt Kanten-L 1000-1500mm**
STLB-Bau 2025-10 075
Formstück für Luftleitung, rechteckig, Luftdichtheitsklasse ATC3 DIN EN 16798-3, aus verzinktem Stahl, gefalzt, Maße DIN EN 1505, Kantenlänge über 1000 bis 1500 mm, Wanddicke 1,1 mm, Verbindung mit Profil-Schraubverbindung, min./max. Temperatur der geförderten Luft -15 bis 40 Grad C, mit Aufhänge-/Auflagekonstruktion DIN EN 12236, schallgedämmt, befestigen mit Befestigungsmitteln mit bauaufsichtlichem Nachweis einschl. Bohrungen, Befestigungsuntergrund Stahlbeton.
Menge: 5,000 m²

**1.2.8 Formstück Luftltg rechteckig Stahl verz gefalzt Kanten-L ü. 2000mm**
STLB-Bau 2025-10 075
Formstück für Luftleitung, rechteckig, Luftdichtheitsklasse ATC3 DIN EN 16798-3, aus verzinktem Stahl, gefalzt, Maße DIN EN 1505, Kantenlänge über 2000 mm, Wanddicke 1,1 mm, Verbindung mit Profil-Schraubverbindung, min./max. Temperatur der geförderten Luft -15 bis 40 Grad C, mit Aufhänge-/Auflagekonstruktion DIN EN 12236, schallgedämmt, befestigen mit Befestigungsmitteln mit bauaufsichtlichem Nachweis einschl. Bohrungen, Befestigungsuntergrund Stahlbeton.
Menge: 25,000 m²

**1.2.9 Wickelfalzrohr Stahl verz DN80 -750-2000Pa Aufhänge-Auflagekonstruktion schallg.**
STLB-Bau 2025-10 075
Wickelfalzrohr aus verzinktem Stahl, Nähte gefalzt, Luftdichtheitsklasse ATC2 DIN EN 16798-3, Maße DIN EN 1506, DN 80, mit Einsteckende, geschraubt/genietet, Form- und Verbindungsstücke werden gesondert vergütet, Druckbereich von -750 bis 2000 Pa, mit Aufhänge-/Auflagekonstruktion, schallgedämmt, befestigen mit Befestigungsmitteln mit bauaufsichtlichem Nachweis einschl. Bohrungen, Befestigungsuntergrund Stahlbeton.
Menge: 190,000 m

**1.2.10 Wickelfalzrohr Stahl verz DN100 -750-2000Pa Aufhänge-Auflagekonstruktion schallg.**
STLB-Bau 2025-10 075
Wickelfalzrohr aus verzinktem Stahl, Nähte gefalzt, Luftdichtheitsklasse ATC3 DIN EN 16798-3, Maße DIN EN 1506, DN 100, mit Einsteckende, geschraubt/genietet, Form- und Verbindungsstücke werden gesondert vergütet, Druckbereich von -750 bis 2000 Pa, mit Aufhänge-/Auflagekonstruktion, schallgedämmt, befestigen mit Befestigungsmitteln mit bauaufsichtlichem Nachweis einschl. Bohrungen, Befestigungsuntergrund Stahlbeton.
Menge: 180,000 m

**1.2.11 Wickelfalzrohr Stahl verz DN125 -750-2000Pa Aufhänge-Auflagekonstruktion schallg.**
STLB-Bau 2025-10 075
Wickelfalzrohr aus verzinktem Stahl, Nähte gefalzt, Luftdichtheitsklasse ATC3 DIN EN 16798-3, Maße DIN EN 1506, DN 125, mit Einsteckende, geschraubt/genietet, Form- und Verbindungsstücke werden gesondert vergütet, Druckbereich von -750 bis 2000 Pa, mit Aufhänge-/Auflagekonstruktion, schallgedämmt, befestigen mit Befestigungsmitteln mit bauaufsichtlichem Nachweis einschl. Bohrungen, Befestigungsuntergrund Stahlbeton.
Menge: 130,000 m

**1.2.12 Wickelfalzrohr Stahl verz DN160 -750-2000Pa Aufhänge-Auflagekonstruktion schallg.**
STLB-Bau 2025-10 075
Wickelfalzrohr aus verzinktem Stahl, Nähte gefalzt, Luftdichtheitsklasse ATC3 DIN EN 16798-3, Maße DIN EN 1506, DN 160, mit Einsteckende, geschraubt/genietet, Form- und Verbindungsstücke werden gesondert vergütet, Druckbereich von -750 bis 2000 Pa, mit Aufhänge-/Auflagekonstruktion, schallgedämmt, befestigen mit Befestigungsmitteln mit bauaufsichtlichem Nachweis einschl. Bohrungen, Befestigungsuntergrund Stahlbeton.
Menge: 70,000 m

**1.2.13 Wickelfalzrohr Stahl verz DN200 -750-2000Pa Aufhänge-Auflagekonstruktion schallg.**
STLB-Bau 2025-10 075
Wickelfalzrohr aus verzinktem Stahl, Nähte gefalzt, Luftdichtheitsklasse ATC3 DIN EN 16798-3, Maße DIN EN 1506, DN 200, mit Einsteckende, geschraubt/genietet, Form- und Verbindungsstücke werden gesondert vergütet, Druckbereich von -750 bis 2000 Pa, mit Aufhänge-/Auflagekonstruktion, schallgedämmt, befestigen mit Befestigungsmitteln mit bauaufsichtlichem Nachweis einschl. Bohrungen, Befestigungsuntergrund Stahlbeton.
Menge: 20,000 m

**1.2.14 Abzweigstück Luftleitg rund 90Grad Stahl verz DN80**
STLB-Bau 2025-10 075
Abzweigstück, für Luftleitung, rund, aerosolatdicht, Luftdichtheitsklasse ATC3 DIN EN 16798-3, 90 Grad, aus verzinktem Stahl, größter DN 80, mit Einsteckenden, mit Lippendichtung, geschraubt/genietet, Druckbereich von -750 bis 2000 Pa, mit Aufhänge-/Auflagekonstruktion, schallgedämmt, befestigen mit Befestigungsmitteln mit bauaufsichtlichem Nachweis einschl. Bohrungen, Befestigungsuntergrund Stahlbeton.
Menge: 5,000 St

**1.2.15 Abzweigstück Luftleitg rund 90Grad Stahl verz DN100**
STLB-Bau 2025-10 075
Abzweigstück, für Luftleitung, rund, Luftdichtheitsklasse ATC3 DIN EN 16798-3, 90 Grad, aus verzinktem Stahl, größter DN 100, mit Einsteckenden, mit Lippendichtung, geschraubt/genietet, Druckbereich von -750 bis 2000 Pa, mit Aufhänge-/Auflagekonstruktion, schallgedämmt, befestigen mit Befestigungsmitteln mit bauaufsichtlichem Nachweis einschl. Bohrungen, Befestigungsuntergrund Stahlbeton.
Menge: 25,000 St

**1.2.16 Abzweigstück Luftleitg rund 90Grad Stahl verz DN125**
STLB-Bau 2025-10 075
Abzweigstück, für Luftleitung, rund, Luftdichtheitsklasse ATC3 DIN EN 16798-3, 90 Grad, aus verzinktem Stahl, größter DN 125, mit Einsteckenden, mit Lippendichtung, geschraubt/genietet, Druckbereich von -750 bis 2000 Pa, mit Aufhänge-/Auflagekonstruktion, schallgedämmt, befestigen mit Befestigungsmitteln mit bauaufsichtlichem Nachweis einschl. Bohrungen, Befestigungsuntergrund Stahlbeton.
Menge: 15,000 St

**1.2.17 Abzweigstück Luftleitg rund 90Grad Stahl verz DN160**
STLB-Bau 2025-10 075
Abzweigstück, für Luftleitung, rund, Luftdichtheitsklasse ATC3 DIN EN 16798-3, 90 Grad, aus verzinktem Stahl, größter DN 160, mit Einsteckenden, mit Lippendichtung, geschraubt/genietet, Druckbereich von -750 bis 2000 Pa, mit Aufhänge-/Auflagekonstruktion, schallgedämmt, befestigen mit Befestigungsmitteln mit bauaufsichtlichem Nachweis einschl. Bohrungen, Befestigungsuntergrund Stahlbeton.
Menge: 15,000 St

**1.2.18 Abzweigstück Luftleitg rund 90Grad Stahl verz DN200**
STLB-Bau 2025-10 075
Abzweigstück, für Luftleitung, rund, Luftdichtheitsklasse ATC3 DIN EN 16798-3, 90 Grad, aus verzinktem Stahl, größter DN 200, mit Einsteckenden, mit Lippendichtung, geschraubt/genietet, Druckbereich von -750 bis 2000 Pa, mit Aufhänge-/Auflagekonstruktion, schallgedämmt, befestigen mit Befestigungsmitteln mit bauaufsichtlichem Nachweis einschl. Bohrungen, Befestigungsuntergrund Stahlbeton.
Menge: 3,000 St

**1.2.19 Bogen Luftleitg rund 90Grad Stahl verz DN80**
STLB-Bau 2025-10 075
Bogen, für Luftleitung, rund, Luftdichtheitsklasse ATC3 DIN EN 16798-3, 90 Grad, aus verzinktem Stahl, DN 80, mit Einsteckenden, mit Lippendichtung, geschraubt/genietet, Druckbereich von -750 bis 2000 Pa, mit Aufhänge-/Auflagekonstruktion, schallgedämmt, befestigen mit Befestigungsmitteln mit bauaufsichtlichem Nachweis einschl. Bohrungen, Befestigungsuntergrund Stahlbeton.
Menge: 120,000 St

**1.2.20 Bogen Luftleitg rund 90Grad Stahl verz DN100**
STLB-Bau 2025-10 075
Bogen, für Luftleitung, rund, Luftdichtheitsklasse ATC3 DIN EN 16798-3, 90 Grad, aus verzinktem Stahl, DN 100, mit Einsteckenden, mit Lippendichtung, geschraubt/genietet, Druckbereich von -750 bis 2000 Pa, mit Aufhänge-/Auflagekonstruktion, schallgedämmt, befestigen mit Befestigungsmitteln mit bauaufsichtlichem Nachweis einschl. Bohrungen, Befestigungsuntergrund Stahlbeton.
Menge: 70,000 St

**1.2.21 Bogen Luftleitg rund 90Grad Stahl verz DN125**
STLB-Bau 2025-10 075
Bogen, für Luftleitung, rund, Luftdichtheitsklasse ATC3 DIN EN 16798-3, 90 Grad, aus verzinktem Stahl, DN 125, mit Einsteckenden, mit Lippendichtung, geschraubt/genietet, Druckbereich von -750 bis 2000 Pa, mit Aufhänge-/Auflagekonstruktion, schallgedämmt, befestigen mit Befestigungsmitteln mit bauaufsichtlichem Nachweis einschl. Bohrungen, Befestigungsuntergrund Stahlbeton.
Menge: 45,000 St

**1.2.22 Bogen Luftleitg rund 90Grad Stahl verz DN160**
STLB-Bau 2025-10 075
Bogen, für Luftleitung, rund, Luftdichtheitsklasse ATC3 DIN EN 16798-3, 90 Grad, aus verzinktem Stahl, DN 160, mit Einsteckenden, mit Lippendichtung, geschraubt/genietet, Druckbereich von -750 bis 2000 Pa, mit Aufhänge-/Auflagekonstruktion, schallgedämmt, befestigen mit Befestigungsmitteln mit bauaufsichtlichem Nachweis einschl. Bohrungen, Befestigungsuntergrund Stahlbeton.
Menge: 35,000 St

**1.2.23 Bogen Luftleitg rund 90Grad Stahl verz DN200**
STLB-Bau 2025-10 075
Bogen, für Luftleitung, rund, Luftdichtheitsklasse ATC3 DIN EN 16798-3, 90 Grad, aus verzinktem Stahl, DN 200, mit Einsteckenden, mit Lippendichtung, geschraubt/genietet, Druckbereich von -750 bis 2000 Pa, mit Aufhänge-/Auflagekonstruktion, schallgedämmt, befestigen mit Befestigungsmitteln mit bauaufsichtlichem Nachweis einschl. Bohrungen, Befestigungsuntergrund Stahlbeton.
Menge: 5,000 St

**1.2.24 Bundkragen Luftleitg rund Stahl verz DN80**
STLB-Bau 2025-10 075
Bundkragen, für Luftleitung, rund, Luftdichtheitsklasse ATC3 DIN EN 16798-3, aus verzinktem Stahl, DN 80, zum Einstecken, mit Lippendichtung, Druckbereich von -750 bis 2000 Pa, mit Aufhänge-/Auflagekonstruktion, schallgedämmt, befestigen mit Befestigungsmitteln mit bauaufsichtlichem Nachweis einschl. Bohrungen, Befestigungsuntergrund Stahlbeton.
Menge: 3,000 St

**1.2.25 Bundkragen Luftleitg rund Stahl verz DN100**
STLB-Bau 2025-10 075
Bundkragen, für Luftleitung, rund, Luftdichtheitsklasse ATC3 DIN EN 16798-3, aus verzinktem Stahl, DN 100, zum Einstecken, mit Lippendichtung, Druckbereich von -750 bis 2000 Pa, mit Aufhänge-/Auflagekonstruktion, schallgedämmt, befestigen mit Befestigungsmitteln mit bauaufsichtlichem Nachweis einschl. Bohrungen, Befestigungsuntergrund Stahlbeton.
Menge: 5,000 St

**1.2.26 Bundkragen Luftleitg rund Stahl verz DN125**
STLB-Bau 2025-10 075
Bundkragen, für Luftleitung, rund, Luftdichtheitsklasse ATC3 DIN EN 16798-3, aus verzinktem Stahl, DN 125, zum Einstecken, mit Lippendichtung, Druckbereich von -750 bis 2000 Pa, mit Aufhänge-/Auflagekonstruktion, schallgedämmt, befestigen mit Befestigungsmitteln mit bauaufsichtlichem Nachweis einschl. Bohrungen, Befestigungsuntergrund Stahlbeton.
Menge: 5,000 St

**1.2.27 Bundkragen Luftleitg rund Stahl verz DN160**
STLB-Bau 2025-10 075
Bundkragen, für Luftleitung, rund, Luftdichtheitsklasse ATC3 DIN EN 16798-3, aus verzinktem Stahl, DN 160, zum Einstecken, mit Lippendichtung, Druckbereich von -750 bis 2000 Pa, mit Aufhänge-/Auflagekonstruktion, schallgedämmt, befestigen mit Befestigungsmitteln mit bauaufsichtlichem Nachweis einschl. Bohrungen, Befestigungsuntergrund Stahlbeton.
Menge: 5,000 St

**1.2.28 Bundkragen Luftleitg rund Stahl verz DN200**
STLB-Bau 2025-10 075
Bundkragen, für Luftleitung, rund, Luftdichtheitsklasse ATC3 DIN EN 16798-3, aus verzinktem Stahl, DN 200, zum Einstecken, mit Lippendichtung, Druckbereich von -750 bis 2000 Pa, mit Aufhänge-/Auflagekonstruktion, schallgedämmt, befestigen mit Befestigungsmitteln mit bauaufsichtlichem Nachweis einschl. Bohrungen, Befestigungsuntergrund Stahlbeton.
Menge: 3,000 St

**1.2.29 Steckverbinder Luftleitg rund Stahl verz DN80**
STLB-Bau 2025-10 075
Steckverbinder, für Luftleitung, rund, Luftdichtheitsklasse ATC3 DIN EN 16798-3, aus verzinktem Stahl, DN 80, Druckbereich von -750 bis 2000 Pa, mit Aufhänge-/Auflagekonstruktion, schallgedämmt, befestigen mit Befestigungsmitteln mit bauaufsichtlichem Nachweis einschl. Bohrungen, Befestigungsuntergrund Stahlbeton.
Menge: 40,000 St

**1.2.30 Steckverbinder Luftleitg rund Stahl verz DN100**
STLB-Bau 2025-10 075
Steckverbinder, für Luftleitung, rund, Luftdichtheitsklasse ATC3 DIN EN 16798-3, aus verzinktem Stahl, DN 100, Druckbereich von -750 bis 2000 Pa, mit Aufhänge-/Auflagekonstruktion, schallgedämmt, befestigen mit Befestigungsmitteln mit bauaufsichtlichem Nachweis einschl. Bohrungen, Befestigungsuntergrund Stahlbeton.
Menge: 40,000 St

**1.2.31 Steckverbinder Luftleitg rund Stahl verz DN125**
STLB-Bau 2025-10 075
Steckverbinder, für Luftleitung, rund, Luftdichtheitsklasse ATC3 DIN EN 16798-3, aus verzinktem Stahl, DN 125, Druckbereich von -750 bis 2000 Pa, mit Aufhänge-/Auflagekonstruktion, schallgedämmt, befestigen mit Befestigungsmitteln mit bauaufsichtlichem Nachweis einschl. Bohrungen, Befestigungsuntergrund Stahlbeton.
Menge: 30,000 St

**1.2.32 Steckverbinder Luftleitg rund Stahl verz DN160**
STLB-Bau 2025-10 075
Steckverbinder, für Luftleitung, rund, Luftdichtheitsklasse ATC3 DIN EN 16798-3, aus verzinktem Stahl, DN 160, Druckbereich von -750 bis 2000 Pa, mit Aufhänge-/Auflagekonstruktion, schallgedämmt, befestigen mit Befestigungsmitteln mit bauaufsichtlichem Nachweis einschl. Bohrungen, Befestigungsuntergrund Stahlbeton.
Menge: 15,000 St

**1.2.33 Steckverbinder Luftleitg rund Stahl verz DN200**
STLB-Bau 2025-10 075
Steckverbinder, für Luftleitung, rund, Luftdichtheitsklasse ATC3 DIN EN 16798-3, aus verzinktem Stahl, DN 200, Druckbereich von -750 bis 2000 Pa, mit Aufhänge-/Auflagekonstruktion, schallgedämmt, befestigen mit Befestigungsmitteln mit bauaufsichtlichem Nachweis einschl. Bohrungen, Befestigungsuntergrund Stahlbeton.
Menge: 5,000 St

**1.2.34 Muffe Luftleitg rund Stahl verz DN80**
STLB-Bau 2025-10 075
Muffe, für Luftleitung, rund Luftdichtheitsklasse ATC3 DIN EN 16798-3, aus verzinktem Stahl, DN 80, Druckbereich von -750 bis 2000 Pa, mit Aufhänge-/Auflagekonstruktion, schallgedämmt, befestigen mit Befestigungsmitteln mit bauaufsichtlichem Nachweis einschl. Bohrungen, Befestigungsuntergrund Stahlbeton.
Menge: 40,000 St

**1.2.35 Muffe Luftleitg rund Stahl verz DN100**
STLB-Bau 2025-10 075
Muffe, für Luftleitung, rund Luftdichtheitsklasse ATC3 DIN EN 16798-3, aus verzinktem Stahl, DN 100, Druckbereich von -750 bis 2000 Pa, mit Aufhänge-/Auflagekonstruktion, schallgedämmt, befestigen mit Befestigungsmitteln mit bauaufsichtlichem Nachweis einschl. Bohrungen, Befestigungsuntergrund Stahlbeton.
Menge: 40,000 St

**1.2.36 Muffe Luftleitg rund Stahl verz DN125**
STLB-Bau 2025-10 075
Muffe, für Luftleitung, rund Luftdichtheitsklasse ATC3 DIN EN 16798-3, aus verzinktem Stahl, DN 125, Druckbereich von -750 bis 2000 Pa, mit Aufhänge-/Auflagekonstruktion, schallgedämmt, befestigen mit Befestigungsmitteln mit bauaufsichtlichem Nachweis einschl. Bohrungen, Befestigungsuntergrund Stahlbeton.
Menge: 30,000 St

**1.2.37 Muffe Luftleitg rund Stahl verz DN160**
STLB-Bau 2025-10 075
Muffe, für Luftleitung, rund Luftdichtheitsklasse ATC3 DIN EN 16798-3, aus verzinktem Stahl, DN 160, Druckbereich von -750 bis 2000 Pa, mit Aufhänge-/Auflagekonstruktion, schallgedämmt, befestigen mit Befestigungsmitteln mit bauaufsichtlichem Nachweis einschl. Bohrungen, Befestigungsuntergrund Stahlbeton.
Menge: 15,000 St

**1.2.38 Muffe Luftleitg rund Stahl verz DN200**
STLB-Bau 2025-10 075
Muffe, für Luftleitung, rund Luftdichtheitsklasse ATC3 DIN EN 16798-3, aus verzinktem Stahl, DN 200, Druckbereich von -750 bis 2000 Pa, mit Aufhänge-/Auflagekonstruktion, schallgedämmt, befestigen mit Befestigungsmitteln mit bauaufsichtlichem Nachweis einschl. Bohrungen, Befestigungsuntergrund Stahlbeton.
Menge: 5,000 St

**1.2.39 Revisionsstück Luftleitg rund Stahl verz DN80**
STLB-Bau 2025-10 075
Revisionsstück mit Deckel, für Luftleitung, rund, Luftdichtheitsklasse ATC3 DIN EN 16798-3, aus verzinktem Stahl, DN 80, mit Einsteckenden, mit Lippendichtung, geschraubt/genietet, Druckbereich von -750 bis 2000 Pa, mit Aufhänge-/Auflagekonstruktion, schallgedämmt, befestigen mit Befestigungsmitteln mit bauaufsichtlichem Nachweis einschl. Bohrungen, Befestigungsuntergrund Stahlbeton.
Menge: 5,000 St

**1.2.40 Revisionsstück Luftleitg rund Stahl verz DN100**
STLB-Bau 2025-10 075
Revisionsstück mit Deckel, für Luftleitung, rund, Luftdichtheitsklasse ATC3 DIN EN 16798-3, aus verzinktem Stahl, DN 100, mit Einsteckenden, mit Lippendichtung, geschraubt/genietet, Druckbereich von -750 bis 2000 Pa, mit Aufhänge-/Auflagekonstruktion, schallgedämmt, befestigen mit Befestigungsmitteln mit bauaufsichtlichem Nachweis einschl. Bohrungen, Befestigungsuntergrund Stahlbeton.
Menge: 5,000 St

**1.2.41 Revisionsstück Luftleitg rund Stahl verz DN125**
STLB-Bau 2025-10 075
Revisionsstück mit Deckel, für Luftleitung, rund, Luftdichtheitsklasse ATC3 DIN EN 16798-3, aus verzinktem Stahl, DN 125, mit Einsteckenden, mit Lippendichtung, geschraubt/genietet, Druckbereich von -750 bis 2000 Pa, mit Aufhänge-/Auflagekonstruktion, schallgedämmt, befestigen mit Befestigungsmitteln mit bauaufsichtlichem Nachweis einschl. Bohrungen, Befestigungsuntergrund Stahlbeton.
Menge: 5,000 St

**1.2.42 Revisionsstück Luftleitg rund Stahl verz DN160**
STLB-Bau 2025-10 075
Revisionsstück mit Deckel, für Luftleitung, rund, Luftdichtheitsklasse ATC3 DIN EN 16798-3, aus verzinktem Stahl, DN 160, mit Einsteckenden, mit Lippendichtung, geschraubt/genietet, Druckbereich von -750 bis 2000 Pa, mit Aufhänge-/Auflagekonstruktion, schallgedämmt, befestigen mit Befestigungsmitteln mit bauaufsichtlichem Nachweis einschl. Bohrungen, Befestigungsuntergrund Stahlbeton.
Menge: 5,000 St

**1.2.43 Revisionsstück Luftleitg rund Stahl verz DN200**
STLB-Bau 2025-10 075
Revisionsstück mit Deckel, für Luftleitung, rund, Luftdichtheitsklasse ATC3 DIN EN 16798-3, aus verzinktem Stahl, DN 200, mit Einsteckenden, mit Lippendichtung, geschraubt/genietet, Druckbereich von -750 bis 2000 Pa, mit Aufhänge-/Auflagekonstruktion, schallgedämmt, befestigen mit Befestigungsmitteln mit bauaufsichtlichem Nachweis einschl. Bohrungen, Befestigungsuntergrund Stahlbeton.
Menge: 5,000 St

**1.2.44 Sattelstutzen Luftleitg rund 90Grad Stahl verz DN80**
STLB-Bau 2025-10 075
Sattelstutzen, für Luftleitung, rund, Luftdichtheitsklasse ATC3 DIN EN 16798-3, 90 Grad, aus verzinktem Stahl, DN 80, geschraubt/genietet, mit Dichtungsband, Druckbereich von -750 bis 2000 Pa, mit Aufhänge-/Auflagekonstruktion, schallgedämmt, befestigen mit Befestigungsmitteln mit bauaufsichtlichem Nachweis einschl. Bohrungen, Befestigungsuntergrund Stahlbeton.
Menge: 3,000 St

**1.2.45 Sattelstutzen Luftleitg rund 90Grad Stahl verz DN100**
STLB-Bau 2025-10 075
Sattelstutzen, für Luftleitung, rund, Luftdichtheitsklasse ATC3 DIN EN 16798-3, 90 Grad, aus verzinktem Stahl, DN 100, geschraubt/genietet, mit Dichtungsband, Druckbereich von -750 bis 2000 Pa, mit Aufhänge-/Auflagekonstruktion, schallgedämmt, befestigen mit Befestigungsmitteln mit bauaufsichtlichem Nachweis einschl. Bohrungen, Befestigungsuntergrund Stahlbeton.
Menge: 5,000 St

**1.2.46 Sattelstutzen Luftleitg rund 90Grad Stahl verz DN125**
STLB-Bau 2025-10 075
Sattelstutzen, für Luftleitung, rund, Luftdichtheitsklasse ATC3 DIN EN 16798-3, 90 Grad, aus verzinktem Stahl, DN 125, geschraubt/genietet, mit Dichtungsband, Druckbereich von -750 bis 2000 Pa, mit Aufhänge-/Auflagekonstruktion, schallgedämmt, befestigen mit Befestigungsmitteln mit bauaufsichtlichem Nachweis einschl. Bohrungen, Befestigungsuntergrund Stahlbeton.
Menge: 5,000 St

**1.2.47 Sattelstutzen Luftleitg rund 90Grad Stahl verz DN160**
STLB-Bau 2025-10 075
Sattelstutzen, für Luftleitung, rund, Luftdichtheitsklasse ATC3 DIN EN 16798-3, 90 Grad, aus verzinktem Stahl, DN 160, geschraubt/genietet, mit Dichtungsband, Druckbereich von -750 bis 2000 Pa, mit Aufhänge-/Auflagekonstruktion, schallgedämmt, befestigen mit Befestigungsmitteln mit bauaufsichtlichem Nachweis einschl. Bohrungen, Befestigungsuntergrund Stahlbeton.
Menge: 5,000 St

**1.2.48 Sattelstutzen Luftleitg rund 90Grad Stahl verz DN200**
STLB-Bau 2025-10 075
Sattelstutzen, für Luftleitung, rund, Luftdichtheitsklasse ATC3 DIN EN 16798-3, 90 Grad, aus verzinktem Stahl, DN 200, geschraubt/genietet, mit Dichtungsband, Druckbereich von -750 bis 2000 Pa, mit Aufhänge-/Auflagekonstruktion, schallgedämmt, befestigen mit Befestigungsmitteln mit bauaufsichtlichem Nachweis einschl. Bohrungen, Befestigungsuntergrund Stahlbeton.
Menge: 3,000 St

**1.2.49 Übergangsstück Luftleitg rund konisch Stahl verz DN100 symmetrisch**
STLB-Bau 2025-10 075
Übergangsstück, für Luftleitung, rund, Luftdichtheitsklasse ATC3 DIN EN 16798-3, konisch, aus verzinktem Stahl, größter DN 100, symmetrisch, mit Einsteckenden, mit Lippendichtung, geschraubt/genietet, mit Dichtungsband, Druckbereich von -750 bis 2000 Pa, mit Aufhänge-/Auflagekonstruktion, schallgedämmt, befestigen mit Befestigungsmitteln mit bauaufsichtlichem Nachweis einschl. Bohrungen, Befestigungsuntergrund Stahlbeton.
Menge: 45,000 St

**1.2.50 Übergangsstück Luftleitg rund konisch Stahl verz DN125 symmetrisch**
STLB-Bau 2025-10 075
Übergangsstück, für Luftleitung, rund, Luftdichtheitsklasse ATC3 DIN EN 16798-3, konisch, aus verzinktem Stahl, größter DN 125, symmetrisch, mit Einsteckenden, mit Lippendichtung, geschraubt/genietet, mit Dichtungsband, Druckbereich von -750 bis 2000 Pa, mit Aufhänge-/Auflagekonstruktion, schallgedämmt, befestigen mit Befestigungsmitteln mit bauaufsichtlichem Nachweis einschl. Bohrungen, Befestigungsuntergrund Stahlbeton.
Menge: 40,000 St

**1.2.51 Übergangsstück Luftleitg rund konisch Stahl verz DN160 symmetrisch**
STLB-Bau 2025-10 075
Übergangsstück, für Luftleitung, rund, Luftdichtheitsklasse ATC3 DIN EN 16798-3, konisch, aus verzinktem Stahl, größter DN 160, symmetrisch, mit Einsteckenden, mit Lippendichtung, geschraubt/genietet, mit Dichtungsband, Druckbereich von -750 bis 2000 Pa, mit Aufhänge-/Auflagekonstruktion, schallgedämmt, befestigen mit Befestigungsmitteln mit bauaufsichtlichem Nachweis einschl. Bohrungen, Befestigungsuntergrund Stahlbeton.
Menge: 30,000 St

**1.2.52 Übergangsstück Luftleitg rund konisch Stahl verz DN200 symmetrisch**
STLB-Bau 2025-10 075
Übergangsstück, für Luftleitung, rund, Luftdichtheitsklasse ATC3 DIN EN 16798-3, konisch, aus verzinktem Stahl, größter DN 200, symmetrisch, mit Einsteckenden, mit Lippendichtung, geschraubt/genietet, mit Dichtungsband, Druckbereich von -750 bis 2000 Pa, mit Aufhänge-/Auflagekonstruktion, schallgedämmt, befestigen mit Befestigungsmitteln mit bauaufsichtlichem Nachweis einschl. Bohrungen, Befestigungsuntergrund Stahlbeton.
Menge: 20,000 St

**1.2.53 Enddeckel Luftleitg rund Stahl verz DN80**
STLB-Bau 2025-10 075
Enddeckel, für Luftleitung, rund Luftdichtheitsklasse ATC3 DIN EN 16798-3, Maße DIN EN 1506, aus verzinktem Stahl, DN 80, zum Einstecken, mit Lippendichtung, min./max. Temperatur der geförderten Luft -15 bis 40 Grad C, Druckbereich von -750 bis 2000 Pa, mit Aufhänge-/Auflagekonstruktion DIN EN 12236, schallgedämmt, befestigen mit Befestigungsmitteln mit bauaufsichtlichem Nachweis einschl. Bohrungen, Befestigungsuntergrund Stahlbeton.
Menge: 25,000 St

**1.2.54 Enddeckel Luftleitg rund Stahl verz DN100**
STLB-Bau 2025-10 075
Enddeckel, für Luftleitung, rund Luftdichtheitsklasse ATC3 DIN EN 16798-3, Maße DIN EN 1506, aus verzinktem Stahl, DN 100, zum Einstecken, mit Lippendichtung, min./max. Temperatur der geförderten Luft -15 bis 40 Grad C, Druckbereich von -750 bis 2000 Pa, mit Aufhänge-/Auflagekonstruktion DIN EN 12236, schallgedämmt, befestigen mit Befestigungsmitteln mit bauaufsichtlichem Nachweis einschl. Bohrungen, Befestigungsuntergrund Stahlbeton.
Menge: 5,000 St

**1.2.55 Enddeckel Luftleitg rund Stahl verz DN125**
STLB-Bau 2025-10 075
Enddeckel, für Luftleitung, rund Luftdichtheitsklasse ATC3 DIN EN 16798-3, Maße DIN EN 1506, aus verzinktem Stahl, DN 125, zum Einstecken, mit Lippendichtung, min./max. Temperatur der geförderten Luft -15 bis 40 Grad C, Druckbereich von -750 bis 2000 Pa, mit Aufhänge-/Auflagekonstruktion DIN EN 12236, schallgedämmt, befestigen mit Befestigungsmitteln mit bauaufsichtlichem Nachweis einschl. Bohrungen, Befestigungsuntergrund Stahlbeton.
Menge: 5,000 St

**1.2.56 Enddeckel Luftleitg rund Stahl verz DN160**
STLB-Bau 2025-10 075
Enddeckel, für Luftleitung, rund Luftdichtheitsklasse ATC3 DIN EN 16798-3, Maße DIN EN 1506, aus verzinktem Stahl, DN 160, zum Einstecken, mit Lippendichtung, min./max. Temperatur der geförderten Luft -15 bis 40 Grad C, Druckbereich von -750 bis 2000 Pa, mit Aufhänge-/Auflagekonstruktion DIN EN 12236, schallgedämmt, befestigen mit Befestigungsmitteln mit bauaufsichtlichem Nachweis einschl. Bohrungen, Befestigungsuntergrund Stahlbeton.
Menge: 3,000 St

**1.2.57 Enddeckel Luftleitg rund Stahl verz DN200**
STLB-Bau 2025-10 075
Enddeckel, für Luftleitung, rund Luftdichtheitsklasse ATC3 DIN EN 16798-3, Maße DIN EN 1506, aus verzinktem Stahl, DN 200, zum Einstecken, mit Lippendichtung, min./max. Temperatur der geförderten Luft -15 bis 40 Grad C, Druckbereich von -750 bis 2000 Pa, mit Aufhänge-/Auflagekonstruktion DIN EN 12236, schallgedämmt, befestigen mit Befestigungsmitteln mit bauaufsichtlichem Nachweis einschl. Bohrungen, Befestigungsuntergrund Stahlbeton.
Menge: 3,000 St

**1.2.58 Luftltg rund flexibel Alu DN80 Aufhänge-Auflagekonstruktion schallg.**
STLB-Bau 2025-10 075
Luftleitung, rund, flexibel, aus Aluminium, DN 80, Form- und Verbindungsstücke werden gesondert vergütet, mit Aufhänge-/Auflagekonstruktion, schallgedämmt, befestigen mit Befestigungsmitteln mit bauaufsichtlichem Nachweis einschl. Bohrungen, Befestigungsuntergrund Stahlbeton.
Menge: 8,000 m

**1.2.59 Luftltg rund flexibel Alu DN100 Aufhänge-Auflagekonstruktion schallg.**
STLB-Bau 2025-10 075
Luftleitung, rund, flexibel, aus Aluminium, DN 100, Form- und Verbindungsstücke werden gesondert vergütet, mit Aufhänge-/Auflagekonstruktion, schallgedämmt, befestigen mit Befestigungsmitteln mit bauaufsichtlichem Nachweis einschl. Bohrungen, Befestigungsuntergrund Stahlbeton.
Menge: 20,000 m

**1.2.60 Luftltg rund flexibel Alu DN125 Aufhänge-Auflagekonstruktion schallg.**
STLB-Bau 2025-10 075
Luftleitung, rund, flexibel, aus Aluminium, DN 125, Form- und Verbindungsstücke werden gesondert vergütet, mit Aufhänge-/Auflagekonstruktion, schallgedämmt, befestigen mit Befestigungsmitteln mit bauaufsichtlichem Nachweis einschl. Bohrungen, Befestigungsuntergrund Stahlbeton.
Menge: 4,000 m

**1.2.61 Luftltg rund flexibel Alu DN160 Aufhänge-Auflagekonstruktion schallg.**
STLB-Bau 2025-10 075
Luftleitung, rund, flexibel, aus Aluminium, DN 160, Form- und Verbindungsstücke werden gesondert vergütet, mit Aufhänge-/Auflagekonstruktion, schallgedämmt, befestigen mit Befestigungsmitteln mit bauaufsichtlichem Nachweis einschl. Bohrungen, Befestigungsuntergrund Stahlbeton.
Menge: 4,000 m

**1.2.62 Luftltg rund flexibel Alu DN200 Aufhänge-Auflagekonstruktion schallg.**
STLB-Bau 2025-10 075
Luftleitung, rund, flexibel, aus Aluminium, DN 200, Form- und Verbindungsstücke werden gesondert vergütet, mit Aufhänge-/Auflagekonstruktion, schallgedämmt, befestigen mit Befestigungsmitteln mit bauaufsichtlichem Nachweis einschl. Bohrungen, Befestigungsuntergrund Stahlbeton.
Menge: 10,000 m

**1.2.63 Inspektionsöffnung oval Stahl verz 300/200mm**
STLB-Bau 2025-10 075
Inspektions- und Wartungsöffnung als Deckel mit Einbaurahmen und Dichtung, oval, aus verzinktem Stahl, Maße 300/200 mm, für Einbau in rechteckige Luftleitung, mit Kantenschutz, mit Schraubverschluss, Luftdichtheitsklasse ATC3 DIN EN 16798-3.
Menge: 10,000 St

**1.2.64 Inspektionsöffnung oval Stahl verz 300/100mm**
STLB-Bau 2025-10 075
Inspektions- und Wartungsöffnung als Deckel mit Einbaurahmen und Dichtung, oval, aus verzinktem Stahl, Maße 300/100 mm, für Einbau in runde Luftleitung, mit Kantenschutz, mit Schraubverschluss, Luftdichtheitsklasse ATC3 DIN EN 16798-3.
Menge: 10,000 St

**1.2.65 Wandrosette DN 80**
zur Abdeckeung des Ringspalts zwischen Wickelfalzrohr DN 80 und Wandaussparung, max. 5 cm. Aus Qualitätsfeinblech, sendzimirverzinkt, nach DIN EN 1506 bzw. DIN EN 12237.
Menge: 3,000 St

**1.2.66 Wandrosette DN 100**
wie zuvor beschrieben
Menge: 3,000 St

**1.2.67 Wandrosette DN 125**
wie zuvor beschrieben
Menge: 3,000 St

**1.2.68 Wandrosette DN 160**
wie zuvor beschrieben
Menge: 3,000 St

**1.2.69 Wandrosette DN 200**
wie zuvor beschrieben
Menge: 3,000 St

*Hinweis: Zuluft-Befeuchter inkl. Zubehör*

**1.2.70 Dampfluftbefeuchter mit Widerstandsheizung, 8 kg/h, inkl. Zubehör**
Elektrischer Dampfluftbefeuchter für den Betrieb mit Trinkwasser oder vollentsalztem Wasser, geeignet zur vollautomatischen Erzeugung von drucklosem, mineralfreiem und hygienischem Dampf.

Widerstands-Heizprinzip
Die Dampferzeugung erfolgt mittels Widerstands-Heiz-
elementen. Gegenüber einer herkömmlichen Elektrodenheizung ermöglicht dies eine wesentlich schnellere Leistungsregelung mit erhöhter Regelgenauigkeit. Die Dampfleistung ist dadurch im gesamten Bereich zwischen 0 bis 100 % stufenlos regelbar. Zudem wird dadurch der störungsfreie Betrieb bei Verwendung von entmineralisiertem Wasser ermöglicht, wobei keine Kalkablagerungen im Dampfzylinder entstehen.

Kalkmanagement
Kalkmanagement bei Betrieb mit Trinkwasser. Direkt unter dem Gehäuse montierter, leicht zugänglicher, mit dem Dampfzylinder gekoppelter  Kalkauffangbehälter. Die durch den Verdampfungsprozess ausgefällten Mineralsalze lagern sich im reinigbaren wiederverwendbaren Kalkauffangbehälter ab und garantieren eine lange Betriebsdauer zwischen den Wartungszyklen. Die Wartungsarbeiten werden durch konstruktive Details auf ein absolutes Minimum reduziert. Der Kalkauffangbehälter ist gegen unbeabsichtigtes Öffnen durch einen Schnappverschluss gesichert und sekundenschnell über einen Verschlussring ohne Werkzeug und ohne Eingriff in den elektrischen Teil zu öffnen und wieder verschließbar. Die darin angesammelten Mineralsalze lassen sich leicht durch Kippen des kompletten Kalkauffangbehälters entleeren. Das im Kalkauffangbehälter enthaltene Wasser wird über einen am tiefsten Punkt  angeordneten Ablasshahn entleert.

Edelstahl-Dampfzylinder
Reinigbarer, unverwüstlicher und wiederverwendbarer Chrom-Nickelstahl Dampfzylinder mit Widerstandsheizelementen. Das Durchschmelzen des Dampfzylinders bei Wassermangel im Störungsfalle wird dadurch sicher verhindert. Die Verwendung von Kunststoff-Dampfzylindern ist unzulässig, da es bei thermischer Überhitzung im Störungsfalle zum Durchschmelzen des Zylinders kommen kann.

Kaltwassersee
Durch den systemspezifischen Kaltwassersee im Ein- und Auslassbereich werden dort Mineralienablagerungen sicher verhindert und eine hohe Betriebszuverlässigkeit erreicht.

Regelgenauigkeit
Durch den Einsatz von Hochleistungs-Halbleitern und elektrischen Schützen werden sehr hohe Regelgenauigkeiten erreicht. Die Dampfleistung ist im gesamten Leistungsbereich von 0 bis 100 % stufenlos regelbar.

Automatische Anpassung an die Wasserqualität
Das Betriebsverhalten passt sich durch die autoadaptive Wasserregelung automatisch an die Wasserqualität an. Die spezielle Niveaueinheit mit großvolumiger Bauweise garantiert höchste Betriebszuverlässigkeit.

Wasseranschluss
Der Wasserzulauf in den Zylinder erfolgt über einen atmosphärisch offenen Füllbecher. Das Gerät ist nach DVGW Arbeitsblatt W 540 und DIN EN 13076 zertifiziert. Dadurch ist der Anschluss an das Trinkwassernetz ohne zusätzlichen Rohrtrenner möglich.

Abschlämmpumpe
Die hochwertige effizient arbeitende Abschlämmpumpe entleert das Zylinderwasser sicher, arbeitet zuverlässig und trägt zur Minimierung der Wartungshäufigkeit bei. Abschlämmpumpe oberhalb des Kalkauffangbehälters angeordnet. Abschlämmung und Austragung von Kalkablagerungen in die Abflussleitung wird damit verhindert. Verstopfungen der Abflussleitungen sind damit ausgeschlossen. Bei Gerätefabrikaten ohne Kalkauffangbehälter ist die Anordnung der Abschlämmpumpe unter dem Dampfzylinder unzulässig, da hierdurch Verblockungen der Abschlämmpumpe entstehen können und durch den Eintrag von Kalkablagerungen in die bauseitige Ab-
flussleitung eine erhebliche Beeinträchtigung der Betriebssicherheit auftritt.

Bedienfreundlicher Dampfzylinder-Stecker
Der elektrische Anschluss des Dampfzylinders erfolgt mit einem einzigen schnell und nur durch Sicherungsschrauben gesicherten Zylinderstecker. Die großzügig dimensionierten elektrischen Kontaktflächen gewährleisten einen störungsfreien Langzeitbetrieb.

Mikroprozessor-Steuerung
Mikroprozessorsteuerung mit interner BUS-Leitungs-
struktur für vollautomatischen  Betrieb, vorgesehen für stetige Dampfleistungsregelung im Bereich zwischen 0 bis 100 %. Anschlussmöglichkeit an alle handelsüblichen stetigen Regelsignale. Zusätzlich im Gerät integrierter PI-Regler zum Anschluss an stetige Feuchtefühler. Standardmäßig ausgestattet mit potentialfreien Kontakten zur Fernmeldung von Betriebsbereitschaft, Dampfproduktion, Wartungs- und Störungsanzeige sowie für die Anbindung an bauseitige Gebäudeleitsysteme ist eine Schnittstelle für Modbus und BACnet/IP bereits im Standard-Lieferumfang enthalten.

Touch-Screen-Panel
Die Bedienung und Programmierung der Betriebsparameter erfolgt menügeführt über ein graphisches Touch-
Screen-Panel einfach und schnell.

Sicherheitskonzept
Durch die Verwendung eines Dampfzylinders aus Edelstahl ist Durchschmelzen des Dampfzylinders bei Wassermangel und gestörter Temperaturüberwachung ausgeschlossen. Die Abschlämmpumpe ist über dem Kalkauffangbehälter angeordnet und schlämmt klares Wasser ohne Kalkablagerungen ab. Die Kalkablagerungen verbleiben im Kalkauffangbehälter und führen nicht zu Verstopfungen der Abschlämmpumpe oder der Ab-
wasserleitungen.

Stromaufnahme
Bei Volllastbetrieb ist eine gleichmäßige elektrische Phasenbelastung vorhanden. Durch die symmetrische Stromaufnahme der einzelnen Phasen ist sichergestellt, dass bei elektrischen Verbrauchern, welche an die bauseitige Stromversorgung angeschlossen sind, keine Funktionsstörungen durch asymmetrische Phasenbelastung verursacht werden.

Prüfzeugnisse
Gültige Anforderungen aus dem technischen Regelwerk werden vollumfänglich erfüllt. Hierzu zählen insbesondere auch alle elektrotechnischen Anforderungen zur Einhaltung von Spannungsschwankungen (EN61000-3-11) oder die EMV-Richtlinien. Die Einhaltung dieser Vorschriften wird durch folgende Prüfzeichen von unabhängigen Instituten bestätigt:

VDE-Zeichen – VDE Prüf- und Zertifizierungsinstitut
GS-Zeichen – VDE Prüf- und Zertifizierungsinstitut
DVGW-CERT Konformitätserklärung DIN EN 1717
EAC-Zertifikat

Technische Daten
Maximale Dampfleistung: 8 kg/h
Anzahl Heizstäbe: 3
Dampfabgabe (stufenlos): 0-100%
Elektrische Anschlussleistung: 6,0 kW
Elektrische Absicherung: 10 A
Wassernetzdruck: 1 bis 10 bar
Wassertemperatur: max. 40 °C
Wasseranschluss DVGW-CERT: G3/4"
f. direkten Anschluss ans Trinkwassernetz
Wasserablauf: 30 mm
Heizspannung: 400V/3Ph/50Hz
Steuerspannung: 230V/1Ph/50Hz
Schutzart: IP21
interner Rohrtrenner nach DVGW AB W 540 eingebaut
Abmessungen (B/H/T): ca. 453/991/370 mm
Leergewicht: ca. 28 kg
Betriebsgewicht: ca. 41 kg

inkl. folgendem Zubehör
1 St Montageschiene
1 St Edelstahldampfverteiler, Länge 200 mm
1 St Dampfschlauch, ø45/57 mm, Länge 4 m
1 St Kondensatschlauch, Durchmesser: 8/11,5 mm, Länge 4 m

1 St Wasseranschlussrohr mit Siebfilterventil

1 St Zulaufwasserspülung - Die Zulaufwasserspülung ermöglicht die zeitlich frei wählbare Spülung der Zulaufwasserleitung in Stillstands- oder Ruhezeiten.

2 St Feuchtesensor f. Kanalmontage
Genauigkeit: ±2.5 % rF
Versorgung: 24 V AC/DC
Wählbarer Ausgang: 0-10 V / 0-20 mA, 2-10 V / 4-20 mA
Sondenlänge: 157 mm (6.2")
Kapazitives Messelement

1 St Kanal-Hygrostat, Genauigkeit +/- 4,5 %
Genauigkeit: ±4.5 % rF
Versorgung: 24 V AC/DC
Ausgang: 1x Relaiskontakt
Sondenlänge: 157 mm (6.2")
- Ein-/Aus-Regelung für Luftbefeuchter
- Passwortgeschützte programmierbare Benutzer- und
  Steuerungsparameter
- Display mit Beleuchtung
- Kapazitives Messelement

1 St Druckdifferenzschalter
Bereich: 20 bis 300 Pa
Ausgang: Relaiskontakt (Wechsler)
Betriebsdifferenz:~0.1 mbar ±15 %
- Keine Stromversorgung erforderlich
- inkl. Anschlussset
- 5A / 250VAC Schaltlast
- Schutzklasse IP54
- DVGW (nach DIN 1854)

1 St Abschlämmwasserkühler DWC

Hinweis:
- Anklemmarbeiten/Kabelzuglisten/Schnittstelle MSR/ELT
- Hersteller-/Anlageninbetriebnahme
- Funktionsprüfung
- Nutzereinweisung
sind gemäß Beschreibung in den Vorbemerkungen im EHP mit einzukalkulieren.

Fabrikat: Condair
Typ: RS 8
- oder gleichwertig -

Angebotenes Fabrikat: '.............................'

(vom Bieter einzutragen)
Menge: 1,000 St

**1.2.71 Luftltg rechteckig Stahl niro gefalzt Kanten-L bis 500mm WD 0,9mm Aufhänge-Auflagekonstruktion schallg.**
STLB-Bau 2025-10 075
Luftleitung, rechteckig, aerosolatdicht, Luftdichtheitsklasse ATC3 DIN EN 16798-3, aus nichtrostendem Stahl, Werkstoff-Nr 1.4301, gefalzt, Maße DIN EN 1505, Kantenlänge bis 500 mm, Wanddicke 0,9 mm, Verbindung mit Profil-Schraubverbindung, Form- und Verbindungsstücke werden gesondert vergütet, min./max. Temperatur der geförderten Luft -15 bis 40 Grad C, mit Aufhänge-/Auflagekonstruktion DIN EN 12236, schallgedämmt, befestigen mit Befestigungsmitteln mit bauaufsichtlichem Nachweis einschl. Bohrungen, Befestigungsuntergrund Stahlbeton.
Menge: 2,000 m²

**1.2.72 Formstück Luftltg rechteckig Stahl niro gefalzt Kanten-L bis 500mm**
STLB-Bau 2025-10 075
Formstück für Luftleitung, rechteckig, aerosolatdicht, Luftdichtheitsklasse ATC3 DIN EN 16798-3, aus nichtrostendem Stahl, Werkstoff-Nr 1.4301, gefalzt, Maße DIN EN 1505, Kantenlänge bis 500 mm, Wanddicke 0,9 mm, Verbindung mit Profil-Schraubverbindung, min./max. Temperatur der geförderten Luft -15 bis 40 Grad C, mit Aufhänge-/Auflagekonstruktion DIN EN 12236, schallgedämmt, befestigen mit Befestigungsmitteln mit bauaufsichtlichem Nachweis einschl. Bohrungen, Befestigungsuntergrund Stahlbeton.
Menge: 2,000 m²

**1.2.73 Edelstahl Ablaufventil DN 40 inkl. Kugelsiphon**
zur Entwässerung der zuvor genannten Befeuchterstrecke
Menge: 200,000 St

*Hinweis: Brandschutzplatten*

**1.2.74 Brandschutzbekl. EI90 Luftltg Kalziumsilikatpl Gebäude**
STLB-Bau 2025-10 047
Brandschutzbekleidung mit allgemeinem bauaufsichtlichen Prüfzeugnis bzw. DIN 4102-4, Klassifizierung EI 90 DIN EN 13501-3, beidseitig geprüft DIN EN 1366-2, für vertikalen und horizontalen Einbau, rauchdicht S, an Luftleitung, rechteckig, mit Brandschutzplatten aus Kalziumsilikat, Luftleitung aus verzinktem Stahl, im Gebäude.
Menge: 3,000 m²

**1.2.75 Brandschutzbekl. EI90 Luftltg Kalziumsilikat-Platte Gebäude, Formstück**
Brandschutzbekleidung mit allgemeinem bauaufsichtlichen Prüfzeugnis bzw. DIN 4102-4, Klassifizierung EI 90 DIN EN 13501-3, beidseitig geprüft DIN EN 1366-2, für vertikalen und horizontalen Einbau, rauchdicht S, Baunormen an Luftleitung, rechteckig, als Formstück, mit Brandschutzplatten aus Kalziumsilikat, Luftleitung aus verzinktem Stahl, im Gebäude
Menge: 3,000 m²

**1.2.76 Beschilderung und Dokumentation Brandschott**
Die ordnungsgemäße Ausführung ist vom Ersteller der Abschottung nach Abschluss der Arbeiten durch eine Übereinstimmungserklärung zu bescheinigen.

inkl. Beschriftung durch Kennzeichnungsschild

inkl. Dokumentation von jedem Brandschott
Aufführung und Zusammenstellung von jeder einzelnen
Brandschottung mit folgenden Angaben:
- Einbauort (Ebene, Raum)
- farbige Fotografie
- Art und Größe der Brandschottung
- Datum der Erstellung

Die Unterlagen sind zur Aufmaßprüfung digital und in Papierform den Revisionsunterlagen beizufügen.

Abrechnung erfolgt je Brandschottung.
Menge: 1,000 St

#### Titel 1.3 Einbaukomponenten

*Hinweis: AU/FO RLT-Gerät Leitstelle (Dach)*

**1.3.1 Ausblaskanalstück FO 600 x 200 mm**
Ansaug-/Ausblaskanalstück als gefalztes Blechgehäuse mit zusätzlichen Flächenversteifungen (baugrößenabhängig). Für die Außenluftansaugung oder den Fortluftausblas in der horizontalen Luftleitungsführung. Die Luftansauggeschwindigkeit sollte 5,0 m/s im freien Querschnitt nicht überschreiten.

Wetterhauben bestehend aus einem stabilen gefalzten Blechgehäuse welches, je nach Baugröße, zusätzliche Flächenversteifungen nach herstellerinternen konstruktiven Erfordernissen enthält. Zur Vermeidung des direkten Einfalls von Niederschlägen hat die Wetterhaube einen vorgezogenen Anschnitt von 45°. Zum Schutz gegen grobe Verunreinigungen erhalten alle Wetterhauben demontierbare Vogelschutzgitter.

Wetterhaube eckig bestehend aus einem stabilen Blechgehäuse.

- Winkel 45°
- Stahl verzinkt
- Vogelschutzgitter am Kanalgehäuse befestigt
- Ansaugöffnung mit Regenabtropfkante unmittelbar mit
  dem Gehäuse verbunden
- einseitig mit Rahmenverbindung zum Kanalanschluss
- Falze UV-beständig abgedichtet
- Nenngröße 600 × 200 mm
Menge: 1,000 St

**1.3.2 Ansaugkanalstück AU 600 x 200 mm**
wie zuvor beschrieben,
jedoch als Ansaugkanalstück
Menge: 1,000 St

*Hinweis: AU/FO RLT-Gerät Gebäude*
Wetterschutzgitter "RLT-Gerät Gebäude" werden bauseits geliefert/montiert

- diese sind in der Fassade integriert, inkl. WSG-3-Schutz

**1.3.3 Anschluss an bauseitiges Wetterschutzgitter (FO/AU) in der Fassade herstellen (Luftmenge ca. 4.800 m³/h)**
Anschluss/Übergang Blechkanal auf bauseitiegs Wetterschutzgitter (Stahlblech) herstellen.

inkl. Verbindungsformstück, Abdichtungsmaterialien u. ä.

inkl. Abstimmung und Koordination mit Fassadenfirma sowie örtlicher Bauleitung
Menge: 2,000 St

*Hinweis: Fortluft Müllraum*

**1.3.4 Ausblasbogen Fortluft, 125°, DN 80 (Müllraum)**
Dachhaube (als Ausblasbogen 125° Grad), aus Stahl verzinkt, Vogelschutzgitter demontierbar am Gehäuse befestigt, Ansaugoeffnung mit Regenabtropfkante unmittelbar mit dem Gehäuse fest verbunden. Fußpunkt so ausgebildet, dass eine stabile Befestigung am Aufstellsockel möglich ist. Befestigungsstelle zwischen Fuß und Sockel durch einen Regenkragen (vierteilig, lose Beistellung) abgedeckt. Falze UV-beständig abgedichtet. Anschlussquerschnitt DN 80
Menge: 1,000 St

*Hinweis: Fortluft USV-Räume*

**1.3.5 Anschluss an bauseitiges Wetterschutzgitter in der Fassade herstellen (Luftmenge ca. 30 m³/h)**
Anschluss/Übergang Blechkanal auf bauseitiegs Wetterschutzgitter (Stahlblech) herstellen.

inkl. Verbindungsformstück, Abdichtungsmaterialien u. ä.

inkl. Abstimmung und Koordination mit Fassadenfirma sowie örtlicher Bauleitung
Menge: 1,000 St

*Hinweis: Dachdurchführungen*

**1.3.6 Dachdurchführung RLT-Kanal, 400x300 mm, mit 50 mm Dämmung (ZU)**
Dachdurchführung mit umlaufendem Aufnahmekragen 200 mm, für Lastaufnahme - geschweißte Ausführung

Material: Stahl verzinkt
Abmessung: 400 x 300 mm
(Kanalanschluss 300 x 200mm)
Isoliert Isolierdicke: 50 mm
Höhe über Dach: 750 mm
Höhe gesamt: 1.100 mm
Dachform: Flachdach

liefern und dem Gewerk Dachdecker übergeben
Menge: 1,000 St

**1.3.7 Dachdurchführung RLT-Kanal, 400x300 mm, mit 50 mm Dämmung (AB)**
Dachdurchführung mit umlaufendem Aufnahmekragen 200 mm, für Lastaufnahme - geschweißte Ausführung

Material: Stahl verzinkt
Abmessung: 400 x 300 mm
(Kanalanschluss 300 x 200mm)
Isoliert Isolierdicke: 50 mm
Höhe über Dach: 750 mm
Höhe gesamt: 1.100 mm
Dachform: Flachdach

liefern und dem Gewerk Dachdecker übergeben
Menge: 1,000 St

**1.3.8 Dachdurchführung Rundrohr, D 200 mm, mit 50 mm Dämmung (FO Müllraum)**
wie zuvor beschrieben
für Anschluss Wickelfalzrohr DN 80
Menge: 1,000 St

*Hinweis: Brandschutzklappen*
Alle Brandschutzklappen sind mit einer Baulänge von 300 mm geplant.

**1.3.9 Brandschutzklappe EI90S Gehäuse Stahl verz DN80 elektr Antrieb Federrücklauf 24VAC/DC IP54**
STLB-Bau 2025-10 075
Brandschutzklappe DIN EN 15650, Funktion prüfbar im eingebauten Zustand, Klassifizierung EI 90 S DIN EN 13501-3, beidseitig geprüft DIN EN 1366-2, für vertikalen und horizontalen Einbau, Achslage waagerecht oder senkrecht, rauchdicht, Gehäuse aus verzinktem Stahl, rund, DN 80, Einbau in massive Wand, Nasseinbau, mit Absperrklappenblatt aus mineralischem Baustoff, mit thermoelektrischer Auslösung, Nennauslösetemperatur max. 72 Grad C, mit elektrischem Antrieb mit Federrücklauf und integrierten Endlageschaltern, Bemessungsbetriebsspannung 24 V AC/DC, Schutzart IP 54 DIN EN 60529 (VDE 0470-1).
Menge: 16,000 St

**1.3.10 Brandschutzklappe EI90 Gehäuse Stahl verz DN100 elektr Antrieb Federrücklauf 24VAC/DC IP54**
wie zuvor beschrieben
Menge: 5,000 St

**1.3.11 Brandschutzklappe EI90 Gehäuse Stahl verz DN125 elektr Antrieb Federrücklauf 24VAC/DC IP54**
wie zuvor beschrieben
Menge: 3,000 St

**1.3.12 Brandschutzklappe EI90 Gehäuse Stahl verz DN160 elektr Antrieb Federrücklauf 24VAC/DC IP54**
wie zuvor beschrieben
Menge: 5,000 St

**1.3.13 Brandschutzklappe, eckig, Federrücklaufmotor, Aufschaltung auf GLT, 200x200 mm (BxH)**
Brandschutzklappe entsprechend der europäischen Produktnorm DIN EN 15650 in quadratischer oder rechteckiger Bauform mit 2 großen, werkzeuglos bedienbaren Inspektionsöffnungen. Brandschutztechnisch geprüft nach DIN EN 1366-2 (300 Pa und 500 Pa Unterdruck), mit CE-Kennzeichnung. Der Brandschutzklappenhersteller führt mit seiner Leistungserklärung (DoP) den Nachweis der jeweiligen Einbaubedingungen, wie z. B. in, an und entfernt von Wänden bzw. Decken, mit den wesentlichen Merkmalen wie Baugröße, Tragkonstruktion, Bauart und Einbauart und den jeweiligen zugehörigen Leistungsklassen nach Klassifizierungsnorm DIN EN 13501-3. Die funktionsfertige Einheit enthält eine Auslöseeinrichtung und ein austauschbares, feuerbeständiges Klappenblatt, das verwendungsabhängig horizontal und vertikal angeordnet werden kann. Verwendungsbedingt klassifiziert von: EI 30 (ve, ho i ↔ o) S bis EI 240 (ve, ho i ↔ o) S.

NASSEINBAU
- In Massivwände, Wände aus Gipswandbauplatten,
  Leichtbauwände, Brandwände, Sicherheitstrennwände
  und Strahlenschutzwände
- In Massivwände mit teilweiser Ausmörtelung
- Mit Einbausatz für gleitenden Deckenanschluss in
  Massivwänden
- In Schachtwände mit Metallständer oder Stahlunterkonstruktionen
- In Holzständer- und Holzfachwerkwände sowie Vollholz-  und Brettsperrholzwände
- In und auf Massivdecken und in Kombination mit Holzbalken-, Vollholz- und Moduldecken (System Cadolto)
- In Vollholz-, Holzbalken- und hitorischen Holzbalkendecken
- Mehrfachbelegung bis 4,8 m²
- Gesamtbrandschutzklappenfläche in massive Wände
  und Decken, Leichtbauwände sowie Holzständer- und
  Holzfachwerkwände
- Kombinierter Einbau mit FKRS-EU und FKR-EU in
  massive Wände und Decken, Leichtbauwände,
  Schachtwände sowie Holzständer- und Holzfachwerkwände bis 1,2 m² Gesamtbrandschutzklappenfläche
- In Leichtbauwände, Brandwände, Sicherheitstrennwände und Strahlenschutzwände mit  Metallständer oder
  Stahlunterkonstruktionen 4-fach-Anordnung bis 4,8 m²
- Gesamtbrandschutzklappenfläche mit gemeinsamen
  Luftkanal in Massivwände, Leichtbauwände sowie Holzständer- und Holzfachwerkwände
- Nasseinbau in Betonsockel auf Massivdecken, auch
  kombiniert mit FKRS-EU und FKR-EU sowie Mehrfachbelegung bis 4,8 m² Gesamtbrandschutzklappenfläche
- In Hohlstein-, Hohlkammer-, Rippen- sowie Verbunddecken

TROCKENEINBAU
- In Leichtbauwände, Brandwände, Sicherheitstrennwände und Strahlenschutzwände mit Metallständer oder
  Stahlunterkonstruktionen
- In Leichtbauwände mit Metallständer und beidseitiger
  Beplankung und gleitendem Deckenanschluss
- In Holzständer- und Holzfachwerkwände sowie Vollholz-  und Brettsperrholzwände
- In Massivwände mit Einbausatz E3 in einem vorhandenen Einbaurahmen E1/E2 der FK-K90 oder FK-EU
- In Massivwände mit Einbausatz EW und Einbaurahmen
- Mit GKB/GKF-Platten in Leichtbauwände mit Metallständer
- Mit Mineralwolle in Leichtbauwände mit Metallständer,
  Holzständer- und Holzfachwerkwände sowie Vollholzwände
- In Schachtwände mit Metallständer oder Stahlunterkonstruktion sowie Schachtwände ohne Metallständer
- In Vollholz- und Holzbalkendecken an und entfernt von
  massiven Wänden und Decken mit Einbausatz
- Entfernt von Leichtbauwänden (Wanddurchführung)

WEICHSCHOTT
- In massive Wände und Decken
- In Leichtbau-, Brand-, Sicherheitstrenn- und Strahlenschutzwände mit Metallständer oder Stahlunterkonstruktion
- In Holzständer-, Holzfachwerk-, Vollholz- und Brettsperrholzwände
- Mehrfachbelegung bis 2,4 m²
- Gesamtbrandschutzklappenfläche in massive Wände
  und Decken, Leichtbauwände sowie Holzständer- und
  Holzfachwerkwände
- luftdichtes Gehäuse, bis Dichtheitsklasse C nach DIN
  EN 1751 mit geringer Druckdifferenz und geringem
  Schallleistungspegel. Klappengehäuse aus verzinktem
  Stahlblech, optional verzinktes Stahlblech mit Pulverbeschichtung RAL 7001 oder Edelstahl 1.4301.

Klappenblatt aus Spezial-Isolierstoff, optional mit Be-
schichtung. Korrosionsschutz nach DIN EN 15650 in Verbindung mit DIN EN 60068-2-52 nachgewiesen. Die hygienischen Anforderungen gemäß VDI 6022-1, VDI 3803-1, DIN 1946-4, DIN EN 13779 sowie der Ö-Norm H 6020 und H 6021 und der SWKI werden erfüllt. Ge-
häuselängen 305 mm oder 500 mm mit 30 mm (L = 500 mm) Anschlussflansche zum Anschluss an Luftleitungen aus nicht brennbaren oder brennbaren Baustoffen. Thermische Auslösung für 72 °C oder 95 °C (Warmluftheizungen) mit Schmelzlot oder thermoelektrisch mit Federrücklaufantrieb, Testschalter/Taster und Kontroll-
LED. Die Ausführungen mit bürstenlosen Federrücklaufantrieben zum Öffnen und Schließen der Brandschutzklappe, auch bei laufender Lüftungsanlage, unabhängig von der Nenngröße, sind insbesondere zur Funktionsprüfung oder zum täglichen Absperren von Leitungsabschnitten geeignet. Nachrüstung von Federrücklaufantrieben ohne Modifizierung des Gestänges von außen möglich. Explosionsgeschützte Ausführungen für die Zonen 1, 2, 21 und 22 mit Endschalter oder mit Federrücklaufantrieb. In der Ausführung mit thermischer Dämmung aus 32 mm synthetischem Zellkautschuk Baustoffklasse: B-s2-d0, Federrücklaufantrieb und umlaufender Vermörtelung, geeignet zur Verringerung von Kondenswasserbildung bei Außenluftansaugung (ODA Outdoor air).

BESONDERE MERKMALE
- Leistungserklärung nach europäischer Bauproduktenverordnung, Klassifizierung nach EN 13501-3, bis EI 240
  (ve, ho, i ≥ o) S
- Entspricht der europäischen Produktnorm EN 15650
- Brandschutztechnisch geprüft nach EN 1366-2 (300 Pa
  und 500 Pa Unterdruck)
- Zertifizierter Nasseinbau mit reduzierten Abständen von
  40 mm zu tragenden Bauteilen bzw. 60 mm zwischen
  zwei Brandschutzklappen (Flansch an Flansch)
- Umlaufende Spaltmaße im Nasseinbau mit Mörtel bis
  zu 225 mm zulässig
- Zwei Inspektionsöffnungen mit Bajonettverschluss zur
  Einhandbedienung.
- Hygienische Anforderungen gemäß VDI 6022-1,
  VDI 3803-1, DIN 1946-4, DIN EN 13779 sowie der
  Ö-Norm H 6020 und H 6021 und der SWKI werden
  erfüllt
- Korrosionsschutz nach EN 15650 in Verbindung mit
  EN 60068-2-52 nachgewiesen
- Leckluftstrom bei geschlossenem Klappenblatt nach
  EN 1751, Klasse 2
- Gehäuse-Leckluftstrom nach EN 1751, Klasse C;
  (B + H) = 700, Klasse B
- Geringe Druckdifferenzen und Schallleistungspegel
- Beliebige Luftrichtung
- Integration in die Gebäudeleittechnik mit dem internationalen Standard Brandschutzklappensystem nach
  IEC 62026-2 mit AS-Interface ist möglich

TECHNISCHE DATEN
Nenngrößen: 200 × 100 – 1500 × 800 mm
Gehäuselänge: 305 mm
Volumenstrombereich: bis 14400 l/s / bis 51840 m³/h
Differenzdruckbereich: bis 2000 Pa
Temperaturbereich: -20 bis 50 °C
Anströmgeschwindigkeit: Standardausführung ≤ 8 m/s, Ausführung mit Federrücklaufantrieb ≤ 12 m/s, Ausführung mit Ex-Antrieb ExMax/RedMax-15-BF TR ≤ 10 m/s

MATERIALIEN UND OBERFLÄCHEN
Gehäuse: Verzinktes Stahlblech mit Pulverbeschichtung RAL 7001, Edelstahl 1.4301
Klappenblatt: Spezial-Isolierstoff mit Imprägnierung
Weitere Bauteile: Klappenachsen und Antriebsgestänge verzinkt bzw. bei Ausführung -1 und -2 Edelstahl
Gleitlager aus Kunststoff
Dichtungen aus EPDM und TPE

GLEICHWERTIGKEITSKRITERIEN
Die Leistungserklärung nach Bauproduktenverordnung beschreibt alle CE-zertifizierten Einbauarten inkl. der Leistungsklasse bis EI 240 S nach EN 13501-3 und die wesentlichen Merkmale von zumindest zulässiger Baugröße und Tragkonstruktion. Die hygienischen Anforderungen gemäß VDI 6022-1, VDI 3803-1, DIN 1946-4, DIN EN 13779 sowie der Ö-Norm H 6020 und H 6021 und SWKI werden erfüllt. CE-gekennzeichnet und somit brandschutztechnisch geprüft nach EU-Verordnung 305/2011 und bewertet nach Maschinenrichtlinie 2006/42/EG. CE-zertifizierter Nasseinbau im Abstand = 60 mm zwischen 2 Brandschutzklappen (Flansch an Flansch). Kombinierter Einbau mit FKRS-EU und FKR-EU in massive Wände und Decken, Leichtbauwände, Schachtwände sowie Holzständer- und Holzfachwerkwände bis 1,2 m² Gesamtbrandschutzklappenfläche. Zwei Revisionsöffnungen Ø110 mm, mit Bajonettverschluss (werkzeuglos zu öffnen). Druckverlust < 15 Pa bei Referenzgröße 400 × 200 mm und 6 m/s Anströmgeschwindigkeit Schallleistung < 38 dB (A) bei Referenzgröße 400 × 200 mm und 6 m/s Anströmgeschwindigkeit. Mehrfachbelegung bis 4,8 m² Gesamtbrandschutzklappenfläche in massive Wände und Decken, Leichtbauwände sowie Holzständer- und Holzfachwerkwände. 4-fach-Anordnung bis 4,8 m² mit gemeinsamen Luftkanal in massiven Wänden, Leichtbauwände sowie Holzständer- und Holzfachwerkwände. Mehrfachbelegung bis 2,4 m² Gesamtbrandschutzklappenfläche in massive Wände und Decken, Leichtbauwände sowie Holzständer- und Holzfachwerkwände.

VARIANTE
Gehäusevariante: Verzinktes Gehäuse
Klappenvariante: Standardausführung
ODA: Ohne
Schmelzlot und Auslösetemperatur: 72°C
Breite: 200 mm
Höhe: 200 mm
Länge: 300 mm
Anbauteile: Z43 (Federrücklaufantrieb; 30 V AC)

Anklemmarbeiten/Kabelzuglisten/Schnittstelle MSR/ELT

Alle Komponenten HKLS sind inkl. interner elektrische Verdrahtung aller Bauteile der beschriebenen Komponenten/Anlage.

Für ELT/MSR-Zuleitungen müssen vom AN HKLS im Zuge der Rohinstallation Kabelzugslisten an das Gewerk ELT/MSR übergeben werden und entsprechende Schnittstellen festgelegt/koordiniert werden.

Der Geräteanschluss (Anklemmarbeiten) erfolgt generell vom AN HKLS.

Die Abstimmungen und Arbeiten sind in die Einheitspreise einzukalkulieren.
Menge: 1,000 St

**1.3.14 Brandschutzklappe, eckig, Federrücklaufmotor, Aufschaltung auf GLT, 300x200 mm (BxH)**
wie zuvor beschrieben,
jedoch 300 x 200 mm
Menge: 4,000 St

**1.3.15 Brandschutzklappe, eckig, Federrücklaufmotor, Aufschaltung auf GLT, 350x200 mm (BxH)**
wie zuvor beschrieben,
jedoch 350 x 200 mm
Menge: 3,000 St

**1.3.16 Brandschutzklappe, eckig, Federrücklaufmotor, Aufschaltung auf GLT, 400x200 mm (BxH)**
wie zuvor beschrieben,
jedoch 400 x 200 mm
Menge: 1,000 St

**1.3.17 Brandschutzklappe, eckig, Federrücklaufmotor, Aufschaltung auf GLT, 200x250 mm (BxH)**
wie zuvor beschrieben,
jedoch 200 x 250 mm
Menge: 2,000 St

**1.3.18 Brandschutzklappe, eckig, Federrücklaufmotor, Aufschaltung auf GLT, 300x250 mm (BxH)**
wie zuvor beschrieben,
jedoch 300 x 250 mm
Menge: 1,000 St

**1.3.19 Brandschutzklappe, eckig, Federrücklaufmotor, Aufschaltung auf GLT, 500x300 mm (BxH)**
wie zuvor beschrieben,
jedoch 500 x 300 mm
Menge: 1,000 St

**1.3.20 Brandschutzklappe, eckig, Federrücklaufmotor, Aufschaltung auf GLT, 800x400 mm (BxH)**
wie zuvor beschrieben,
jedoch 800 x 400 mm
Menge: 6,000 St

*Hinweis: Segeltuchstutzen, eckige Brandschutzklappen*

**1.3.21 Elastische-Verbindungs-Stutzen, ca. 200x200 mm**
Kompensatoren zum Dehnungsausgleich und zur Körperschallentkopplung. Dauertemperaturbeständigkeit: 80 °C. Für normale Luft. Bestehend aus luftdicht beschichtetem Spezialgewebebalg, beidseitig mit 2 biegestabilen, kantengerundeten Profilrahmen durch Druckformschluss dauerhaft dicht verbunden. Ecken gelocht, passend zum Anschluss an Standard-Luftkanalprofile. Rahmen korrosionsgeschützt verzinkt, mit umlaufender in Sicke formschlüssig eingelassener, mit dem Balg dicht verschweißter Dichtlippe.
Balg: Polyestergewebe, beidseitig mit PVC - ohne Silikonanteil - beschichtet, dauerflexibel, schrumpffest, luftdicht, druckbeständig, reiß und verrottungsfest. Stoßstelle kunststoffverschweißt.

Prüfzeugnisse:
Gewebebalg: LEICHT ENTFLAMMBAR
Dichtheitsgrad nach EN 13180 höchste Dichtheitsklasse C bei Rahmenlochung nach DIN 24193 R1, entspricht den Dichtheits-Anforderungen EN 13779 Anhang A.8 u. VDI 3803.

Lufthygienisch einwandfrei mit Prüfzeugnis EVS-80 Se, nach VDI 6022 für mikrobielle Inertheit geeignet.

Lichte Breite x Lichte Länge (BxL): 200x200 mm
Gestreckte Länge (GL): 150 mm
Menge: 2,000 St

**1.3.22 Elastische-Verbindungs-Stutzen, ca. 300x200 mm**
wie zuvor beschrieben,
jedoch 300 x 200 mm
Menge: 8,000 St

**1.3.23 Elastische-Verbindungs-Stutzen, ca. 350x200 mm**
wie zuvor beschrieben,
jedoch 350 x 200 mm
Menge: 6,000 St

**1.3.24 Elastische-Verbindungs-Stutzen, ca. 400x200 mm**
wie zuvor beschrieben,
jedoch 400 x 200 mm
Menge: 2,000 St

**1.3.25 Elastische-Verbindungs-Stutzen, ca. 200x250 mm**
wie zuvor beschrieben,
jedoch 200 x 250 mm
Menge: 4,000 St

**1.3.26 Elastische-Verbindungs-Stutzen, ca. 300x250 mm**
wie zuvor beschrieben,
jedoch 300 x 250 mm
Menge: 2,000 St

**1.3.27 Elastische-Verbindungs-Stutzen, ca. 500x300 mm**
wie zuvor beschrieben,
jedoch 500 x 300 mm
Menge: 2,000 St

**1.3.28 Elastische-Verbindungs-Stutzen, ca. 800x400 mm**
wie zuvor beschrieben,
jedoch 800 x 400 mm
Menge: 12,000 St

*Hinweis: Hinweis: Segeltuchstutzen, runde Brandschutzklappen = Flexschläuche*

*Hinweis: Mörtelschott Brandschutzklappen*
Der Mörtelschott für die Brandschutzklappen ist im Bauablauf wie folgt zu koordinieren:

1. Einbau Brandschutzklappe
2. Mörtelschott
3. Abnahme Mörtelschott/Einbau durch Sachverständigen
4. Aufschaltung auf MSR/IBN
5. Abnahme Funktion durch Sachverständigen

**1.3.29 Schließen Fuge BSK EI90 Gebäude Wand D 200mm B 60-80mm U 1000-2500mm Mörtel M10**
STLB-Bau 2025-10 047
Schließen der Fuge um Brandschutzklappe, gemäß allgemeiner bauaufsichtlicher Zulassung der Brandschutzklappe, Klassifizierung EI 90 DIN EN 13501-3, beidseitig geprüft DIN EN 1366-2, für vertikalen und horizontalen Einbau, rauchdicht S, im Gebäude, Arbeitshöhe des Montageortes bis 3,5 m über der Standfläche des hierfür erforderlichen Gerüstes, Wand aus Stahlbeton, Dicke 200 mm, Fugenbreite über 60 bis 80 mm, äußerer Umfang der Fuge über 1000 bis 2500 mm, mit Mörtel DIN 18580, Mörtelklasse 10, Abrechnung nach äußerem Umfang der Fuge.
Menge: 48,000 m

**1.3.30 Beschilderung und Dokumentation Brandschutzklappen**
Die ordnungsgemäße Ausführung ist vom Ersteller der Abschottung nach Abschluss der Arbeiten durch eine Übereinstimmungserklärung zu bescheinigen.

inkl. Beschriftung durch Kennzeichnungsschild

inkl. Dokumentation von jeder Brandschutzklappe
Aufführung und Zusammenstellung von jeder einzelner
Brandschutzklappe mit folgenden Angaben:
- Einbauort (Ebene, Raum)
- farbige Fotografie
- Art und Größe der Brandschottung
- Datum der Erstellung

Die Unterlagen sind zur Aufmaßprüfung digital und in Papierform den Revisionsunterlagen beizufügen.

Abrechnung erfolgt je Brandschottung.
Menge: 48,000 St

*Hinweis: Variable Volumenstromregler*

**1.3.31 Volumenstromregler, variabel, inkl. Regler, D 125**
Regelgeräte in runder Bauform für variable Volumenstromsysteme, für Zuluft oder Abluft. Hohe Regelgenauigkeit der eingestellten Volumenströme auch bei ungünstigen Anströmverhältnissen. Regelbereich mind. 1:25. Wirkdruckerfassung und Regelung erfolgt über die Stellklappe. Übertragung des Wirkdrucks schlauchlos durch Wirkdruckkanal in der Achse.

Leckluftstrom bei geschlossener Regelklappe nach EN 1751, mind. Klasse 3. Gehäuse-Leckluftstrom nach EN 1751, Klasse C. Inbetriebnahmebereites Gerät, bestehend aus den mechanischen Bauteilen und der werkseitig montierten elektronischen Regelkomponente. Position der Regelklappe von außen an der Regelkomponente erkennbar. Regelklappe bei Auslieferung geöffnet, dadurch Luftströmung auch ohne Regelfunktion gegeben.

- Hygiene-Konformitätserklärung nach VDI 6022, Blatt 1
  (01/2018), ÖNORM H 6020 (03/2015) und ÖNORM
  H 6021 (08/2016)
- Luftrichtungsunabhängig- Durchströmung in beide
  Richtungen
- Geeignet für Luftgeschwindigkeiten von 0,5 – 13 m/s
- Keine Anströmlängen erforderlich (auch nach T-Stück)
- Erfüllt die Hygieneanforderungen nach EN 16798 Teil 3,
  VDI 6022 Blatt 1, DIN 1946 Teil 4
- Einstellung der Volumenströme ohne Einstellgerät durch
  Vmin- und Vmax-Potentiometer
- Elektrische Anschlüsse mit Schraubklemmen, keine
  zusätzlichen Klemmdosen erforderlich
- Akustische Daten ermittelt nach ÖNORM EN ISO 5135
- Maximale Regelabweichung 5% bei qvmax, ohne
  Anströmlänge

MATERIALIEN UND OBERFLÄCHEN
- Gehäuse aus verzinktem Stahlblech
- Regelklappe und Achse aus Kunststoff, PA6, UL94-V0
- Regelklappendichtung aus Kunststoff, TPU,
  mikrobakteriell beständig
- Gleitlager aus Kunststoff

ANSCHLUSSAUSFÜHRUNG
Rohrstutzen mit Einlegesicke für Lippendichtung, passend für Luftleitungen nach EN 1506 oder EN 13180

ZUBEHÖR
- Doppellippendichtung beidseitig
- Mindestdruckdifferenz: 5-82 Pa
- Maximal zulässige Druckdifferenz: 900 Pa
- Gehäuse-Leckluftstrom nach EN 1751: Klasse C
- Leckluftstrom bei geschlossener Regelklappe nach
  EN 1751: Klasse 3
- Gehäuselänge: 310 mm

VARIANTE
Material: verzinktes Stahlblech
Nenngröße: 125 mm
inkl. Doppellippendichtung beidseitig

Regler
Regler für Volumenstrom. Regelung eines variablen Volumenstrom-Sollwertes. Elektronischer Regler zur Aufschaltung einer Führungsgröße und Abgriff eines Istwertsignals. Istwertsignal auf Nennvolumenstrom bezogen, dadurch vereinfachte Inbetriebnahme und nachträgliche Verstellung Standalone-Betrieb oder Einbindung in die Gebäudeleittechnik.
- Anwendung: Dynamischer Transmitter für saubere Luft
  in raumlufttechnischen Anlagen
- Versorgungsspannung: 24 V AC/DC
- Stellantrieb: Integriert; langsamlaufend (Laufzeit 100 -
  270 s für 90°)
- Einbaulage: Beliebig
- Schnittstelle/Ansteuerung: Analogsignal 0 - 10 V DC

Anschluss:
- Klemmen mit zusätzlicher Abdeckung; dadurch keine
  zusätzliche Klemmdose erforderlich
- Doppelklemme für Versorgungsspannung zur einfachen
  Weiterverdrahtung für bis zu 3 Regler

Schnittstelleinformationen:
- Volumenstrom Sollwert, Volumenstrom Istwert
- Istwertsignal auf Nennvolumenstrom bezogen, dadurch
  vereinfachte Inbetriebnahme und nachträgliche
  Verstellung

Sonderfunktionen:
- Von außen gut sichtbare Kontrollleuchte zur Signalisierung der Funktionen: ausgeregelt, nicht ausgeregelt und
  Spannungsausfall
- Aktivierung Vmin, Vmax, Geschlossen, Offen mittels
  externer Schaltkontakte/Beschaltung

Parametrierung:
- Für VVS-Regelgerät spezifische Parameter werkseitig
  parametriert
- Betriebswerte Vmin, Vmax werkseitig parametriert
- Betriebswerte Vmin, Vmax bauseits mit Potentiometer
  auf Gehäuseaußenseite ohne zusätzliche Einstelltools
  einzustellen

Auslieferungszustand:
- Elektronischer Regler werkseitig auf Regelgerät
  montiert
- werkseitige Parametrierung
- Funktionsprüfung unter Luft; mit Aufkleber bescheinigt

Betriebspunkt:
Volumenstrom qv: 180 m³/h
Statische Druckdifferenz Δpst: 150 Pa
Strömungsgeschwindigkeit v: 4,21 m/s
Statische Mindest-Druckdifferenz Δpst,min: 4 Pa
Strömungsgeräusch Lp,A: 48 dB(A)
Abstrahlgeräusch Lp,A: 31 dB(A)
Systemdämpfung Strömungsgeräusch ΔL1  *): 8 dB
Systemdämpfung Abstrahlgeräusch ΔL2  *): 9 dB
Volumenstromgenauigkeit [±%] Δqv: 8

Hinweis:
- Anklemmarbeiten/Kabelzuglisten/Schnittstelle MSR/ELT
- Hersteller-/Anlageninbetriebnahme
- Funktionsprüfung
- Nutzereinweisung
sind gemäß Beschreibung in den Vorbemerkungen im EHP mit einzukalkulieren.
Menge: 4,000 St

**1.3.32 Volumenstromregler, variabel, inkl. Regler, 300 x 100 mm**
Regelgeräte in rechteckiger Bauform für variable Volumenstromsysteme, für Zuluft oder Abluft. Hohe Regelgenauigkeit der eingestellten Volumenströme auch bei ungünstigen Anströmverhältnissen. Regelbereich 1:10. Wirkdruckerfassung und Regelung erfolgt über die Stellklappe. Übertragung des Wirkdrucks schlauchlos durch Wirkdruckkanal in der Achse.

Leckluftstrom bei geschlossener Regelklappe nach EN 1751, mind. Klasse 3. Gehäuse-Leckluftstrom nach EN 1751, Klasse C. Inbetriebnahmebereites Gerät, bestehend aus den mechanischen Bauteilen und der werkseitig montierten elektronischen Regelkomponente. Position der Regelklappe von außen an der Regelkomponente erkennbar. Regelklappe bei Auslieferung geöffnet, dadurch Luftströmung auch ohne Regelfunktion gegeben.

- Wirkdruckerfassung schlauchlos über Regelklappe
- Wirkdruckübertragung durch Wirkdruckkanal in Achse
- Beliebige Anströmrichtung bei dynamischen Transmittern
- Beliebige Einbaulage auch bei statischen Transmittern
- Geeignet für Luftgeschwindigkeiten von 0,8 – 8 m/s
- Kompakte Abmessungen für Einsatz in beengten
  Deckenbereichen

Ausführung verzinktes Stahlblech
- Gehäuse und Regelklappe aus verzinktem Stahlblech
- Achse aus PA6 UL94-V0 (H ≤ 200) oder Aluminium
  (H > 200)
- Regelklappendichtung geschlossenporig aus EPDM
- Lagerbuchsen aus Kunststoff
- Beidseitig mit Flansch, geeignet für Luftleitungsprofile

Technische Daten:
- Nenngröße: 300 x 100  mm
- Mindestdruckdifferenz: 5-37 Pa
- Maximal zulässige Druckdifferenz: 900 Pa
- Gehäuse und Klappenleckage: Gehäuse-Leckluftstrom
  nach EN 1751, Klasse C, Leckluftstrom bei geschlossener Regelklappe nach EN 1751: Klasse 2
- Gehäuselänge: 400 mm

Regler:
Regler für Volumenstrom. Regelung eines variablen Volumenstrom-Sollwertes. Elektronischer Regler zur Aufschaltung einer Führungsgröße und Abgriff eines Istwertsignals. Istwertsignal auf Nennvolumenstrom bezogen, dadurch vereinfachte Inbetriebnahme und nachträgliche Verstellung Standalone-Betrieb oder Einbindung in die Gebäudeleittechnik.

Anwendung: Dynamischer Transmitter für saubere Luft in raumlufttechnischen Anlagen
Versorgungsspannung: 24 V AC/DC
Stellantrieb: Integriert; langsamlaufend (Laufzeit 100 - 270 s für 90°)
Einbaulage: Beliebig
Schnittstelle/Ansteuerung: Analogsignal 0 - 10 V DC

Anschluss:
- Klemmen mit zusätzlicher Abdeckung; dadurch keine
  zusätzliche Klemmdose erforderlich
- Doppelklemme für Versorgungsspannung zur einfachen
  Weiterverdrahtung für bis zu 3 Regler

Schnittstelleinformationen:
- Volumenstrom Sollwert, Volumenstrom Istwert
- Istwertsignal auf Nennvolumenstrom bezogen, dadurch
  vereinfachte Inbetriebnahme und nachträgliche Verstellung

Sonderfunktionen:
- Von außen gut sichtbare Kontrollleuchte zur Signalisierung der Funktionen: ausgeregelt, nicht ausgeregelt
  und Spannungsausfall
- Aktivierung Vmin, Vmax, Geschlossen, Offen mittels
  externer Schaltkontakte/Beschaltung

Parametrierung:
- Für Regelgerät spezifische Parameter werkseitig
  parametriert
- Betriebswerte Vmin, Vmax werkseitig parametriert
- Betriebswerte Vmin, Vmax bauseits mit Potentiometer
  auf Gehäuseaußenseite ohne zusätzliche Einstelltools
  einzustellen

Auslieferungszustand:
- Elektronischer Regler werkseitig auf Regelgerät
  montiert
- werkseitige Parametrierung
- Funktionsprüfung unter Luft; mit Aufkleber bescheinigt

Betriebspunkt:
Volumenstrom qv 650 m³/h
Statische Druckdifferenz Δpst 210 Pa
Strömungsgeschwindigkeit v 6,02 m/s
Statische Mindest-Druckdifferenz Δpst,min 120 Pa
Strömungsgeräusch Lp,A *) 32 dB(A)
Abstrahlgeräusch Lp,A 19 dB(A)
Systemdämpfung Strömungsgeräusch ΔL1 *) 9 dB
Systemdämpfung Abstrahlgeräusch ΔL2 *) 9 dB
Volumenstromgenauigkeit [±%] Δqv 6
Gewicht m *) 4 kg

Hinweis:
- Anklemmarbeiten/Kabelzuglisten/Schnittstelle MSR/ELT
- Hersteller-/Anlageninbetriebnahme
- Funktionsprüfung
- Nutzereinweisung
sind gemäß Beschreibung in den Vorbemerkungen im EHP mit einzukalkulieren.
Menge: 2,000 St

**1.3.33 Volumenstromregler, variabel, inkl. Regler, 300 x 200 mm**
wie zuvor beschrieben, jedoch

Betriebspunkt:
Volumenstrom qv 760 m³/h
Statische Druckdifferenz Δpst 210 Pa
Strömungsgeschwindigkeit v 3,52 m/s
Statische Mindest-Druckdifferenz Δpst,min 25 Pa
Strömungsgeräusch Lp,A 47 dB(A)
Abstrahlgeräusch Lp,A 22 dB(A)
Systemdämpfung Strömungsgeräusch ΔL1 *) 10 dB
Systemdämpfung Abstrahlgeräusch ΔL2 *) 9 dB
Volumenstromgenauigkeit [±%] Δqv 8
Gewicht m *) 5 kg
Menge: 2,000 St

**1.3.34 Zusatzschalldämpfer, 300 x 100 mm**
Zusatzschalldämpfer in rechteckiger Bauform für Volumenstromregler zur Reduzierung des Strömungsgeräusch. Einfügungsdämpfung mindestens 9 dB bei 250 Hz. Schalldämpferkulissen mit strömungsgünstig profilierten Rahmen. Beidseitiges Luftleitungsprofil 30 mm mit Butyl-Dichtung. Luftkanal entspricht nach DIN EN 15727 der Luftdichtheitsklasse C und Druckklasse 2. Einfügungsdämpfung, Druckverlust und Schallleistungspegel gemessen nach EN ISO 7235.

Materialien und Oberflächen: Gehäuse und Kulissenrahmen aus verzinktem Stahlblech, Absorptionsmaterial Mineralwolle

Mineralwolle nach EN 13501, Baustoffklasse A1, nicht brennbar, RAL-Gütezeichen RAL-GZ 388, gesundheitlich unbedenklich durch hohe Biolöslichkeit nach deutscher Gefahrstoffverordnung und Anmerkung Q der europäischen Verordnung (EG) Nr. 1272/2008. Durch aufkaschiertes Glasseidengewebe vor Abrieb durch strömende Luft bis max. 20 m/s geschützt. Inert gegenüber Pilz- und Bakterienwachstum.

Passend zu Volumenstromregler 300 x 100 mm
Länge: 1.500 mm
Menge: 2,000 St

**1.3.35 Zusatzschalldämpfer, 300 x 200 mm**
wie zuvor beschrieben
Menge: 2,000 St

*Hinweis: Konstante Volumenstromregler*

**1.3.36 Volumenstromregler, konstant, DN 80**
Volumenstromregler in runder Bauform für konstante Vo-
lumenstromsysteme mit niedrigen Luftgeschwindigkeiten, mechanisch selbsttätig, ohne Fremdenergie, für Zuluft und Abluft. Inbetriebnahmebereiter Regler, bestehend aus dem Gehäuse mit leichtgängig gelagerter Regelklappe, Regelbalg, Blattfeder und Handrad zur Einstellung des Volumenstrom-Sollwertes.

- Einstellen des Volumenstrom-Sollwertes ohne Einstellgerät von außen an einer Skala
- Nachträglicher Anbau eines Stellantriebes leicht möglich
- Einwandfreie Funktion auch bei ungünstigen An- und
  Abströmbedingungen (gerade Anströmlänge 1,5D)
- Lageunabhängig
- Jeder Volumenstromregler werkseitig auf speziellem
  lufttechnischen Prüfstand geprüft
- Gehäuse aus verzinktem Stahlblech
- Regelklappe und weitere Bauteile aus hochwertigem
  Kunststoff, nach UL 94, V1; nach DIN 4102, Baustoffklasse B2
- Blattfeder aus rostfreiem Stahl
- Regelbalg aus Polyurethan

Anschluss: Rohrstutzen mit Lippendichtung, passend für Luftleitungen nach EN 1506 oder EN 13180
Dimension: DN 80

Betriebspunkt:
Volumenstrom qv: 60 m³/h
Statische Druckdifferenz Δpst: 50 Pa
Strömungsgeschwindigkeit v: 3,49 m/s
Statische Mindest-Druckdifferenz Δpst,min: 30 Pa
Strömungsgeräusch Lp,A: 32 dB(A)
Abstrahlgeräusch Lp,A: 16 dB(A)
Systemdämpfung Strömungsgeräusch ΔL1  *): 8 dB
Systemdämpfung Abstrahlgeräusch ΔL2  *): 9 dB
Volumenstromgenauigkeit [±%] Δqv: 0
Menge: 70,000 St

**1.3.37 Volumenstromregler, konstant, D 100 mm**
wie zuvor beschrieben
Menge: 2,000 St

**1.3.38 Volumenstromregler, konstant, D 125 mm**
wie zuvor beschrieben
Menge: 7,000 St

**1.3.39 Volumenstromregler, konstant, D 160 mm**
wie zuvor beschrieben
Menge: 7,000 St

*Hinweis: Drosselklappen*

**1.3.40 Drosselklappe, rund, D 80**
Drosselklappe in runder Bauform, zum Abgleichen von Volumenströmen in raumlufttechnischen Anlagen, für Zuluft oder Abluft. Für Kanaldrücke bis 1000 Pa. Funktionsfertige Einheit, bestehend aus dem Gehäuse mit Stellklappe und Handrad zur stufenlosen Einstellung.
Rohrstutzen mit Lippendichtung, passend für Luftleitungen nach EN 1506 oder EN 13180. Gehäuse-Leck-
luftstrom nach EN 1751, Klasse C.

Besondere Merkmale:
- Einstelldiagramm auf jeder Drosselklappe
- Nachträglicher Anbau eines Stellantriebes leicht möglich

Materialien:
- Gehäuse aus verzinktem Stahlblech
- Handrad, Stellklappe und Gleitlager aus Kunststoff
- Brennbarkeit nach UL 94, V -0

Durchmesser 80 mm
Menge: 2,000 St

**1.3.41 Drosselklappe, rund, D 100**
wie zuvor beschrieben,
jedoch Durchmesser 100 mm
Menge: 3,000 St

**1.3.42 Drosselklappe, rund, D 125**
wie zuvor beschrieben,
jedoch Durchmesser 125 mm
Menge: 9,000 St

**1.3.43 Drosselklappe, rund, D 160**
wie zuvor beschrieben,
jedoch Durchmesser 160 mm
Menge: 2,000 St

*Hinweis: Jalousieklappe Umschaltung RLT-Anlagen*

**1.3.44 Jalousieklappe 400 x 180 mm, mit Stellantrieb**
In rechteckiger Bauform zur Volumenstrom- und Druckregelung sowie zum luftdichten Absperren von Luftleitungen und Öffnungen in Wänden und Decken. Funktionsfähige Einheit, bestehend aus dem Gehäuse, strömungsgerechten Lamellen und der Klappenmechanik. Beidseitig geeignet zum Anbau von Luftleitungsprofilen. Position der Lamellen von außen durch Kerbung in den Achsen erkennbar. Leckluftstrom bei geschlossener Jalousieklappe nach EN 1751, größenabhängig Klasse 3 – 4. Gehäuse-Leckluftstrom nach EN 1751, Klasse C.

BESONDERE MERKMALE
- Strömungsgerechte Lamellen
- Wartungsarme und robuste Konstruktion
- Keine silikonhaltigen Bauteile
- Zusätzlich zur Standardmaßreihe zahlreiche Zwischenmaße
- Geschlossenporige Dichtelemente für Hygieneanforderungen

MATERIALIEN UND OBERFLÄCHEN
- Gehäuse und Lamellen aus verzinktem Stahlblech
- Achsen, Antriebshebel und Hebelgestänge aus verzinktem Stahl
- Längsseitige Lamellendichtungen aus Kunststoff
  PP/PTV
- Stirnseitige Lamellendichtungen aus geschlossenporigem PE-Schaumstoff
- Lagerbuchsen aus Messing

TECHNISCHE DATEN
- Betriebstemperatur: 0 - 100 °C

VARIANTE
Material: verzinktes Stahlblech
Kanalanschluss: Ecklochung beidseitig
M Lagerbuchsen: Messing-Lagerbuchsen (Verwendung eines ex-geschützten Stellantriebs möglich)
Ausführung Lamellen: Standard-Lamellen
Bedienungsseite: Rechts
Breite: 400 mm
Höhe: 180 mm
Anbauteile: Z17 | Auf-Zu-Stellantrieb; 40 Nm; 100 – 240 V AC/DC; Hilfsschalter
Oberfläche: Standardausführung

ANBAUTEILE
Auf-Zu-Stellantrieb mit Hilfsschalter: Stellantrieb zur Auf-Zu-Umschaltung
- Mechanische Anschläge zur Begrenzung der Klappenstellungen
- Überlastsicherer Antrieb
- Wirksinn der Drehrichtung einstellbar
- Entriegelungstaste zur Handbetätigung
- Funktion: 1-Drahtsteuerung, 2-Drahtsteuerung (Auf-Zu)
- Versorgungsspannung 100 – 240 V AC/DC
- Drehmoment 40 Nm
- Laufzeit für 90° 150 s

Hilfsschalter zur Erfassung bestimmter Klappenstellungen von Stellantrieben
- Potentialfreie Kontakte zur Signalisierung oder Aktivierung von Schaltfunktionen
- Zwei Schalter integriert, beispielsweise Stellklappe AUF
  und Stellklappe ZU
- Potentiometer zur Einstellung beliebiger Schaltpunkte
- Kontaktausführung: 2 Wechsler

PRODUKTDATEN
Strategie: Volumenstrom gegeben
Einbauvariante Luftleitung beidseitig (A)
Klappenwinkel α  0
Volumenstrom qv 1.000 m³/h
Statische Druckdifferenz bei geschlossener Klappe Δpst,cd  300 Pa
Strömungsgeschwindigkeit v 2, m/s
Geschwindigkeit im freien Querschnitt vfr 3,1 m/s
Freier Querschnitt Afr 0,089 m²
Anzahl Lamellen n  1
Mindestdrehmoment Mmin 10 Nm
Druckverlustkoeffizient ζ 0,33
Gesamtdruckdifferenz Δpt  2 Pa
Mindestgesamtdruckdifferenz bei geöffnerter Klappe Δpt,min 2 Pa
Maximale Druckdifferenz bei geschlossener Klappe Δpst,cd,max 3.000 Pa
Klasse -  4
Maximaler Prüfdruck ps 3.000 Pa
Menge: 4,000 St

*Hinweis: Telefonie-Schalldämpfer, L = 500 mm*

**1.3.45 Schalldämpfer rund flexibel Druckdifferenz bis 50Pa DN80**
STLB-Bau 2025-10 075
Schalldämpfer, rund, flexibel, Druckdifferenz bis 50 Pa,
Mind.-Dämpfung bei den Oktavmittenfrequenzen 63/125/250/500/1000/2000/4000/8000 Hz in dB 'ca. 20 dB(A) bei 500 Hz'

DN 80, Hygieneanforderungen VDI 6022 Blatt 1, Luftdichtheitsklasse ATC3 DIN EN 16798-3, Verbindung mit Einsteckenden, mit Lippendichtung, geschraubt/genietet, mit Dichtungsband.
Menge: 16,000 St

**1.3.46 Schalldämpfer rund flexibel Druckdifferenz bis 50Pa DN100**
STLB-Bau 2025-10 075
Schalldämpfer, rund, flexibel, Druckdifferenz bis 50 Pa,
Mind.-Dämpfung bei den Oktavmittenfrequenzen 63/125/250/500/1000/2000/4000/8000 Hz in dB 'ca. 20 dB(A) bei 500 Hz'

DN 100, Hygieneanforderungen VDI 6022 Blatt 1, Luftdichtheitsklasse ATC3 DIN EN 16798-3, Verbindung mit Einsteckenden, mit Lippendichtung, geschraubt/genietet, mit Dichtungsband.
Menge: 3,000 St

**1.3.47 Schalldämpfer rund flexibel Druckdifferenz bis 50Pa DN125**
STLB-Bau 2025-10 075
Schalldämpfer, rund, flexibel, Druckdifferenz bis 50 Pa,
Mind.-Dämpfung bei den Oktavmittenfrequenzen 63/125/250/500/1000/2000/4000/8000 Hz in dB 'ca. 20 dB(A) bei 500 Hz'

DN 125, Hygieneanforderungen VDI 6022 Blatt 1, Luftdichtheitsklasse ATC3 DIN EN 16798-3, Verbindung mit Einsteckenden, mit Lippendichtung, geschraubt/genietet, mit Dichtungsband.
Menge: 9,000 St

**1.3.48 Schalldämpfer rund flexibel Druckdifferenz bis 50Pa DN160**
STLB-Bau 2025-10 075
Schalldämpfer, rund, flexibel, Druckdifferenz bis 50 Pa,
Mind.-Dämpfung bei den Oktavmittenfrequenzen 63/125/250/500/1000/2000/4000/8000 Hz in dB 'ca. 20 dB(A) bei 500 Hz'

DN 160, Hygieneanforderungen VDI 6022 Blatt 1, Luftdichtheitsklasse ATC3 DIN EN 16798-3, Verbindung mit Einsteckenden, mit Lippendichtung, geschraubt/genietet, mit Dichtungsband.
Menge: 1,000 St

**1.3.49 Schalldämpfer rund flexibel Druckdifferenz bis 50Pa DN200**
STLB-Bau 2025-10 075
Schalldämpfer, rund, flexibel, Druckdifferenz bis 50 Pa,
Mind.-Dämpfung bei den Oktavmittenfrequenzen 63/125/250/500/1000/2000/4000/8000 Hz in dB 'ca. 20 dB(A) bei 500 Hz'

DN 200, Hygieneanforderungen VDI 6022 Blatt 1, Luftdichtheitsklasse ATC3 DIN EN 16798-3, Verbindung mit Einsteckenden, mit Lippendichtung, geschraubt/genietet, mit Dichtungsband.
Menge: 1,000 St

*Hinweis: Telefonie-Schalldämpfer, L = 1.000 mm*

**1.3.50 Schalldämpfer rund flexibel Druckdifferenz bis 50Pa DN80**
STLB-Bau 2025-10 075
Schalldämpfer, rund, flexibel, Druckdifferenz bis 50 Pa,
Mind.-Dämpfung bei den Oktavmittenfrequenzen 63/125/250/500/1000/2000/4000/8000 Hz in dB 'ca. 30 dB(A) bei 500 Hz'

DN 80, Hygieneanforderungen VDI 6022 Blatt 1, Luftdichtheitsklasse ATC3 DIN EN 16798-3, Verbindung mit Einsteckenden, mit Lippendichtung, geschraubt/genietet, mit Dichtungsband.
Menge: 24,000 St

**1.3.51 Schalldämpfer rund flexibel Druckdifferenz bis 50Pa DN100**
STLB-Bau 2025-10 075
Schalldämpfer, rund, flexibel, Druckdifferenz bis 50 Pa,
Mind.-Dämpfung bei den Oktavmittenfrequenzen 63/125/250/500/1000/2000/4000/8000 Hz in dB 'ca. 30 dB(A) bei 500 Hz'

DN 100, Hygieneanforderungen VDI 6022 Blatt 1, Luftdichtheitsklasse ATC3 DIN EN 16798-3, Verbindung mit Einsteckenden, mit Lippendichtung, geschraubt/genietet, mit Dichtungsband.
Menge: 14,000 St

**1.3.52 Schalldämpfer rund flexibel Druckdifferenz bis 50Pa DN125**
STLB-Bau 2025-10 075
Schalldämpfer, rund, flexibel, Druckdifferenz bis 50 Pa,
Mind.-Dämpfung bei den Oktavmittenfrequenzen 63/125/250/500/1000/2000/4000/8000 Hz in dB 'ca. 30 dB(A) bei 500 Hz'

DN 125, Hygieneanforderungen VDI 6022 Blatt 1, Luftdichtheitsklasse ATC3 DIN EN 16798-3, Verbindung mit Einsteckenden, mit Lippendichtung, geschraubt/genietet, mit Dichtungsband.
Menge: 8,000 St

**1.3.53 Schalldämpfer rund flexibel Druckdifferenz bis 50Pa DN160**
STLB-Bau 2025-10 075
Schalldämpfer, rund, flexibel, Druckdifferenz bis 50 Pa,
Mind.-Dämpfung bei den Oktavmittenfrequenzen 63/125/250/500/1000/2000/4000/8000 Hz in dB 'ca. 30 dB(A) bei 500 Hz'

DN 160, Hygieneanforderungen VDI 6022 Blatt 1, Luftdichtheitsklasse ATC3 DIN EN 16798-3, Verbindung mit Einsteckenden, mit Lippendichtung, geschraubt/genietet, mit Dichtungsband.
Menge: 8,000 St

**1.3.54 Schalldämpfer rund flexibel Druckdifferenz bis 50Pa DN200**
STLB-Bau 2025-10 075
Schalldämpfer, rund, flexibel, Druckdifferenz bis 50 Pa,
Mind.-Dämpfung bei den Oktavmittenfrequenzen 63/125/250/500/1000/2000/4000/8000 Hz in dB 'ca. 30 dB(A) bei 500 Hz'

DN 200, Hygieneanforderungen VDI 6022 Blatt 1, Luftdichtheitsklasse ATC3 DIN EN 16798-3, Verbindung mit Einsteckenden, mit Lippendichtung, geschraubt/genietet, mit Dichtungsband.
Menge: 1,000 St

*Hinweis: Kulissenschalldämpfer*

**1.3.55 Kulissenschalldämpfer 400 x 300 x 1.000 mm (BxHxL)**
Zur Reduzierung von Ventilator- und Strömungsgeräuschen in raumlufttechnischen Anlagen. Dämpfungswirkung durch Absorption. Energiesparende sowie hygienisch getestete und zertifizierte Ausführung. Kulissenschalldämpfer bestehend aus einem Luftkanal mit Luftleitungsanschlüssen und integrierten Kulissen Serie XK oder als Kulisseneinbausatz. Die Schalldämpferkulissen verfügen über einen strömungsgünstig profilierten Kulissenrahmen (Radius 20 mm) und Absorptionsmaterial. Der Kulissenrahmen reduziert Druckverluste und führt zu einem geringeren Strömungsgeräusch. Die Profilierung sowie die umgefalzten Rahmenenden tragen zur Steifigkeit der Kulisse bei. Einfügungsdämpfung und Schallleistungspegel des Strömungsgeräusches gemessen nach EN ISO 7235. Für Anforderungen in explosionsgefährdeten Bereichen (ATEX), Zone 1, 2, 21 und 22 (außerhalb) gemäß Richtlinie 1999/92/EG. Luftkanal entspricht nach DIN EN 15727 der Luftdichtheitsklasse C und Druckklasse 2.

BESONDERE MERKMALE
- Erhöhte Einfügungsdämpfung im hochfrequenten
  Bereich
- Ausführung in Luftdichtheitsklasse C und Druckklasse 2
  gemäß DIN EN 15727
- Energieeinsparung durch strömungsgünstig profilierten
  Kulissenrahmen
- Bis 30 % niedrigere Druckdifferenzen
- Hygienisch getestet und konform nach VDI 6022
- Große Abmessungen möglich, durch geteilte
  Ausführung

MATERIALIEN UND OBERFLÄCHEN
- Luftkanal, Luftleitungsprofil  aus verzinktem Stahlblech
  1.0917 oder Edelstahl 1.4301
- Winkelrahmen aus verzinktem L-Stahl S235JRC2
- Kulissenrahmen, Mittelsteg aus verzinktem Stahlblech
  1.0917 oder Edelstahl 1.4301
- Streckmetallabdeckung aus verzinktem Stahl 1.0917
- Lochblechabdeckung aus Edelstahl 1.4301

ABSORPTIONSMATERIAL MINERALWOLLE
- Nach EN 13501, Baustoffklasse A1, nicht brennbar
- RAL-Gütezeichen RAL-GZ 388
- Gesundheitlich unbedenklich durch hohe Biolöslichkeit,
  nach TRGS 905 und EU-Richtlinie 97/69/EG
- Durch aufkaschiertes Glasseidengewebe vor Abrieb
  durch strömende Luft bis maximal 20 m/s geschützt
- Inert gegenüber Pilz- und Bakterienwachstum gemäß
  DIN EN 846

AUSFÜHRUNG:

LUFTKANAL
mit Luftkanal

KULISSENOBERFLÄCHE
Glasseidengewebe

MATERIALIEN UND OBERFLÄCHEN
stahlverzinkt 1.0917

LUFTLEITUNGSANSCHLUSS
Luftleitungsprofil 30 mm, stahlverzinkt oder Edelstahl

VARIANTE
Luftkanal: mit Luftkanal
Kulissenoberfläche: Glasseidengewebe
Material: verzinktes Stahlblech
Breite: 400 mm
Höhe: 300 mm
Länge (in Luftrichtung): 1000 mm
Kulissendicke: 200 mm
Anschlußrahmen: Luftkanalprofil 30 mm

PRODUKTDATEN
Volumenstrom qv 650 m³/h
Strömungsgeschwindigkeit im Kulissenspalt vs 3,0 m/s
Spaltbreite S 200 mm
Statische Druckdifferenz Δpst 2 Pa
Strömungsgeräusch LW,A < 15 dB(A)
Strömungsgeräusch LW,NC < 15 dB
Strömungsgeräusch LW,NR < 15 dB

AKUSTISCHE ERGEBNISSE
Strömungsgeräusch, Schallleistungspegel/Einfügungsdämpfung
63Hz [dB]  < 15/2
125Hz [dB]  < 15/4
250Hz [dB]  < 15/10
500Hz [dB]  < 15/21
1kHz [dB]  < 15/24
2kHz [dB]  < 15/17
4kHz [dB]  < 15/10
8kHz [dB]  < 15/6
Menge: 1,000 St

*Hinweis: Auslässe*

*Hinweis: Tellerventile*

**1.3.56 Luftventil Zu-Abluft 80mm beschStahl**
STLB-Bau 2025-10 075
Luftventil, für Zu-/Abluft, für Einbau in runde Luftleitungen, Nenngröße 80 mm, mit Ventilsitz und manuell einstellbarem Ventilteller, aus beschichtetem Stahl.
Menge: 4,000 St

**1.3.57 Luftventil Zu-Abluft 100mm beschStahl**
STLB-Bau 2025-10 075
Luftventil, für Zu-/Abluft, für Einbau in runde Luftleitungen, Nenngröße 100 mm, mit Ventilsitz und manuell einstellbarem Ventilteller, aus beschichtetem Stahl.
Menge: 42,000 St

**1.3.58 Luftventil Zu-Abluft 125mm beschStahl**
STLB-Bau 2025-10 075
Luftventil, für Zu-/Abluft, für Einbau in runde Luftleitungen, Nenngröße 125 mm, mit Ventilsitz und manuell einstellbarem Ventilteller, aus beschichtetem Stahl.
Menge: 3,000 St

**1.3.59 Luftventil Zu-Abluft 160mm beschStahl**
STLB-Bau 2025-10 075
Luftventil, für Zu-/Abluft, für Einbau in runde Luftleitungen, Nenngröße 160 mm, mit Ventilsitz und manuell einstellbarem Ventilteller, aus beschichtetem Stahl.
Menge: 3,000 St

**1.3.60 Luftventil Zu-Abluft 200mm beschStahl**
STLB-Bau 2025-10 075
Luftventil, für Zu-/Abluft, für Einbau in runde Luftleitungen, Nenngröße 200 mm, mit Ventilsitz und manuell einstellbarem Ventilteller, aus beschichtetem Stahl.
Menge: 18,000 St

*Hinweis: Lüftungsgitter*

**1.3.61 Luftgitter Stahl verz B 225mm H 75mm**
STLB-Bau 2025-10 075
Luftgitter für Einbau in runde Luftleitungen, aus profilierten Blechen aus verzinktem Stahl, Frontrahmen profiliert, mit verdeckter Schraubbefestigung, mit Dichtung, mit waagerechten, einzeln verstellbaren Frontlamellen und senkrechten, einzeln verstellbaren Lamellen, Breite 225 mm, Höhe 75 mm.
Menge: 27,000 St

**1.3.62 Luftgitter Stahl verz B 825mm H 75mm**
STLB-Bau 2025-10 075
Luftgitter für Einbau in rechteckige Luftleitungen, aus profilierten Blechen aus verzinktem Stahl, Frontrahmen profiliert, mit verdeckter Schraubbefestigung, mit Dichtung, mit waagerechten, einzeln verstellbaren Frontlamellen und senkrechten, einzeln verstellbaren Lamellen, Breite 825 mm, Höhe 75 mm.
Menge: 4,000 St

*Hinweis: Drall-/Quellauslässe*

**1.3.63 Quellluft-Bodendurchlass 600x600, 190 m³/h**
Für Komfort- und Industriebereiche mit besonderen An-
sprüchen an Architektur und Design. Mit einseitiger Ausströmung für turbulenzarme Quelllüftung. Gehäuse mit quadratischem Querschnitt zum Einbau in Doppelböden. Einbaufertige Komponente, bestehend aus dem Gehäuse mit horizontal angeordnetem Anschlussstutzen, einem Lochblechzylinder zur gleichmäßigen Luftverteilung und dem Frontdurchlass aus Lochblech. Anschlussstutzen, passend für Luftleitungen nach EN 1506 oder EN 13180. Schallleistungspegel des Strömungsgeräusches gemessen nach EN ISO 5135.

BESONDERE MERKMALE
- Vertikale Ausströmung
- Stabile und perforierte Bodenplatte
- Runder Luftleitungsanschluss
- Luftleitungsanschluss horizontal
- Lochblechzylinder zur gleichmäßigen Durchströmung
  des Frontdurchlasses

MATERIALIEN UND OBERFLÄCHEN
- Gehäuse, Lochblechzylinder und Frontdurchlass aus
  verzinktem Stahlblech
- Gehäuse, Lochblechzylinder und Frontdurchlass pulverbeschichtet, Farbton nach RAL (Wahl des AG)

VARIANTE
Anschlusskasten: runder Stutzen auf der Seite
Breite: 600 mm
Höhe: 600 mm
Tiefe: 40 mm
Stutzendurchmesser: 200 mm
Oberfläche: pulverbeschichtet RAL, nach Wahl des AG (mit vorheriger Bemusterung)

PRODUKTDATEN
Strategie: Berechnung eines einzelnen Durchlasses
Raumhöhe hr  3,0 m
Volumenstrom qv  190 m³/h
Raumtemperatur tr,c  26,0 °C
Zuluft-Temperatur tSUP,c  22,0 °C
Ablufttemperatur tETA  28,0 °C
Geometrische Ausströmgeschwindigkeit vgeo  0,18 m/s
Nahzone L0.2  0,9 m
Kühlleistung Φc  -254 W
Gesamtkühlleistung Φt,c  -382 W
Höhe des Geräts hoher Komfortgrad
Zuluft-Temperatur hoher Komfortgrad
Geometrische Ausströmgeschwindigkeit hoher Komfortgrad
Strömungsgeräusch hoher Komfortgrad

AKUSTISCHE ERGEBNISSE
Allgemein
Δpt [Pa]  5
LWA [dB(A)]  15
63Hz [dB]  23
125Hz [dB]  21
250Hz [dB]  20
500Hz [dB]  < 15
1kHz [dB]  < 15
2kHz [dB]  < 15
4kHz [dB]  < 15
8kHz [dB]  < 15

Fabrikat: TROXHesco
Typ: QL-BE-RO/600x600x40-1x200/0
- oder gleichwertig -

Angebotenes Fabrikat: '.............................'

(vom Bieter einzutragen)
Menge: 11,000 St

*Hinweis: Anschlüsse Unterflurkonvektoren/Leitstellentische*
Hinweis:
- Unterflurkonvektoren werden vom Gewerk HZG/Kälte geliefert und
  eingebaut.
- Leitstellentische werden vom Gewerk Leitstelle eingebaut.

**1.3.64 Anschluss an bauseitigen Unterflurkonvektor im Hohlraumboden herstellen**
Anschluss/Übergang Wickelfalzrohr auf bauseitigen Unterflurkonvektor (Anschlussstutzen D 80-100 mm, Stahlblech) herstellen.

inkl. Verbindungsformstück, Abdichtungsmaterialien u. ä.

inkl. Abstimmung und Koordination mit Gewerk Hzg/Kälte sowie örtlicher Bauleitung
Menge: 12,000 St

#### Titel 1.4 Besondere Leistungen

*Hinweis: Hinweis für Stahlkonstruktionen*
In den Kosten für die Befestigungskonstruktionen sind sämtliche Leistungen enthalten, die für die Erstellung der Befestigung notwendig sind.

Dies betrifft die Auslegung der Größen, mit dem Bauwerk abgestimmt, mit den Gewerken koordiniert, mit statischem Nachweis auf Verlangen des Bauherrn.

**1.4.1 Form-Hohlprofilstahlkonstruktion Stahl verz Stütz-Hänge-Trag-Sonderbefestigung**
STLB-Bau 2025-10 042
Form-/Hohlprofilstahlkonstruktion, aus verzinktem Stahl, für Stütz-, Hänge-, Trag- und Sonderbefestigung, Arbeitshöhe des Montageortes bis 3,5 m über der Standfläche des hierfür erforderlichen Gerüstes.
Menge: 1000,000 kg

**1.4.2 Form-/Hohlprofilstahlkonstruktion, aus feuerverzinktem Stahl**
für den Einsatz im Außenbereich, für Stütz-, Hänge-, Trag- und Sonderbefestigung.
Menge: 500,000 kg

*Hinweis: Befestigungssystem Dach*

**1.4.3 Big Foot, 305 mm x 305 mm**
zur Unterstützung von Lüftungskanälen oder als Rohrbrücke.

Der Halterungsbausatz besteht aus:
- 1 Kunststofffüße “BIG FOOT” 305 mm x 305 mm, max.
  Fußbelastung: 120 kg
- 1 Antivibrationsmatten angeklebt
- integrierter Adapter 41 x 41 mm und 38 x 40 mm (zur
  Aufnahme von handelsüblichen U-Profilen)
- 4 Schrauben M10
- 4 Muttern (quadratisch)
- 2 Winkelstücke
Menge: 12,000 St

**1.4.4 Bezeichnungsschild mehrschichtig Kunststoff H 100mm B 100mm Schildträger Spannband**
STLB-Bau 2025-10 042
Bezeichnungsschild, Farbe und Beschriftung nach Angaben des AG, aus mehrschichtigem Kunststoff, Beschriftung 2-zeilig, gefräst, rechteckig, Höhe 100 mm, Breite 100 mm, Befestigung mit Schildträger aus verzinktem Stahl, Halter und Spannband.
Menge: 50,000 St

**1.4.5 Schilderliste**
über alle Bezeichnungsschilder ist vor Anfertigung und Gravurarbeiten der Schilder eine Schilderliste anzufertigen und dem Auftraggeber zur Freigabe vorzulegen.
Menge: 1,000 psch

**1.4.6 Luftrichtungspfeile AUL / ZUL / ABL / FOL**
selbstklebend,
farbig unterschieden
Menge: 50,000 St

**1.4.7 Anlagenschemata**
- Strang-/Prinzipschema RLT

Farbig angelegtes Schema als Anlagenschema. Erstellung mittels CAD auf Basis der Planungsvorlage, auf dem Stand der fertigen Ausführung, einschl. Einarbeitung aller relevanten technischen Daten, Korrektur auf den Revisionsstand. Das Schema beinhaltet die schematische Darstellung der Anlage mit allen Hauptfunktionsteilen und deren technischen Daten.

Alle Symbole sind nach DIN darzustellen. Die Symbole sind in einer Legende zu erklären. Mindestens im DIN A1 Format. Feuchtraum- und lichtbeständig in Kunststoff eingeschweißt. Gerahmt in einem klappbaren Rahmen mit Kunststoffscheibe. In der Technikzentrale nach Angabe der Bauleitung anbringen.
Menge: 1,000 St

**1.4.8 Terminplan**
Liefern einer Termin- und Organisationsplanung unterteilt in Liefer- und Montageterminen auf Basis der Rahmenterminplanung des AGs. Der Terminplan ist detailliert nach den zu liefernden Anlagen und Titeln der Ausschreibung zu erstellen. Ebenso sind die Voraussetzungen für den ungehinderten Einbau zu benennen und zeitlich darzustellen. Der Terminplan ist nach den Ereignissen im Projekt fortzuschreiben. Der Terminplan ist spätestens 2 Wochen vor Montagebeginn einzureichen. Im Falle berechtigter Bedenken ist der Korrekturzeitraum mit dem AG bzw. mit seinem Planer abzustimmen.
Menge: 1,000 psch

**1.4.9 Anwendung internetbasierte Projektplattform**
Die Projektabwicklung erfolgt über Poolarserver. Die Plattform dient der zentralen Verwaltung und dem Austausch von aktuellen Projektplänen und -dokumentationen. Der Auftragnehmer stellt sicher, dass allen autorisierten Nutzern der Zugang zur Plattform gewährt wird und sorgt dafür, dass alle relevanten Dokumente, wie technische Zeichnungen und Zeitpläne, auf der Plattform hinterlegt sind. Die Plattform ermöglicht es den Nutzern, die aktuellen Versionen der Projektpläne herunterzuladen und einzusehen.
Menge: 1,000 psch

**1.4.10 Plotkosten für Pläne des AG**
Plotkosten für die Vervielfältigung der vom Projektserver als Grundlage für die Ausführung der eigenen Leistung heruntergeladenen Pläne (z. B. Grundrisse, Schnitte etc.). Für den Download und das Vervielfältigen dieser Pläne ist der AN selbst verantwortlich.
Menge: 1,000 psch

**1.4.11 Koordination mit anderen Gewerken**
Koordination mit Gewerk Sanitär, Heizung, Kälte:
- Trassenkoordination gemäß vorliegender Koordinationsplanung

Koordination mit Gewerk Dämmung:
- Termin-/Bauablaufkoordination bzgl. Dämmung der
  Installationen

Koordination mit Gewerk ELT/FMT:
- Trassenkoordination gemäß vorliegender Koordinationsplanung
- Abstimmung Schnittstellen/Anschlüsse wie Montage-
  und Klemmenpläne, Kabelzuglisten u. ä.

Koordination mit Gewerk MSR:
- Trassenkoordination gemäß vorliegender Koordinationsplanung
- Abstimmung Schnittstellen/Anschlüsse wie Montage-
  und Klemmenpläne, Kabelzuglisten u. ä.

Koordination mit Bau-Gewerken (Rohbau, Trockenbau, Fließen, Maler, Gipser, u. ä.):
- Termin-/Bauablaufkoordination
Menge: 1,000 psch

**1.4.12 Autokran zum Transport der RLT-Gerät-/Komponenten aufs Dach**
Das Gebäude kann mit einem Autokran angefahren werden. Die Anlieferung ist so zu koordinieren, dass alle benötigten Komponenten mit einem Kraneinsatz auf das Dach transportiert werden können.

Der Kraneinsatz ist so zu koordineiren, dass sämtliche Komponenten mit einem Kraneinsatz transportiert werden können:
- RLT-Gerät
- Kanäle
- ggf. sonstige Komponenten (Wetterschutzgitter u. ä.)

Abstand Stellplatz zum Gebäude: ~10-15 m
Höhe Gebäude: ~20 m
Abstand Gebäudekante/Attika zum Aufstellort RLT-Gerät (Mitte RLT-Gerät): ~5 m
Menge: 1,000 psch

**1.4.13 Sachverständigen-Abnahme der RLT-Anlage**
Sachverständigen-Abnahme der zuvor beschriebenen lufttechnischen Anlagen RLT-Anlage (KG 430) durch einen anerkannten und zugelassenen Sachverständigen in Baden-Württemberg mit baubegleitenden Begehungen und Erstellung der Protokolle.

In Teilabschnitten.

Vor Verschließen der Zwischendecken oder Schächte ist eine Besichtigung der örtlichen Bauleitung zwingend notwendig. Grundlage der Prüfung sind die bauaufsichtlichen Richtlinien, neuste Fassung.

Im Wesentlichen sind folgende Prüfungen durchzuführen und zu protokolieren.

- Funktionsprüfung der Brandschutzklappen
- Überprüfung des ordnungsgemäßen Einbaus der
  Brandschutzklappen gemäß Zulassungsbescheid
- Funktionsprüfung der lufttechnischen Anlagen, einschl.
  der Schaltfunktion über Rauchmelder, Brandmeldeanlage sowie der MSR-Technik

Bei der Kalkulation ist der Bauablauf zu berücksichtigen (vgl. Position Mörtelschott Brandschutzklappe). Es wird daher von 4 Stück Ortsbegehungen mit dem Sachverständigen ausgegangen:

1. Prüfung Mörtelschott BSKs
2. Nachbegehehung Mörtelschott BSKs
3. Funktionsprüfung BSKs
4. Nachbegehung Funktionsprüfung BSKs
Menge: 1,000 psch

**1.4.14 Hygieneerstinspektion RLT-Anlage Ansaugbauteile 1 St Luftfilterstufen 4 St Erhitzer 1 St Wärmerückgewinner 1 St Luftkühler 2 St Beistellen Personal**
STLB-Bau 2025-10 075
Hygieneerstinspektion VDI 6022 Blatt 1 mit Bewertung aller vorgenommenen Untersuchungen und der daraus abzuleitenden Maßnahmen, fachliche Mindestqualifikation: Hygienefachkraft, für Raumlufttechnische Anlagen mit
Ansaugbauteile '1' St,

Luftfilterstufen '4' St,

Erhitzer '1' St,

Wärmerückgewinner '1' St,

Luftkühler '2' St,

das Personal zum Bedienen der Anlage stellt der AN, einschl. Dokumentation mit Formblatt, einschl. Prüfberichte mit Checkliste für weitere Hygienekontrollen, die Probenahme und deren Auswertung werden gesondert vergütet.
Menge: 2,000 St

**1.4.15 Probenahme Abklatschprobe Messgeräte Nährböden Auswertung**
STLB-Bau 2025-10 075
Probenahme für Hygieneinspektion als Abklatschprobe,
einschl. Messgeräte, Nährböden einschl. Laborauswertung mit KBE, einschl. Prüfbericht mit Auswertung der Ergebnisse.
Menge: 12,000 St

*Hinweis: Vorbemerkung Fahrgerüste*
Hinweis Montagehöhen

Folgende Geschosshöhen sind vorhanden:
- Untergeschoss: bis ca. 3,45 m Raumhöhe (Rohfußboden bis Rohdecke)
- Erdgeschoss: bis ca. 3,38 m (Rohfußboden bis Rohdecke)
- Obergeschosse: i.d.R. 4,3 m (Rohfußboden bis Rohdecke) - Ausnahme
  Leitstellenraum (2-geschossig 1./2. OG ca. 8 m -> bauseitiges Gerüst
  vorhanden)

In Summe können die Massen aus folgendem LV anteilig aufgeteilt werden:
- bis 3,5 m - ca. 75 %
- 3,5 bis 5,0 m - ca. 25 %

In den Positionen im folgenden LV sind Montagehöhen lediglich bis 3,5 m beschrieben. Eine Unterteilung derselben Position in verschiedene Montagehöhen erfolgt nicht.

Für den Mehraufwand für erforderliche Gerüste, Absicherungen u. ä. (für die Bereiche 3,5-5 m Installationshöhe) ist im Titel besondere Leistungen ein Rollgerüst enthalten.

**1.4.16 Fahrgerüst (Raumhöhe bis 5,00 m)**
gemäß DIN und UVV
- Auf- und Abbauen
- für Arbeiten bis 5,00 m über FFB
- verfahrbar
- vorhalten, inkl. Umsetzarbeiten
- für mind. 2 Personen
- Mietpreis für den Zeitraum von einer Woche

Komplett, inkl. Material und sämtlicher Nebenarbeiten.

Kalkulationsgrundlage:
Miet-Zeitraum 1: Rohmontage 1. OG ca. 8 Wochen
Miet-Zeitraum 2: Rohmontage 2. OG ca. 8 Wochen
d. h. 2x Anlieferung inkl. Auf-/Abbau
Menge: 20,000 Wo

*Hinweis: Bestandsdokumentation*
Alle Kopien müssen gut lesbar sein, Faxkopien oder Mehrfachkopien technischer Dokumentationen sind unzulässig.

Vor Vervielfältigung sind die Dokumentationsunterlagen auf Einhaltung der Formvorgaben, Vollständigkeit und Übereinstimmung mit der Bauausführung zu überprüfen.

**1.4.17 Zusammenstellung der Bestandsdokumentation**
Der Auftragnehmer hat die End- und Gesamtdokumentation des Bauvorhabens unter Zugrundelegung der ausgeführten und installierten Anlage zu liefern.

Die Dokumentation ist in Papierform in festen A4-Ordnern mit gedrucktem Rückenschild (mit Bezeichnung der Baumaßnahmen, Gewerk/Kostengruppe und Firmenlogo) in:

1-facher Ausfertigung als Leseexemplar
vollständig 10 Werktage vor der Abnahme vorzulegen. Für die Vorstellung der Unterlage und Vollständigkeitsprüfung mit DRK Aalen/Fachplaner und dem Betreiber ist ein Stundenansatz von 4 Stunden einzukalkulieren.

Nach schriftlicher Bestätigung der Vollständigkeit (Formblatt des AG mit vollständigen Unterschriften der Firma, des DRK Aalen/Planungsbüro sind die Revisionsunterlagen 4-fach in Papier sowie digital (DVD) vorzulegen.

Die Pläne sind als DWG- oder DXF-Format, sowie als Plot-Datei abzuspeichern (Planunterlagen sind nach der Richtliniensammlung Pläne und Daten der Staatlichen Vermögens- und Hochbauverwaltung Baden-Württem-
berg zu erstellen). Alle weiteren Dokumente sind entsprechend des Gewerkespezifischen Inhaltsverzeichnisses auf dem Datenträger als PDF abzulegen.

Eine unvollständige Dokumentation, die einen bestimmungsgemäßen Betrieb des ausgeführten Gewerkes nach den anerkannten Regeln der Technik nicht zulässt, wird als Wesentlicher Mangel eingestuft und verhindert die VOB-Abnahme.

Folgende Inhalte werden gemäß folgendem Inhaltsverzeichnis abverlangt:

1. Deckblatt und Inhaltsverzeichnis

2. Register A: Planunterlagen:
    - Bestandspläne: Grundrisse, Schnitte, Details
    - Anlagenschemata: Strang-/Prinzipschema
    - elektr. Anschluss-/Übersichtspläne für Komponenten
  Abwasser-/Wasseranlagen

3. Register B: Unterlagen für Bau und techn. Anlagen:
    - Bericht über die Prüfung vor erster Inbetriebnahme
  und Doku der Trinkwasseruntersuchungsergebnisse
    - Übersicht wiederkehrende Inspektionen und
  Wartungen
    - Wartungsanleitung Abwasser-/Wasseranlagen
    - Anlagen-/Funktionsbeschreibung und Bedienungsanlagen Abwasser-/Wasseranlagen
    - Ersatzteillisten/Stücklisten Abwasser-/Wasseranlagen
    - Protokoll / Spülnachweis Trinkwasseranlage
    - Protokolle Dichtheitsprüfungen
    - Protokoll Einhaltung Temperaturen gem. DVGW 551
    - EU-Konformitätserklärungen Komponenten
    - Errichterbescheinigungen
    - Niederschrift Einweisung des Wartungs-/Bedienungs-
  personals
Menge: 1,000 psch

*Hinweis: Kernbohrungen*

**1.4.18 Kernbohrung, bis D 100 mm, Stahlbeton**
Kernbohrung bis Durchmesser 100 mm als Betonbohrung mit Diamantbohrgeräten, in Stahlbetondecken und -wänden als senkrechte oder waagerechte Bohrung;
Stahlschnitte bis Durchmesser 16 mm sind im Einheitspreis enthalten. Nach Erstellung der Bohrung ist für die sofortige Beseitigung der Bohrkerne, des anfallenden Bohrwassers und sonstiger Rückstände zu sorgen (inkl. Deponie)

Wand-/Deckenstärke: bis 250 mm
Bohrlochdurchmesser: 100 mm
Menge: 2,000 St

**1.4.19 Kernbohrung, bis D 150 mm, Stahlbeton**
wie zuvor beschrieben
Menge: 2,000 St

**1.4.20 Kernbohrung, bis D 200 mm, Stahlbeton**
wie zuvor beschrieben
Menge: 2,000 St

**1.4.21 Kernbohrung, bis D 250 mm, Stahlbeton**
wie zuvor beschrieben
Menge: 2,000 St

**1.4.22 Kernbohrung, bis D 100 mm, Mauerwerk**
Kernbohrung bis Durchmesser 100 mm, in Mauerwerkswänden waagerechte Bohrung; Aufmaß pro cm Tiefe der Bohrung; Nach Erstellung der Bohrung ist für die sofortige Beseitigung der Bohrkerne, des anfallenden Bohrwassers und sonstiger Rückstände zu sorgen (inkl. Deponie)

Wand-/Deckenstärke: bis 250 mm
Bohrlochdurchmesser: 100 mm
Menge: 2,000 St

**1.4.23 Kernbohrung, bis D 150 mm, Mauerwerk**
wie zuvor beschrieben
Menge: 2,000 St

**1.4.24 Kernbohrung, bis D 200 mm, Mauerwerk**
wie zuvor beschrieben
Menge: 2,000 St

**1.4.25 Kernbohrung, bis D 250 mm, Mauerwerk**
wie zuvor beschrieben
Menge: 2,000 St

*Hinweis: Bohrungen, Trockenbau*
In der Durchbruchsplanung sind "Durchbruchsbereiche/Bohrzonen" angegeben, in welchen dann die Rohrleitungen mittels Bohrung passgenau durchgeführt werden.

Vorteil dabei ist, dass keine aufwendigen Weichschotts/Vermörtelungen o. ä. für größere Ringspalte erforderlich sind.

Bauablauf:
1. Gewerk Trockenbau stellt die Wand (einfach beplankt oder komplett, je
  nach Baufortschritt)

2. Gewerk Trockenbau berücksichtigt die planerisch angegebenen
  "Durchbruchsbereiche" und hält diese frei von Profielen o. ä.

3.a. Gewerk Rohrleitung bohrt passgenau in diesem Bereich ein Loch ODER
  Abstimmung mit Hochbauleitung/Gewerk Trockenbau

3.b. Gewerk Rohrleitung zeichnet an und Gewerk Trockenbau bohrt

4. Gewerk Rohrleitung installiert und verschließt verbleibende
  Ringspalt/Fuge von max. 0,5 cm

5. Bei Bedarf/Anforderung von Schallschutzmaßnahmen o. ä. kann durch
  Gewerk Trockenbau der Durchbruchsbereich noch aufgedoppelt werden
  o. ä.

**1.4.26 Bohrung in Trockenbauwand herstellen, bis Durchmesser 100 mm**
Trockenbauwand, 2-lagig, ca. 2 x 20 mm
inkl. anzeichnen
inkl. Entsorgung Bohr-Ausschnitt
inkl. Abstimmung/Koordination mit Gewerk Trockenbau
Menge: 20,000 St

**1.4.27 Bohrung in Trockenbauwand herstellen, bis Durchmesser 200 mm**
Trockenbauwand, 2-lagig, ca. 2 x 20 mm
inkl. anzeichnen
inkl. Entsorgung Bohr-Ausschnitt
inkl. Abstimmung/Koordination mit Gewerk Trockenbau
Menge: 20,000 St

*Hinweis: Durchbrüche, Ringspalt schließen*

**1.4.28 Abfugen Ringspalt (massiv/Trockenbau) bis 1 cm, mit Brandschutzanforderung**
mit vom Hersteller der Brandschottung zugelassenem Kit
Menge: 20,000 St

**1.4.29 Abfugen Ringspalt (massiv/Trockenbau) bis 1 cm, ohne Brandschutzanforderung**
Menge: 20,000 St

**1.4.30 Verschließen des Ringspalts mit MiWo, bis 5 cm**
Verschließen des Ringspalts bei Rohrdurchführungen von mind. 30 bis 50 mm zwischen Rohrleitungen und Bauteillaibung mit Mineralwolle, Schmelzpunkt >1000 °C und Silikonabstrich, Bauteildicke bis 300 mm bis Durchmesser Ringspalt 50 mm.
Menge: 10,000 St

**1.4.31 Mörtelschott für Massivwände und Decken, Ringspalt bis 5 cm**
für Rohrleitungen nach R90 mit Brandschutzmörtel der Klasse MG III,
Bauteilstärke bis 300 mm,
Ringspalt mind. 30 bis 50 mm,
bis Durchmesser Schott 200 mm.
Menge: 10,000 St

**1.4.32 Verschluss Wanddurchbruch mit Brandschott (Mörtelschott) bis 0,25 m²**
Verschluss mit Mörtelschott (MG III), Rohrschotts o. ä. sind in einer separaten Position enthalten.

Wandstärke ca. 250 mm

Mörtelschott und Rohrschott o. ä. müssen bzgl. der Zulassung aufeinander abgestimmt sein.
Menge: 5,000 St

**1.4.33 Verschluss Wanddurchbruch mit Brandschott (Mörtelschott) 0,26 bis 0,5 m²**
wie zuvor beschrieben,
jedoch 0,26 bis 0,5 m²
Menge: 5,000 St

**1.4.34 Verschluss Deckendurchbruch mit Brandschott (Mörtelschott) bis 0,25 m²**
Verschluss mit Mörtelschott (MG III), Rohrschotts o. ä. sind in einer separaten Position enthalten.

Wandstärke ca. 250 mm

Mörtelschott und Rohrschott o. ä. müssen bzgl. der Zulassung aufeinander abgestimmt sein. Erforderliche Schalungen u. ä. sind in der Position einzukalkulieren.
Menge: 5,000 St

**1.4.35 Verschluss Deckendurchbruch mit Brandschott (Mörtelschott) 0,26 bis 0,5 m²**
wie zuvor beschrieben,
jedoch 0,26 bis 0,5 m²
Menge: 5,000 St

#### Titel 1.5 Allgemeine Leistungen

*Hinweis: Stundenlohnarbeiten*
Mit der Ausführung der im Leistungsverzeichnis vorgesehenen Stundenlohnarbeiten ist erst nach schriftlicher Anordnung des AG zu beginnen. Der Um-
fang der im Einzelfall zu erbringenden Leistungen wird bei der Anordnung festgelegt.

Der Verrechnungssatz für die jeweilige Arbeitskraft umfasst sämtliche Aufwendungen wie Lohn- und Gehaltskosten, Lohn- und Gehaltsnebenkosten, Zuschläge, lohngebundene und lohnabhängige Kosten, sonstige Sozialkosten, Gemeinkosten, Wagnis und Gewinn sowie den Kleingeräteeinsatz.

Für vom AG angeordnete Stundenlohnarbeiten werden die vereinbarten Stundenverrechnungssätze zuzüglich Umsatzsteuer nach den tatsächlich geleisteten Arbeitszeiten bezahlt. Wegezeiten werden nicht gesondert vergütet.

Verlangt der AG die Ausführung von Leistungen außerhalb der regelmäßigen werktäglichen Arbeitszeit (Mehr-, Sonntags-, Feiertags und Nachtarbeit), so wird neben den vereinbarten Preisen eine Vergütung für die nachgewiesenen zuschlagspflichtigen Stunden gewährt. Als Vergütung wird für jede geleistete Stunde der Betrag gezahlt, der sich aus der entsprechenden tariflichen Vereinbarung für Mehr-, Sonntags-, Feiertags- und Nachtarbeit zuzüglich der dafür tatsächlichen aufgewendeten Zuschläge errechnet.

**1.5.1 Stunden für Anzeichnen von Bauteilen von Schnittstellengewerken**
Hierunter sind z. B. folgende Themen zu berücksichtigen:
- Durchbrüche massiv, welche nachträglich erforderlich
  sind
- Durchbrüche Trockenbau, welche nachträglich erforderlich sind
- Traversen, Verstärkungen für Befestigung von Heizkörper, Sanitär-Einrichtungsgegenstände
- u. ä.
Menge: 20,000 h

**1.5.2 Obermonteur/-in sämtliche Kosten/Zuschläge**
STLB-Bau 2025-10 091
Stundenlohnarbeiten durch Obermonteur/-in
der Verrechnungssatz für die jeweilige Arbeitskraft umfasst sämtliche Aufwendungen wie Lohn- und Gehaltskosten, Lohn- und Gehaltsnebenkosten, Zuschläge, lohngebundene und lohnabhängige Kosten, sonstige Sozialkosten, Gemeinkosten, Wagnis und Gewinn.
Menge: 10,000 h

**1.5.3 Monteur/-in sämtliche Kosten/Zuschläge**
STLB-Bau 2025-10 091
Stundenlohnarbeiten durch Monteur/-in
der Verrechnungssatz für die jeweilige Arbeitskraft umfasst sämtliche Aufwendungen wie Lohn- und Gehaltskosten, Lohn- und Gehaltsnebenkosten, Zuschläge, lohngebundene und lohnabhängige Kosten, sonstige Sozialkosten, Gemeinkosten, Wagnis und Gewinn.
Menge: 10,000 h

**1.5.4 Helfer/-in sämtliche Kosten/Zuschläge**
STLB-Bau 2025-10 091
Stundenlohnarbeiten durch Helfer/-in
der Verrechnungssatz für die jeweilige Arbeitskraft umfasst sämtliche Aufwendungen wie Lohn- und Gehaltskosten, Lohn- und Gehaltsnebenkosten, Zuschläge, lohngebundene und lohnabhängige Kosten, sonstige Sozialkosten, Gemeinkosten, Wagnis und Gewinn.
Menge: 10,000 h

#### Titel 1.6 Wartung

*Hinweis: Leitbeschreibung Wartungsarbeiten*
Der AG beabsichtigt die Wartungs- und Zustandhaltungsarbeiten der technischen Anlagen, bei denen die Wartung Einfluss auf die Sicherheit und Funktionsfähigkeit hat bzw. bei welchen wiederkehrende Prüfungen behördlich vorgeschrieben sind, an den AN zu übertragen.

Es besteht kein Anspruch auf Beauftragung dieser Leistung.

Anzubieten ist die jährliche Wartung aller gelieferten und montierten Anlagen zur Erfüllung der gemäß VOB/B§13 zu gewährenden Mängelansprüche während der Gewährleistungszeit.

Leitbeschreibung für die in vorliegender Leistungsbeschreibung vorhandenen Anlagen bzw. Anlagenkomponenten.

Die Wartungs- und Instandhaltungsarbeiten umfassen sämtliche Bauteile. Der AN hat die Anlage in einem ordnungsgemäßen betriebsfähigen Zustand zu halten und alle Maßnahmen der Instandhaltung nach DIN 31051 durchzuführen.

Die Instandhaltungs- und Wartungsmaßnahmen sind nach den einschlägigen Vorschriften und Anweisungen der DIN, VDE und des VDMA und der Hersteller auszuführen. Für die Häufigkeit der Wartungen ist jeweils die kürzeste der gültigen Vorschriften und Anweisungen anzusetzen und zu kalkulieren.

Die Häufigkeit der Wartungen, Inspektionen usw. ist so abzustimmen, dass ein störungsfreier und wirtschaftlicher Betrieb sichergestellt ist und die behördlichen Vorschriften erfüllt werden. Der anzubietende Umfang ist als Komplettleistung zu sehen, auch wenn im Anhang einzelne Punkte nicht explizit ausgewiesen sind.

Für die technischen Geräte und Anlagen sind die Wartungsanlagen einschl. Reinigung nach dem Leistungsprogramm der VDMA-Einheitsblätter 24186 mindestens 2-mal pro Jahr auszuführen. Außerdem ist nach dem Leistungsprogramm der VDMA-Einheitsblätter 24176 mindestens 1-mal im Jahr eine Inspektion durchzuführen. Nach jeder Wartung bzw. Inspektion ist ein Protokoll anzufertigen und unaufgefordert dem AG zuzusenden. Werden bei der Inspektion Mängel festgestellt, so sind diese im Inspektionsbericht gesondert auszuweisen.

Die Inspektionsprotokolle sind in ihrer Form mit dem AG abzustimmen und müssen neben der Bestätigung der Durchführung der Inspektion/Wartung auch die technischen Ergebnisse der Soll-/Istwerte aufweisen.

Im Regelfall sind Wartungen, Inspektionen und Instandsetzungsarbeiten während der normalen Arbeitszeit (7:00 bis 17:00 Uhr) und in Absprache mit dem AG und/oder dem Nutzer auszuführen. Sollten jedoch Arbeiten anfallen, die eine längere Betriebsunterbrechung der technischen Einrichtungen erforderlich machen, so sind diese Arbeiten auch außerhalb der normalen Arbeitszeit auszuführen. Der AN hat nach Benachrichtigung durch den AN auftretende Störungen an der Anlage unverzüglich zu beseitigen. Für die Beseitigung von Störungen an Anlagenteilen, die nach den Arbeitsstättenrichtlinien dauernd in Betrieb sein müssen, ist der Sonn- und Feiertags- sowie Nachtdienst sicherzustellen.

Sind Instandsetzungsarbeiten notwendig, so sind diese in Absprache mit dem AG in angemessener Frist durchzuführen. Vor Durchführung der Arbeiten ist der Beginn und die voraussichtliche Dauer mit dem AG und/oder dem Nutzer so abzustimmen, dass die Belange des Nutzers, insbesondere seine geschäftlichen Aktivitäten, berücksichtigt werden.

Der AN hat nur Original-Ersatzteile zu verwenden. Sollten die Ersatzteile nicht mehr hergestellt werden, so sind im Einvernehmen mit dem AG andere handelsübliche, dem Stand der Technik entsprechende, funktionstüchtige Ersatzteile zu verwenden.

Die Instandhaltungs- und Wartungsarbeiten dürfen nur von besonders dafür geschultem Personal durchgeführt werden. Die erforderlichen Geräte, Werkzeuge und Hilfsmittel sind vom AN zu stellen. Die Energien, wie z. B. Strom, Wasser, usw. werden - soweit vorhanden - kostenlos vom Eigentümer zur Verfügung gestellt.

Die Lieferung von Betriebsmitteln, wie z. B. Filter, Keilriemen, Motorbürsten, Schütze, Sicherungen, usw., werden extra vergütet. Der Austausch von Be-
triebsmitteln wird im Rahmen der Instandsetzungs- und Wartungsarbeiten durchgeführt.

Alle Maßnahmen sind u. a. nach dem jeweils gültigen Unfallverhütungsvorschriften der Berufsgenossenschaften durchzuführen.

Die Wartung beginnt parallel mit Beginn der Gewährleistungsfrist, d. h. nach Abnahme der Gesamtanlage. Die Wartung ist zunächst für den Zeitraum der Gewährleistung (4 Jahre) anzubieten.

Haftung für Wartung:
Der AN hat alle Schäden, die er oder seine Erfüllungsgehilfen an Anlagen, Geräten oder Einrichtungsgegenständen verursachen, zu beseitigen. Evtl. Folgeschäden gehen zu Lasten des AN.

Sollte der AN seinen übernommenen Verpflichtungen nicht nachkommen, so ist der AG nach Setzen einer angemessenen Nachfrist befugt, eine andere Firma mit den Arbeiten zu betrauen und den AN mit den hiermit in Zusammenhang stehenden Kosten zu belasten.

Der AN hat eine Haftpflichtversicherung für Personen-, Sach- und Vermögensschäden hierfür abzuschließen. Haftungssumme je Schadensfall in Absprache mit dem AG, mind. jedoch 1,0 Mio. Euro.

Allgemeine Festlegungen:
Zur Durchführung der Arbeiten stellt der AG dem AN die seitens des AN erstellten Bestandsunterlagen zweifach zur Verfügung. Die Unterlagen bleiben Eigentum des AG und sind bei Beendigung der Wartung zurückzugeben.

Die beauftragten Firmen haben während der normalen Arbeitszeit bzw. nach Vereinbarung mit dem Nutzer freien Zugang zu den Anlagen, Maschinen und Aggregaten. Der AN hat die Hausordnung des Nutzers, insb. hinsichtlich Ge-
heimhaltung und Datenschutz, einzuhalten. Hilfskräfte, Geräte, Hebezeuge, Werkzeuge, etc. können vom AG nicht zur Verfügung gestellt werden. Der Beauftragte des AG informiert über die Räumlichkeiten und evtl. eingetretene Störungen.

Der AN verpflichtet sich, keine Zeichnungen oder Schaltpläne an Dritte weiterzuleiten. Ferner sind keine Angaben über den Zustand oder die Leistung der Anlagen an Dritte zu machen.

Dieses abgefragte Wartungsangebot hat bis zu 6 Monate nach Stellung der Schlussrechnung Gültigkeit und wird im Beauftragungsfalle gesondert vom Bauherrn beauftragt.

**1.6.1 Wartungsvertrag Lüftung 1. Jahr**
*** Bedarfsposition ohne GB
Wartungsvertrag der in dieser Ausschreibung beschriebenen Lüftungsanlagen.
Alle Leistungen gemäß vorheriger Leitbeschreibung
im 1. Jahr
Menge: 1,000 psch

**1.6.2 Wartungsvertrag Lüftung 2. Jahr**
*** Bedarfsposition ohne GB
Wartungsvertrag der in dieser Ausschreibung beschriebenen Lüftungsanlagen.
Alle Leistungen gemäß vorheriger Leitbeschreibung
im 2. Jahr
Menge: 1,000 psch

**1.6.3 Wartungsvertrag Lüftung 3. Jahr**
*** Bedarfsposition ohne GB
Wartungsvertrag der in dieser Ausschreibung beschriebenen Lüftungsanlagen.
Alle Leistungen gemäß vorheriger Leitbeschreibung
im 3. Jahr
Menge: 1,000 psch

**1.6.4 Wartungsvertrag Lüftung 4. Jahr**
*** Bedarfsposition ohne GB
Wartungsvertrag der in dieser Ausschreibung beschriebenen Lüftungsanlagen.
Alle Leistungen gemäß vorheriger Leitbeschreibung
im 4. Jahr
Menge: 1,000 psch

### LOS 2 LOS 2

#### Titel 2.1 Dämmung

*Hinweis: Mineralwolle - Abluft im Gebäude*

**2.1.1 Wärmedämmung Luftltg Kanten-L bis 500mm Gebäude Mineralwolle Matte D 20mm**
STLB-Bau 2025-10 047
Wärmedämmung ohne Ummantelung DIN 4140 an haus- und betriebstechnischen Anlagen, an Luftleitung, rechteckig, Kantenlänge bis 500 mm, Mindestabstände DIN 4140 sind nicht eingehalten, im Gebäude, Dämmung aus Mineralwolle DIN EN 14303, als Lamellenmatte, Dämmschichtdicke 20 mm, Baustoffklasse DIN 4102-1 A (nichtbrennbar), Wärmeleitfähigkeit 0,040 W/(mK) bei 40 Grad C Mitteltemperatur DIN EN 12667, kaschiert mit Alufolie, Arbeitshöhe des Montageortes bis 3,5 m über der Standfläche des hierfür erforderlichen Gerüstes.
Menge: 70,000 m²

**2.1.2 Wärmedämmung Luftltg Kanten-L 500-1000mm Gebäude Mineralwolle Matte D 20mm**
STLB-Bau 2025-10 047
Wärmedämmung ohne Ummantelung DIN 4140 an haus- und betriebstechnischen Anlagen, an Luftleitung, rechteckig, Kantenlänge über 500 bis 1000 mm, Mindestabstände DIN 4140 sind nicht eingehalten, im Gebäude, Dämmung aus Mineralwolle DIN EN 14303, als Lamellenmatte, Dämmschichtdicke 20 mm, Baustoffklasse DIN 4102-1 A (nichtbrennbar), Wärmeleitfähigkeit 0,040 W/(mK) bei 40 Grad C Mitteltemperatur DIN EN 12667, kaschiert mit Alufolie, Arbeitshöhe des Montageortes bis 3,5 m über der Standfläche des hierfür erforderlichen Gerüstes.
Menge: 60,000 m²

**2.1.3 Wärmedämmung Luftltg Kanten-L 1000-1500mm Gebäude Mineralwolle Matte D 20mm**
STLB-Bau 2025-10 047
Wärmedämmung ohne Ummantelung DIN 4140 an haus- und betriebstechnischen Anlagen, an Luftleitung, rechteckig, Kantenlänge über 1000 bis 1500 mm, Mindestabstände DIN 4140 sind nicht eingehalten, im Gebäude, Dämmung aus Mineralwolle DIN EN 14303, als Lamellenmatte, Dämmschichtdicke 20 mm, Baustoffklasse DIN 4102-1 A (nichtbrennbar), Wärmeleitfähigkeit 0,040 W/(mK) bei 40 Grad C Mitteltemperatur DIN EN 12667, kaschiert mit Alufolie, Arbeitshöhe des Montageortes bis 3,5 m über der Standfläche des hierfür erforderlichen Gerüstes.
Menge: 5,000 m²

**2.1.4 Wärmedämmung Luftltg Kanten-L ü. 2000mm Gebäude Mineralwolle Matte D 20mm**
STLB-Bau 2025-10 047
Wärmedämmung ohne Ummantelung DIN 4140 an haus- und betriebstechnischen Anlagen, an Luftleitung, rechteckig, Kantenlänge über 2000 mm, Mindestabstände DIN 4140 sind nicht eingehalten, im Gebäude, Dämmung aus Mineralwolle DIN EN 14303, als Lamellenmatte, Dämmschichtdicke 20 mm, Baustoffklasse DIN 4102-1 A (nichtbrennbar), Wärmeleitfähigkeit 0,040 W/(mK) bei 40 Grad C Mitteltemperatur DIN EN 12667, kaschiert mit Alufolie, Arbeitshöhe des Montageortes bis 3,5 m über der Standfläche des hierfür erforderlichen Gerüstes.
Menge: 5,000 m²

**2.1.5 Formstück Mineralwolle Wärmedämmung Luftltg Kanten-L bis 500mm Gebäude 0,040W/(mK) D 20mm kaschiert Alu-Folie**
STLB-Bau 2025-10 047
Formstück aus Mineralwolle DIN EN 14303, Wärmedämmung DIN 4140 an haus- und betriebstechnischen Anlagen, an Luftleitung, rechteckig, Kantenlänge bis 500 mm, Mindestabstände DIN 4140 sind nicht eingehalten, im Gebäude, Baustoffklasse DIN 4102-1 A (nichtbrennbar), Wärmeleitfähigkeit 0,040 W/(mK) bei 40 Grad C Mitteltemperatur DIN EN 12667, Dämmschichtdicke 20 mm, kaschiert mit Aluminiumfolie, Arbeitshöhe des Montageortes bis 3,5 m über der Standfläche des hierfür erforderlichen Gerüstes.
Menge: 95,000 m²

**2.1.6 Formstück Mineralwolle Wärmedämmung Luftltg Kanten-L 500-1000mm Gebäude 0,040W/(mK) D 20mm kaschiert Alu-Folie**
STLB-Bau 2025-10 047
Formstück aus Mineralwolle DIN EN 14303, Wärmedämmung DIN 4140 an haus- und betriebstechnischen Anlagen, an Luftleitung, rechteckig, Kantenlänge über 500 bis 1000 mm, Mindestabstände DIN 4140 sind nicht eingehalten, im Gebäude, Baustoffklasse DIN 4102-1 A (nichtbrennbar), Wärmeleitfähigkeit 0,040 W/(mK) bei 40 Grad C Mitteltemperatur DIN EN 12667, Dämmschichtdicke 20 mm, kaschiert mit Aluminiumfolie, Arbeitshöhe des Montageortes bis 3,5 m über der Standfläche des hierfür erforderlichen Gerüstes.
Menge: 55,000 m²

**2.1.7 Formstück Mineralwolle Wärmedämmung Luftltg Kanten-L 1000-1500mm Gebäude 0,040W/(mK) D 20mm kaschiert Alu-Folie**
STLB-Bau 2025-10 047
Formstück aus Mineralwolle DIN EN 14303, Wärmedämmung DIN 4140 an haus- und betriebstechnischen Anlagen, an Luftleitung, rechteckig, Kantenlänge über 1000 bis 1500 mm, Mindestabstände DIN 4140 sind nicht eingehalten, im Gebäude, Baustoffklasse DIN 4102-1 A (nichtbrennbar), Wärmeleitfähigkeit 0,040 W/(mK) bei 40 Grad C Mitteltemperatur DIN EN 12667, Dämmschichtdicke 20 mm, kaschiert mit Aluminiumfolie, Arbeitshöhe des Montageortes bis 3,5 m über der Standfläche des hierfür erforderlichen Gerüstes.
Menge: 5,000 m²

**2.1.8 Formstück Mineralwolle Wärmedämmung Luftltg Kanten-L ü. 2000mm Gebäude 0,040W/(mK) D 20mm kaschiert Alu-Folie**
STLB-Bau 2025-10 047
Formstück aus Mineralwolle DIN EN 14303, Wärmedämmung DIN 4140 an haus- und betriebstechnischen Anlagen, an Luftleitung, rechteckig, Kantenlänge über 2000 mm, Mindestabstände DIN 4140 sind nicht eingehalten, im Gebäude, Baustoffklasse DIN 4102-1 A (nichtbrennbar), Wärmeleitfähigkeit 0,040 W/(mK) bei 40 Grad C Mitteltemperatur DIN EN 12667, Dämmschichtdicke 20 mm, kaschiert mit Aluminiumfolie, Arbeitshöhe des Montageortes bis 3,5 m über der Standfläche des hierfür erforderlichen Gerüstes.
Menge: 20,000 m²

**2.1.9 Wärmedämmung Luftltg DN80 Gebäude Mineralwolle Matte D 20mm**
STLB-Bau 2025-10 047
Wärmedämmung ohne Ummantelung DIN 4140 an haus- und betriebstechnischen Anlagen, an Luftleitung, rund, DN 80, Mindestabstände DIN 4140 sind nicht eingehalten, im Gebäude, Dämmung aus Mineralwolle DIN EN 14303, als Lamellenmatte, Dämmschichtdicke 20 mm, Baustoffklasse DIN 4102-1 A (nichtbrennbar), Wärmeleitfähigkeit 0,040 W/(mK) bei 40 Grad C Mitteltemperatur DIN EN 12667, kaschiert mit Alufolie, Arbeitshöhe des Montageortes bis 3,5 m über der Standfläche des hierfür erforderlichen Gerüstes.
Menge: 95,000 m

**2.1.10 Wärmedämmung Luftltg DN100 Gebäude Mineralwolle Matte D 20mm**
STLB-Bau 2025-10 047
Wärmedämmung ohne Ummantelung DIN 4140 an haus- und betriebstechnischen Anlagen, an Luftleitung, rund, DN 100, Mindestabstände DIN 4140 sind nicht eingehalten, im Gebäude, Dämmung aus Mineralwolle DIN EN 14303, als Lamellenmatte, Dämmschichtdicke 20 mm, Baustoffklasse DIN 4102-1 A (nichtbrennbar), Wärmeleitfähigkeit 0,040 W/(mK) bei 40 Grad C Mitteltemperatur DIN EN 12667, kaschiert mit Alufolie, Arbeitshöhe des Montageortes bis 3,5 m über der Standfläche des hierfür erforderlichen Gerüstes.
Menge: 90,000 m

**2.1.11 Wärmedämmung Luftltg DN125 Gebäude Mineralwolle Matte D 20mm**
STLB-Bau 2025-10 047
Wärmedämmung ohne Ummantelung DIN 4140 an haus- und betriebstechnischen Anlagen, an Luftleitung, rund, DN 125, Mindestabstände DIN 4140 sind nicht eingehalten, im Gebäude, Dämmung aus Mineralwolle DIN EN 14303, als Lamellenmatte, Dämmschichtdicke 20 mm, Baustoffklasse DIN 4102-1 A (nichtbrennbar), Wärmeleitfähigkeit 0,040 W/(mK) bei 40 Grad C Mitteltemperatur DIN EN 12667, kaschiert mit Alufolie, Arbeitshöhe des Montageortes bis 3,5 m über der Standfläche des hierfür erforderlichen Gerüstes.
Menge: 65,000 m

**2.1.12 Wärmedämmung Luftltg DN160 Gebäude Mineralwolle Matte D 20mm**
STLB-Bau 2025-10 047
Wärmedämmung ohne Ummantelung DIN 4140 an haus- und betriebstechnischen Anlagen, an Luftleitung, rund, DN 160, Mindestabstände DIN 4140 sind nicht eingehalten, im Gebäude, Dämmung aus Mineralwolle DIN EN 14303, als Lamellenmatte, Dämmschichtdicke 20 mm, Baustoffklasse DIN 4102-1 A (nichtbrennbar), Wärmeleitfähigkeit 0,040 W/(mK) bei 40 Grad C Mitteltemperatur DIN EN 12667, kaschiert mit Alufolie, Arbeitshöhe des Montageortes bis 3,5 m über der Standfläche des hierfür erforderlichen Gerüstes.
Menge: 35,000 m

**2.1.13 Wärmedämmung Luftltg DN200 Gebäude Mineralwolle Matte D 20mm**
STLB-Bau 2025-10 047
Wärmedämmung ohne Ummantelung DIN 4140 an haus- und betriebstechnischen Anlagen, an Luftleitung, rund, DN 200, Mindestabstände DIN 4140 sind nicht eingehalten, im Gebäude, Dämmung aus Mineralwolle DIN EN 14303, als Lamellenmatte, Dämmschichtdicke 20 mm, Baustoffklasse DIN 4102-1 A (nichtbrennbar), Wärmeleitfähigkeit 0,040 W/(mK) bei 40 Grad C Mitteltemperatur DIN EN 12667, kaschiert mit Alufolie, Arbeitshöhe des Montageortes bis 3,5 m über der Standfläche des hierfür erforderlichen Gerüstes.
Menge: 10,000 m

**2.1.14 Bogen Mineralwolle Wärmedämmung Rohr DN80 Gebäude 0,040W/(mK) D 20mm kaschiert Alu-Folie**
STLB-Bau 2025-10 047
Bogen aus Mineralwolle DIN EN 14303, Wärmedämmung DIN 4140 an haus- und betriebstechnischen Anlagen, an Rohrleitung, DN 80, Mindestabstände DIN 4140 sind nicht eingehalten, im Gebäude, Baustoffklasse DIN 4102-1 A (nichtbrennbar), Wärmeleitfähigkeit 0,040 W/(mK) bei 40 Grad C Mitteltemperatur DIN EN 12667, Dämmschichtdicke 20 mm, kaschiert mit Aluminiumfolie, Arbeitshöhe des Montageortes bis 3,5 m über der Standfläche des hierfür erforderlichen Gerüstes.
Menge: 60,000 St

**2.1.15 Bogen Mineralwolle Wärmedämmung Rohr DN100 Gebäude 0,040W/(mK) D 20mm kaschiert Alu-Folie**
STLB-Bau 2025-10 047
Bogen aus Mineralwolle DIN EN 14303, Wärmedämmung DIN 4140 an haus- und betriebstechnischen Anlagen, an Rohrleitung, DN 100, Mindestabstände DIN 4140 sind nicht eingehalten, im Gebäude, Baustoffklasse DIN 4102-1 A (nichtbrennbar), Wärmeleitfähigkeit 0,040 W/(mK) bei 40 Grad C Mitteltemperatur DIN EN 12667, Dämmschichtdicke 20 mm, kaschiert mit Aluminiumfolie, Arbeitshöhe des Montageortes bis 3,5 m über der Standfläche des hierfür erforderlichen Gerüstes.
Menge: 35,000 St

**2.1.16 Bogen Mineralwolle Wärmedämmung Rohr DN125 Gebäude 0,040W/(mK) D 20mm kaschiert Alu-Folie**
STLB-Bau 2025-10 047
Bogen aus Mineralwolle DIN EN 14303, Wärmedämmung DIN 4140 an haus- und betriebstechnischen Anlagen, an Rohrleitung, DN 125, Mindestabstände DIN 4140 sind nicht eingehalten, im Gebäude, Baustoffklasse DIN 4102-1 A (nichtbrennbar), Wärmeleitfähigkeit 0,040 W/(mK) bei 40 Grad C Mitteltemperatur DIN EN 12667, Dämmschichtdicke 20 mm, kaschiert mit Aluminiumfolie, Arbeitshöhe des Montageortes bis 3,5 m über der Standfläche des hierfür erforderlichen Gerüstes.
Menge: 20,000 St

**2.1.17 Bogen Mineralwolle Wärmedämmung Rohr DN160 Gebäude 0,040W/(mK) D 20mm kaschiert Alu-Folie**
STLB-Bau 2025-10 047
Bogen aus Mineralwolle DIN EN 14303, Wärmedämmung DIN 4140 an haus- und betriebstechnischen Anlagen, an Rohrleitung, DN 160, Mindestabstände DIN 4140 sind nicht eingehalten, im Gebäude, Baustoffklasse DIN 4102-1 A (nichtbrennbar), Wärmeleitfähigkeit 0,040 W/(mK) bei 40 Grad C Mitteltemperatur DIN EN 12667, Dämmschichtdicke 20 mm, kaschiert mit Aluminiumfolie, Arbeitshöhe des Montageortes bis 3,5 m über der Standfläche des hierfür erforderlichen Gerüstes.
Menge: 15,000 St

**2.1.18 Bogen Mineralwolle Wärmedämmung Rohr DN200 Gebäude 0,040W/(mK) D 20mm kaschiert Alu-Folie**
STLB-Bau 2025-10 047
Bogen aus Mineralwolle DIN EN 14303, Wärmedämmung DIN 4140 an haus- und betriebstechnischen Anlagen, an Rohrleitung, DN 200, Mindestabstände DIN 4140 sind nicht eingehalten, im Gebäude, Baustoffklasse DIN 4102-1 A (nichtbrennbar), Wärmeleitfähigkeit 0,040 W/(mK) bei 40 Grad C Mitteltemperatur DIN EN 12667, Dämmschichtdicke 20 mm, kaschiert mit Aluminiumfolie, Arbeitshöhe des Montageortes bis 3,5 m über der Standfläche des hierfür erforderlichen Gerüstes.
Menge: 5,000 St

**2.1.19 Passstück Mineralwolle Wärmedämmung Rohr DN80 Gebäude 0,040W/(mK) D 20mm kaschiert Alu-Folie**
STLB-Bau 2025-10 047
Passstück aus Mineralwolle DIN EN 14303, Wärmedämmung DIN 4140 an haus- und betriebstechnischen Anlagen, an Rohrleitung, DN 80, Mindestabstände DIN 4140 sind nicht eingehalten, im Gebäude, Baustoffklasse DIN 4102-1 A (nichtbrennbar), Wärmeleitfähigkeit 0,040 W/(mK) bei 40 Grad C Mitteltemperatur DIN EN 12667, Dämmschichtdicke 20 mm, kaschiert mit Aluminiumfolie, Arbeitshöhe des Montageortes bis 3,5 m über der Standfläche des hierfür erforderlichen Gerüstes.
Menge: 20,000 St

**2.1.20 Passstück Mineralwolle Wärmedämmung Rohr DN100 Gebäude 0,040W/(mK) D 20mm kaschiert Alu-Folie**
STLB-Bau 2025-10 047
Passstück aus Mineralwolle DIN EN 14303, Wärmedämmung DIN 4140 an haus- und betriebstechnischen Anlagen, an Rohrleitung, DN 100, Mindestabstände DIN 4140 sind nicht eingehalten, im Gebäude, Baustoffklasse DIN 4102-1 A (nichtbrennbar), Wärmeleitfähigkeit 0,040 W/(mK) bei 40 Grad C Mitteltemperatur DIN EN 12667, Dämmschichtdicke 20 mm, kaschiert mit Aluminiumfolie, Arbeitshöhe des Montageortes bis 3,5 m über der Standfläche des hierfür erforderlichen Gerüstes.
Menge: 20,000 St

**2.1.21 Passstück Mineralwolle Wärmedämmung Rohr DN125 Gebäude 0,040W/(mK) D 20mm kaschiert Alu-Folie**
STLB-Bau 2025-10 047
Passstück aus Mineralwolle DIN EN 14303, Wärmedämmung DIN 4140 an haus- und betriebstechnischen Anlagen, an Rohrleitung, DN 125, Mindestabstände DIN 4140 sind nicht eingehalten, im Gebäude, Baustoffklasse DIN 4102-1 A (nichtbrennbar), Wärmeleitfähigkeit 0,040 W/(mK) bei 40 Grad C Mitteltemperatur DIN EN 12667, Dämmschichtdicke 20 mm, kaschiert mit Aluminiumfolie, Arbeitshöhe des Montageortes bis 3,5 m über der Standfläche des hierfür erforderlichen Gerüstes.
Menge: 15,000 St

**2.1.22 Passstück Mineralwolle Wärmedämmung Rohr DN160 Gebäude 0,040W/(mK) D 20mm kaschiert Alu-Folie**
STLB-Bau 2025-10 047
Passstück aus Mineralwolle DIN EN 14303, Wärmedämmung DIN 4140 an haus- und betriebstechnischen Anlagen, an Rohrleitung, DN 160, Mindestabstände DIN 4140 sind nicht eingehalten, im Gebäude, Baustoffklasse DIN 4102-1 A (nichtbrennbar), Wärmeleitfähigkeit 0,040 W/(mK) bei 40 Grad C Mitteltemperatur DIN EN 12667, Dämmschichtdicke 20 mm, kaschiert mit Aluminiumfolie, Arbeitshöhe des Montageortes bis 3,5 m über der Standfläche des hierfür erforderlichen Gerüstes.
Menge: 10,000 St

**2.1.23 Passstück Mineralwolle Wärmedämmung Rohr DN200 Gebäude 0,040W/(mK) D 20mm kaschiert Alu-Folie**
STLB-Bau 2025-10 047
Passstück aus Mineralwolle DIN EN 14303, Wärmedämmung DIN 4140 an haus- und betriebstechnischen Anlagen, an Rohrleitung, DN 200, Mindestabstände DIN 4140 sind nicht eingehalten, im Gebäude, Baustoffklasse DIN 4102-1 A (nichtbrennbar), Wärmeleitfähigkeit 0,040 W/(mK) bei 40 Grad C Mitteltemperatur DIN EN 12667, Dämmschichtdicke 20 mm, kaschiert mit Aluminiumfolie, Arbeitshöhe des Montageortes bis 3,5 m über der Standfläche des hierfür erforderlichen Gerüstes.
Menge: 5,000 St

**2.1.24 Zulage für Auschnitte oder Anarbeiten an Halterungen o.ä., Mineralwolle Matte/Kanäle**
Menge: 200,000 St

**2.1.25 Zulage für Auschnitte an Rohrschellen und Ausschnitte an Dämmung aus Mineralwolle Wärmedämmung Rohr DN 80**
Menge: 30,000 St

**2.1.26 Zulage für Auschnitte an Rohrschellen und Ausschnitte an Dämmung aus Mineralwolle Wärmedämmung Rohr DN 100**
Menge: 30,000 St

**2.1.27 Zulage für Auschnitte an Rohrschellen und Ausschnitte an Dämmung aus Mineralwolle Wärmedämmung Rohr DN 125**
Menge: 30,000 St

**2.1.28 Zulage für Auschnitte an Rohrschellen und Ausschnitte an Dämmung aus Mineralwolle Wärmedämmung Rohr DN 160**
Menge: 30,000 St

**2.1.29 Zulage für Auschnitte an Rohrschellen und Ausschnitte an Dämmung aus Mineralwolle Wärmedämmung Rohr DN 200**
Menge: 30,000 St

**2.1.30 Lose Stopf-Dämmung aus Steinwolle**
für unregelmäßige oder schwer zugängliche Hohlräume sowie komplizierte Oberflächen, an die sich Fertigprodukte nicht anpassen lassen.

Euroklasse: A1 nichtbrennbar, EN 13 501
Schmelzpunkt °C: 1000, 4102-17
Bemessungswert der Wärmeleitfähigkeit

Sack: 25 l
Menge: 5,000 Sack

*Hinweis: Elastomer - Zuluft (gekühlt), Außenluft, Fortluft*

**2.1.31 Wärmedämmung Kanal bis 500 mm, Elastomerschaum D 19 mm, schwerentflammbar s2,ds**
Wärmedämmung ohne Ummantelung DIN 4140 an haus- und betriebstechnischen Anlagen, an Luftleitung, rechteckig, Kantenlänge bis 500 mm, Mindestabstände DIN 4140 sind nicht eingehalten, im Gebäude, Dämmung aus flexiblem Elastomerschaum DIN EN 14304, Dämmschichtdicke 19 mm, Baustoffklasse DIN 4102-1 B1, s2,d2 (schwerentflammbar), Wärmeleitfähigkeit 0,033 W/(mK) bei 40 Grad C Mitteltemperatur DIN EN 12667, Arbeitshöhe des Montageortes bis 3,5 m über der Standfläche des hierfür erforderlichen Gerüstes
Menge: 70,000 m²

**2.1.32 Wärmedämmung Kanal 500-1.000 mm, Elastomerschaum D 19 mm, schwerentflammbar s2,ds**
wie zuvor beschrieben,
jedoch Kantenlänge 500-1.000 mm
Menge: 60,000 m²

**2.1.33 Wärmedämmung Kanal 1.000-1.500 mm, Elastomerschaum D 19 mm, schwerentflammbar s2,d2**
wie zuvor beschrieben,
jedoch Kantenlänge 1.000-1.500 mm
Menge: 5,000 m²

**2.1.34 Wärmedämmung Kanal 1.500-2.000 mm, Elastomerschaum D 19 mm, schwerentflammbar s2,ds**
wie zuvor beschrieben,
jedoch Kantenlänge 1.000-1.500 mm
Menge: 5,000 m²

**2.1.35 Wärmedämmung Formstück bis 500 mm, Elastomerschaum D 19 mm, schwerentflammbar s2,d2**
wie zuvor beschrieben,
jedoch Kantenlänge bis 500 mm
Menge: 95,000 m²

**2.1.36 Wärmedämmung Formstück 500-1.000 mm, Elastomerschaum D 19 mm, schwerentflammbar s2,d2**
wie zuvor beschrieben,
jedoch Kantenlänge 500-1.000 mm
Menge: 55,000 m²

**2.1.37 Wärmedämmung Formstück 1.000-1.500 mm, Elastomerschaum D 19 mm, schwerentflammbar s2,d2**
wie zuvor beschrieben,
jedoch Kantenlänge 1.000-1.500 mm
Menge: 5,000 m²

**2.1.38 Wärmedämmung Formstück 1.500-2.000 mm, Elastomerschaum D 19 mm, schwerentflammbar s2,ds**
wie zuvor beschrieben,
jedoch Kantenlänge 1.000-1.500 mm
Menge: 20,000 m²

**2.1.39 Kältedämmung Rohr DN80 Gebäude flexibler Elastomerschaum D 19 mm, schwerentflammbar s2,ds**
Kältedämmung DIN 4140, an Rohrleitung, DN 100, Mindestabstände DIN 4140 sind nicht eingehalten, im Ge-
bäude, Dämmung aus flexiblem Elastomerschaum DIN EN 14304, Dämmschichtdicke 19 mm, Baustoffklasse DIN 4102-1 B1 (schwerentflammbar), Wärmeleitfähigkeit 0,036 W/(mK) bei 0 Grad C Mitteltemperatur DIN EN 12667, Wasserdampfdiffusionswiderstandszahl 3000 DIN EN ISO 12629, DIN EN 12086, Arbeitshöhe des Montageortes bis 3,5 m über der Standfläche des hierfür erforderlichen Gerüstes.
Menge: 95,000 m

**2.1.40 Kältedämmung Rohr DN100 Gebäude flexibler Elastomerschaum D 19 mm, schwerentflammbar s2,ds**
wie zuvor beschrieben
Menge: 90,000 m

**2.1.41 Kältedämmung Rohr DN125 Gebäude flexibler Elastomerschaum D 19 mm, schwerentflammbar s2,ds**
wie zuvor beschrieben
Menge: 65,000 m

**2.1.42 Kältedämmung Rohr DN160 Gebäude flexibler Elastomerschaum D19 mm, schwerentflammbar s2,ds**
wie zuvor beschrieben
Menge: 35,000 m

**2.1.43 Kältedämmung Rohr DN200 Gebäude flexibler Elastomerschaum D 19mm, schwerentflammbar s2,ds**
wie zuvor beschrieben
Menge: 10,000 m

**2.1.44 Bogen flexibler Elastomerschaum Kältedämmung Luftltg DN80 Gebäude 0,033W/(mK) D 19 mm, schwerentflammbar s2d2**
wie zuvor beschrieben
Menge: 60,000 St

**2.1.45 Bogen flexibler Elastomerschaum Kältedämmung Luftltg DN100 Gebäude 0,033W/(mK) D 19 mm, schwerentflammbar s2d2**
wie zuvor beschrieben
Menge: 35,000 St

**2.1.46 Bogen flexibler Elastomerschaum Kältedämmung Luftltg DN125 Gebäude 0,033W/(mK) D 19 mm, schwerentflammbar s2d2**
wie zuvor beschrieben
Menge: 25,000 St

**2.1.47 Bogen flexibler Elastomerschaum Kältedämmung Luftltg DN160 Gebäude 0,033W/(mK) D 19 mm, schwerentflammbar s2d2**
wie zuvor beschrieben
Menge: 20,000 St

**2.1.48 Bogen flexibler Elastomerschaum Kältedämmung Luftltg DN200 Gebäude 0,033W/(mK) D 19 mm, schwerentflammbar s2d2**
wie zuvor beschrieben
Menge: 5,000 St

**2.1.49 Passstück flexibler Elastomerschaum Kältedämmung Luftltg DN80 Gebäude 0,033W/(mK) D 19 mm, schwerentflammbar s2d2**
wie zuvor beschrieben
Menge: 20,000 St

**2.1.50 Passstück flexibler Elastomerschaum Kältedämmung Luftltg DN100 Gebäude 0,033W/(mK) D 19 mm, schwerentflammbar s2d2**
wie zuvor beschrieben
Menge: 20,000 St

**2.1.51 Passstück flexibler Elastomerschaum Kältedämmung Luftltg DN125 Gebäude 0,033W/(mK) D 19 mm, schwerentflammbar s2d2**
wie zuvor beschrieben
Menge: 15,000 St

**2.1.52 Passstück flexibler Elastomerschaum Kältedämmung Luftltg DN160 Gebäude 0,033W/(mK) D 19 mm, schwerentflammbar s2d2**
wie zuvor beschrieben
Menge: 10,000 St

**2.1.53 Passstück flexibler Elastomerschaum Kältedämmung Luftltg DN200 Gebäude 0,033W/(mK) D 19 mm, schwerentflammbar s2d2**
wie zuvor beschrieben
Menge: 5,000 St

**2.1.54 Zulage für Auschnitte oder Anarbeiten an Halterungen o.ä., Elastomer Matte/Kanäle**
Menge: 200,000 St

**2.1.55 Zulage für Auschnitte an Rohrschellen und Ausschnitte an Dämmung aus Elastomer, Rohr DN 80**
Menge: 30,000 St

**2.1.56 Zulage für Auschnitte an Rohrschellen und Ausschnitte an Dämmung aus aus Elastomer, Rohr DN 100**
Menge: 30,000 St

**2.1.57 Zulage für Auschnitte an Rohrschellen und Ausschnitte an Dämmung aus aus Elastomer, Rohr DN 125**
Menge: 30,000 St

**2.1.58 Zulage für Auschnitte an Rohrschellen und Ausschnitte an Dämmung aus aus Elastomer, Rohr DN 160**
Menge: 30,000 St

**2.1.59 Zulage für Auschnitte an Rohrschellen und Ausschnitte an Dämmung aus aus Elastomer, Rohr DN 200**
Menge: 30,000 St

**2.1.60 Dämmstreifen Flanschaufdoppelung/Dämmstreifen Halterung**
inkl. Montage
Breite: 100 mm
Menge: 30,000 m

*Hinweis: Blechummantelung*

*Hinweis: Erfordernis/Bereiche mit Ummantelung*
Gemäß Abstimmung mit dem Bauherr werden folgende Bereiche mit Um-
mantelungen versehen:

Technikzentralen: Blechummantelung
Stoßgefährdeten Bereichen: Blechummantelung
Dach/Außenbereich: Blechummantelung
innerhalb abgehängter Decken, Schächten: keine Ummantelung
Nebenräume/Technikzentralen (oberhalb stoßgefährdeter Bereiche): keine Ummantelung

**2.1.61 Ummantelung nachträgl. Luftltg Kanten-L bis 500mm Gebäude Mineralwolle D 20mm Mantel prof.Blech Stahl verz**
STLB-Bau 2025-10 047
Nachträgliche Ummantelung DIN 4140 bei vorh. Wärmedämmung, an Luftleitung, rechteckig, Kantenlänge bis 500 mm, im Gebäude, Dämmung aus Mineralwolle DIN EN 14303, Dämmschichtdicke 20 mm, Ummantelung aus profiliertem Blech, Stahl, feuerverzinkt, Überlappungen verschrauben, Arbeitshöhe des Montageortes bis 3,5 m über der Standfläche des hierfür erforderlichen Gerüstes.
Menge: 10,000 m²

**2.1.62 Ummantelung nachträgl. Luftltg Kanten-L 500-1000mm Gebäude Mineralwolle D 20mm Mantel prof.Blech Stahl verz**
STLB-Bau 2025-10 047
Nachträgliche Ummantelung DIN 4140 bei vorh. Wärmedämmung, an Luftleitung, rechteckig, Kantenlänge über 500 bis 1000 mm, im Gebäude, Dämmung aus Mineralwolle DIN EN 14303, Dämmschichtdicke 20 mm, Ummantelung aus profiliertem Blech, Stahl, feuerverzinkt, Überlappungen verschrauben, Arbeitshöhe des Montageortes bis 3,5 m über der Standfläche des hierfür erforderlichen Gerüstes.
Menge: 10,000 m²

**2.1.63 Ummantelung nachträgl. Luftltg Kanten-L 1000-1500mm Gebäude Mineralwolle D 20mm Mantel prof.Blech Stahl verz**
STLB-Bau 2025-10 047
Nachträgliche Ummantelung DIN 4140 bei vorh. Wärmedämmung, an Luftleitung, rechteckig, Kantenlänge über 1000 bis 1500 mm, im Gebäude, Dämmung aus Mineralwolle DIN EN 14303, Dämmschichtdicke 20 mm, Ummantelung aus profiliertem Blech, Stahl, feuerverzinkt, Überlappungen verschrauben, Arbeitshöhe des Montageortes bis 3,5 m über der Standfläche des hierfür erforderlichen Gerüstes.
Menge: 10,000 m²

**2.1.64 Ummantelung nachträgl. Luftltg Kanten-L ü. 2000mm Gebäude Mineralwolle D 20mm Mantel prof.Blech Stahl verz**
STLB-Bau 2025-10 047
Nachträgliche Ummantelung DIN 4140 bei vorh. Wärmedämmung, an Luftleitung, rechteckig, Kantenlänge über 2000 mm, im Gebäude, Dämmung aus Mineralwolle DIN EN 14303, Dämmschichtdicke 20 mm, Ummantelung aus profiliertem Blech, Stahl, feuerverzinkt, Überlappungen verschrauben, Arbeitshöhe des Montageortes bis 3,5 m über der Standfläche des hierfür erforderlichen Gerüstes.
Menge: 10,000 m²

**2.1.65 Ummantelung nachträgl. Formstück Luftltg rechteckig Kanten-L bis 500mm Gebäude Mineralwolle D 20mm Mantel prof.Blech Stahl verz**
STLB-Bau 2025-10 047
Nachträgliche Ummantelung DIN 4140 bei vorh. Wärmedämmung, an Formstück für rechteckige Luftleitung, Kantenlänge bis 500 mm, im Gebäude, Dämmung aus Mineralwolle DIN EN 14303, Dämmschichtdicke 20 mm, Ummantelung aus profiliertem Blech, Stahl, feuerverzinkt, Überlappungen verschrauben, Arbeitshöhe des Montageortes bis 3,5 m über der Standfläche des hierfür erforderlichen Gerüstes.
Menge: 10,000 m²

**2.1.66 Ummantelung nachträgl. Formstück Luftltg rechteckig Kanten-L 500-1000mm Gebäude Mineralwolle D 20mm Mantel prof.Blech Stahl verz**
STLB-Bau 2025-10 047
Nachträgliche Ummantelung DIN 4140 bei vorh. Wärmedämmung, an Formstück für rechteckige Luftleitung, Kantenlänge über 500 bis 1000 mm, im Gebäude, Dämmung aus Mineralwolle DIN EN 14303, Dämmschichtdicke 20 mm, Ummantelung aus profiliertem Blech, Stahl, feuerverzinkt, Überlappungen verschrauben, Arbeitshöhe des Montageortes bis 3,5 m über der Standfläche des hierfür erforderlichen Gerüstes.
Menge: 10,000 m²

**2.1.67 Ummantelung nachträgl. Formstück Luftltg rechteckig Kanten-L 1000-1500mm Gebäude Mineralwolle D 20mm Mantel prof.Blech Stahl verz**
STLB-Bau 2025-10 047
Nachträgliche Ummantelung DIN 4140 bei vorh. Wärmedämmung, an Formstück für rechteckige Luftleitung, Kantenlänge über 1000 bis 1500 mm, im Gebäude, Dämmung aus Mineralwolle DIN EN 14303, Dämmschichtdicke 20 mm, Ummantelung aus profiliertem Blech, Stahl, feuerverzinkt, Überlappungen verschrauben, Arbeitshöhe des Montageortes bis 3,5 m über der Standfläche des hierfür erforderlichen Gerüstes.
Menge: 10,000 m²

**2.1.68 Ummantelung nachträgl. Formstück Luftltg rechteckig Kanten-L ü. 2000mm Gebäude Mineralwolle D 20mm Mantel prof.Blech Stahl verz**
STLB-Bau 2025-10 047
Nachträgliche Ummantelung DIN 4140 bei vorh. Wärmedämmung, an Formstück für rechteckige Luftleitung, Kantenlänge über 2000 mm, im Gebäude, Dämmung aus Mineralwolle DIN EN 14303, Dämmschichtdicke 20 mm, Ummantelung aus profiliertem Blech, Stahl, feuerverzinkt, Überlappungen verschrauben, Arbeitshöhe des Montageortes bis 3,5 m über der Standfläche des hierfür erforderlichen Gerüstes.
Menge: 10,000 m²

**2.1.69 Zulage Ausschnitte Blechummantelung, Umfang bis 500 mm**
Zulage Ausschnitte Blechummantelung, an Rohrleitungen, als Zulage, größter Umfang der Dämmung bis 500 mm.
Menge: 10,000 St

**2.1.70 Zulage Passstück Blechummantelung, Umfang bis 500 mm**
Zulage Passstück Blechummantelung, an Rohrleitungen, als Zulage Blechummantelung an Rohrleitungen wie zuvor beschrieben. Größter Umfang der Dämmung bis 500 mm.
Menge: 30,000 St

#### Titel 2.2 Besondere Leistungen

**2.2.1 Terminplan**
Liefern einer Termin- und Organisationsplanung unterteilt in Liefer- und Montageterminen auf Basis der Rahmenterminplanung des AGs. Der Terminplan ist detailliert nach den zu liefernden Anlagen und Titeln der Ausschreibung zu erstellen. Ebenso sind die Voraussetzungen für den ungehinderten Einbau zu benennen und zeitlich darzustellen. Der Terminplan ist nach den Ereignissen im Projekt fortzuschreiben. Der Terminplan ist spätestens 2 Wochen vor Montagebeginn einzureichen. Im Falle berechtigter Bedenken ist der Korrekturzeitraum mit dem AG bzw. mit seinem Planer abzustimmen.
Menge: 1,000 psch

**2.2.2 Anwendung internetbasierte Projektplattform**
Die Projektabwicklung erfolgt über Poolarserver. Die Plattform dient der zentralen Verwaltung und dem Austausch von aktuellen Projektplänen und -dokumentationen. Der Auftragnehmer stellt sicher, dass allen autorisierten Nutzern der Zugang zur Plattform gewährt wird und sorgt dafür, dass alle relevanten Dokumente, wie technische Zeichnungen und Zeitpläne, auf der Plattform hinterlegt sind. Die Plattform ermöglicht es den Nutzern, die aktuellen Versionen der Projektpläne herunterzuladen und einzusehen.
Menge: 1,000 psch

**2.2.3 Plotkosten für Pläne des AG**
Plotkosten für die Vervielfältigung der vom Projektserver als Grundlage für die Ausführung der eigenen Leistung heruntergeladenen Pläne (z. B. Grundrisse, Schnitte etc.). Für den Download und das Vervielfältigen dieser Pläne ist der AN selbst verantwortlich.
Menge: 1,000 psch

**2.2.4 Koordination mit anderen Gewerken**
Koordination mit Gewerk Sanitär, Heizung, Kälte:
- Trassenkoordination gemäß vorliegender Koordinationsplanung

Koordination mit Gewerk Dämmung:
- Termin-/Bauablaufkoordination bzgl. Dämmung der
  Installationen

Koordination mit Gewerk ELT/FMT:
- Trassenkoordination gemäß vorliegender Koordinationsplanung
- Abstimmung Schnittstellen/Anschlüsse wie Montage-
  und Klemmenpläne, Kabelzuglisten u. ä.

Koordination mit Gewerk MSR:
- Trassenkoordination gemäß vorliegender Koordinationsplanung
- Abstimmung Schnittstellen/Anschlüsse wie Montage-
  und Klemmenpläne, Kabelzuglisten u. ä.

Koordination mit Bau-Gewerken (Rohbau, Trockenbau, Fließen, Maler, Gipser, u. ä.):
- Termin-/Bauablaufkoordination
Menge: 1,000 psch

*Hinweis: Vorbemerkung Fahrgerüste*
Hinweis Montagehöhen

Folgende Geschosshöhen sind vorhanden:
- Untergeschoss: bis ca. 3,45 m Raumhöhe (Rohfußboden bis Rohdecke)
- Erdgeschoss: bis ca. 3,38 m (Rohfußboden bis Rohdecke)
- Obergeschosse: i.d.R. 4,3 m (Rohfußboden bis Rohdecke) - Ausnahme
  Leitstellenraum (2-geschossig 1./2. OG ca. 8 m -> bauseitiges Gerüst
  vorhanden)

In Summe können die Massen aus folgendem LV anteilig aufgeteilt werden:
- bis 3,5 m - ca. 75 %
- 3,5 bis 5,0 m - ca. 25 %

In den Positionen im folgenden LV sind Montagehöhen lediglich bis 3,5 m beschrieben. Eine Unterteilung derselben Position in verschiedene Montagehöhen erfolgt nicht.

Für den Mehraufwand für erforderliche Gerüste, Absicherungen u. ä. (für die Bereiche 3,5-5 m Installationshöhe) ist im Titel besondere Leistungen ein Rollgerüst enthalten.

**2.2.5 Fahrgerüst (Raumhöhe bis 5,00 m)**
gemäß DIN und UVV
- Auf- und Abbauen
- für Arbeiten bis 5,00 m über FFB
- verfahrbar
- vorhalten, inkl. Umsetzarbeiten
- für mind. 2 Personen
- Mietpreis für den Zeitraum von einer Woche

Komplett, inkl. Material und sämtlicher Nebenarbeiten.

Kalkulationsgrundlage:
Miet-Zeitraum 1: Rohmontage 1. OG ca. 5 Wochen
Miet-Zeitraum 2: Rohmontage 2. OG ca. 5 Wochen
d. h. 2x Anlieferung inkl. Auf-/Abbau
Menge: 10,000 Wo

*Hinweis: Bestandsdokumentation*
Alle Kopien müssen gut lesbar sein, Faxkopien oder Mehrfachkopien technischer Dokumentationen sind unzulässig.

Vor Vervielfältigung sind die Dokumentationsunterlagen auf Einhaltung der Formvorgaben, Vollständigkeit und Übereinstimmung mit der Bauausführung zu überprüfen.

**2.2.6 Zusammenstellung der Bestandsdokumentation**
Der Auftragnehmer hat die End- und Gesamtdokumentation des Bauvorhabens unter Zugrundelegung der ausgeführten und installierten Anlage zu liefern.

Die Dokumentation ist in Papierform in festen A4-Ordnern mit gedrucktem Rückenschild (mit Bezeichnung der Baumaßnahmen, Gewerk/Kostengruppe und Firmenlogo) in:

1-facher Ausfertigung als Leseexemplar
vollständig 10 Werktage vor der Abnahme vorzulegen. Für die Vorstellung der Unterlage und Vollständigkeitsprüfung mit DRK Aalen/Fachplaner und dem Betreiber ist ein Stundenansatz von 4 Stunden einzukalkulieren.

Nach schriftlicher Bestätigung der Vollständigkeit (Formblatt des AG mit vollständigen Unterschriften der Firma, des DRK Aalen/Planungsbüro sind die Revisionsunterlagen 4-fach in Papier sowie digital (DVD) vorzulegen.

Die Pläne sind als DWG- oder DXF-Format, sowie als Plot-Datei abzuspeichern (Planunterlagen sind nach der Richtliniensammlung Pläne und Daten der Staatlichen Vermögens- und Hochbauverwaltung Baden-Württem-
berg zu erstellen). Alle weiteren Dokumente sind entsprechend des Gewerkespezifischen Inhaltsverzeichnisses auf dem Datenträger als PDF abzulegen.

Eine unvollständige Dokumentation, die einen bestimmungsgemäßen Betrieb des ausgeführten Gewerkes nach den anerkannten Regeln der Technik nicht zulässt, wird als Wesentlicher Mangel eingestuft und verhindert die VOB-Abnahme.

Folgende Inhalte werden gemäß folgendem Inhaltsverzeichnis abverlangt:

1. Deckblatt und Inhaltsverzeichnis

2. Register A: Planunterlagen:
    - Bestandspläne: Grundrisse, Schnitte, Details
    - Anlagenschemata: Strang-/Prinzipschema
    - elektr. Anschluss-/Übersichtspläne für Komponenten
  Abwasser-/Wasseranlagen

3. Register B: Unterlagen für Bau und techn. Anlagen:
    - Bericht über die Prüfung vor erster Inbetriebnahme
  und Doku der Trinkwasseruntersuchungsergebnisse
    - Übersicht wiederkehrende Inspektionen und
  Wartungen
    - Wartungsanleitung Abwasser-/Wasseranlagen
    - Anlagen-/Funktionsbeschreibung und Bedienungsanlagen Abwasser-/Wasseranlagen
    - Ersatzteillisten/Stücklisten Abwasser-/Wasseranlagen
    - Protokoll / Spülnachweis Trinkwasseranlage
    - Protokolle Dichtheitsprüfungen
    - Protokoll Einhaltung Temperaturen gem. DVGW 551
    - EU-Konformitätserklärungen Komponenten
    - Errichterbescheinigungen
    - Niederschrift Einweisung des Wartungs-/Bedienungs-
  personals
Menge: 1,000 psch

#### Titel 2.3 Allgemeine Leistungen

*Hinweis: Stundenlohnarbeiten*
Mit der Ausführung der im Leistungsverzeichnis vorgesehenen Stundenlohnarbeiten ist erst nach schriftlicher Anordnung des AG zu beginnen. Der Um-
fang der im Einzelfall zu erbringenden Leistungen wird bei der Anordnung festgelegt.

Der Verrechnungssatz für die jeweilige Arbeitskraft umfasst sämtliche Aufwendungen wie Lohn- und Gehaltskosten, Lohn- und Gehaltsnebenkosten, Zuschläge, lohngebundene und lohnabhängige Kosten, sonstige Sozialkosten, Gemeinkosten, Wagnis und Gewinn sowie den Kleingeräteeinsatz.

Für vom AG angeordnete Stundenlohnarbeiten werden die vereinbarten Stundenverrechnungssätze zuzüglich Umsatzsteuer nach den tatsächlich geleisteten Arbeitszeiten bezahlt. Wegezeiten werden nicht gesondert vergütet.

Verlangt der AG die Ausführung von Leistungen außerhalb der regelmäßigen werktäglichen Arbeitszeit (Mehr-, Sonntags-, Feiertags und Nachtarbeit), so wird neben den vereinbarten Preisen eine Vergütung für die nachgewiesenen zuschlagspflichtigen Stunden gewährt. Als Vergütung wird für jede geleistete Stunde der Betrag gezahlt, der sich aus der entsprechenden tariflichen Vereinbarung für Mehr-, Sonntags-, Feiertags- und Nachtarbeit zuzüglich der dafür tatsächlichen aufgewendeten Zuschläge errechnet.

**2.3.1 Obermonteur/-in sämtliche Kosten/Zuschläge**
STLB-Bau 2025-10 091
Stundenlohnarbeiten durch Obermonteur/-in
der Verrechnungssatz für die jeweilige Arbeitskraft umfasst sämtliche Aufwendungen wie Lohn- und Gehaltskosten, Lohn- und Gehaltsnebenkosten, Zuschläge, lohngebundene und lohnabhängige Kosten, sonstige Sozialkosten, Gemeinkosten, Wagnis und Gewinn.
Menge: 10,000 h

**2.3.2 Monteur/-in sämtliche Kosten/Zuschläge**
STLB-Bau 2025-10 091
Stundenlohnarbeiten durch Monteur/-in
der Verrechnungssatz für die jeweilige Arbeitskraft umfasst sämtliche Aufwendungen wie Lohn- und Gehaltskosten, Lohn- und Gehaltsnebenkosten, Zuschläge, lohngebundene und lohnabhängige Kosten, sonstige Sozialkosten, Gemeinkosten, Wagnis und Gewinn.
Menge: 10,000 h

**2.3.3 Helfer/-in sämtliche Kosten/Zuschläge**
STLB-Bau 2025-10 091
Stundenlohnarbeiten durch Helfer/-in
der Verrechnungssatz für die jeweilige Arbeitskraft umfasst sämtliche Aufwendungen wie Lohn- und Gehaltskosten, Lohn- und Gehaltsnebenkosten, Zuschläge, lohngebundene und lohnabhängige Kosten, sonstige Sozialkosten, Gemeinkosten, Wagnis und Gewinn.
Menge: 10,000 h
